# Sanierung Kloster Waldsassen
Angebotsaufforderung (GAEB DA XML 3.2, DA83)
Projekt: SKW23
Währung: EUR
Vergabeart: Verhandlungsverfahren
Auftraggeber: DV-Nummer: 01; Vergabenummer: 01
Erstellt mit: BECHMANN AVA 2024.110/ GXML Toolbox V3.3 R20210630, BECHMANN AVA 2024.110, 30.03.2026

## Zusätzlicher Text
Vergabe- und Vertragsordnung für Bauleistungen (VOB)Teil B
Allgemeine Vertragsbedingungen für die Ausführung
von Bauleistungen1)
DIN 1961 – Ausgabe September 2019

§ 1Art und Umfang der Leistung
(1)  Die auszuführende Leistung wird nach Art und Umfang durch den Vertrag bestimmt. Als Be-
standteil des Vertrags gelten auch die Allgemeinen Technischen Vertragsbedingungen für Bauleistungen (VOB/C).
(2)  Bei Widersprüchen im Vertrag gelten nacheinander:
1. die Leistungsbeschreibung,
2. die Besonderen Vertragsbedingungen,
3. etwaige Zusätzliche Vertragsbedingungen,
4. etwaige Zusätzliche Technische Vertragsbedingungen,
5. die Allgemeinen Technischen Vertragsbedingungen für Bauleistungen,
6. die Allgemeinen Vertragsbedingungen für die Ausführung von Bauleistungen.
(3)  Änderungen des Bauentwurfs anzuordnen, bleibt dem Auftraggeber vorbehalten.
(4)  Nicht vereinbarte Leistungen, die zur Ausführung der vertraglichen Leistung erforderlich werden, hat der Auftragnehmer auf Verlangen des Auftraggebers mit auszuführen, außer wenn sein
Betrieb auf derartige Leistungen nicht eingerichtet ist. Andere Leistungen können dem Auftragnehmer nur mit seiner Zustimmung übertragen werden.

  § 2  Vergütung
(1)  Durch die vereinbarten Preise werden alle Leistungen abgegolten, die nach der Leistungsbeschreibung, den Besonderen Vertragsbedingungen, den Zusätzlichen Vertragsbedingungen, den
Zusätzlichen Technischen Vertragsbedingungen, den Allgemeinen Technischen Vertragsbedingungen für Bauleistungen und der gewerblichen Verkehrssitte zur vertraglichen Leistung gehören.
(2)  Die Vergütung wird nach den vertraglichen Einheitspreisen und den tatsächlich ausgeführten
Leistungen berechnet, wenn keine andere Berechnungsart (z. B. durch Pauschalsumme, nach
Stundenlohnsätzen, nach Selbstkosten) vereinbart ist.
(3)  1. Weicht die ausgeführte Menge der unter einem Einheitspreis erfassten Leistung oder Teilleistung um nicht mehr als 10 v. H. von dem im Vertrag vorgesehenen Umfang ab, so gilt der vertragliche Einheitspreis.

1) Diese Allgemeinen Geschäftsbedingungen werden durch den DVA ausschließlich zur Anwendung gegenüber
Unternehmen, juristischen Personen des öffentlichen Rechts und öffentlich-rechtlichen Sondervermögens
empfohlen (§ 310 BGB).

2. Für die über 10 v. H. hinausgehende Überschreitung des Mengenansatzes ist auf Verlangen
ein neuer Preis unter Berücksichtigung der Mehr- oder Minderkosten zu vereinbaren.
3. Bei einer über 10 v. H. hinausgehenden Unterschreitung des Mengenansatzes ist auf Verlangen der Einheitspreis für die tatsächlich ausgeführte Menge der Leistung oder Teilleistung zu
erhöhen, soweit der Auftragnehmer nicht durch Erhöhung der Mengen bei anderen Ordnungszahlen (Positionen) oder in anderer Weise einen Ausgleich erhält. Die Erhöhung des Einheitspreises soll im Wesentlichen dem Mehrbetrag entsprechen, der sich durch Verteilung der
Baustelleneinrichtungs- und Baustellengemeinkosten und der Allgemeinen Geschäftskosten auf
die verringerte Menge ergibt. Die Umsatzsteuer wird entsprechend dem neuen Preis vergütet.
4. Sind von der unter einem Einheitspreis erfassten Leistung oder Teilleistung andere Leistungen abhängig, für die eine Pauschalsumme vereinbart ist, so kann mit der Änderung des Einheitspreises auch eine angemessene Änderung der Pauschalsumme gefordert werden.
(4)  Werden im Vertrag ausbedungene Leistungen des Auftragnehmers vom Auftraggeber selbst
übernommen (z. B. Lieferung von Bau-, Bauhilfs- und Betriebsstoffen), so gilt, wenn nichts anderes vereinbart wird, § 8 Absatz 1 Nummer 2 entsprechend.
(5)  Werden durch Änderung des Bauentwurfs oder andere Anordnungen des Auftraggebers die
Grundlagen des Preises für eine im Vertrag vorgesehene Leistung geändert, so ist ein neuer
Preis unter Berücksichtigung der Mehr- oder Minderkosten zu vereinbaren. Die Vereinbarung
soll vor der Ausführung getroffen werden.
(6)  1. Wird eine im Vertrag nicht vorgesehene Leistung gefordert, so hat der Auftragnehmer An-
spruch auf besondere Vergütung. Er muss jedoch den Anspruch dem Auftraggeber ankündigen,
bevor er mit der Ausführung der Leistung beginnt.
2. Die Vergütung bestimmt sich nach den Grundlagen der Preisermittlung für die vertragliche
Leistung und den besonderen Kosten der geforderten Leistung. Sie ist möglichst vor Beginn der
Ausführung zu vereinbaren.
(7)  1. Ist als Vergütung der Leistung eine Pauschalsumme vereinbart, so bleibt die Vergütung unverändert. Weicht jedoch die ausgeführte Leistung von der vertraglich vorgesehenen Leistung
so erheblich ab, dass ein Festhalten an der Pauschalsumme nicht zumutbar ist (§ 313 BGB), so
ist auf Verlangen ein Ausgleich unter Berücksichtigung der Mehr- oder Minderkosten zu gewähren. Für die Bemessung des Ausgleichs ist von den Grundlagen der Preisermittlung auszugehen.
2. Die Regelungen der Absatz 4, 5 und 6 gelten auch bei Vereinbarung einer Pauschalsumme.
3. Wenn nichts anderes vereinbart ist, gelten die Nummern 1 und 2 auch für Pauschalsummen,
die für Teile der Leistung vereinbart sind; Absatz 3 Nummer 4 bleibt unberührt.
(8)  1.  Leistungen, die der Auftragnehmer ohne Auftrag oder unter eigenmächtiger Abweichung
vom Auftrag ausführt, werden nicht vergütet. Der Auftragnehmer hat sie auf Verlangen innerhalb einer angemessenen Frist zu beseitigen; sonst kann es auf seine Kosten geschehen. Er haftet außerdem für andere Schäden, die dem Auftraggeber hieraus entstehen.
2. Eine Vergütung steht dem Auftragnehmer jedoch zu, wenn der Auftraggeber solche Leistungen nachträglich anerkennt. Eine Vergütung steht ihm auch zu, wenn die Leistungen für die Er-
füllung des Vertrags notwendig waren, dem mutmaßlichen Willen des Auftraggebers entsprachen und ihm unverzüglich angezeigt wurden. Soweit dem Auftragnehmer eine Vergütung zusteht, gelten die Berechnungsgrundlagen für geänderte oder zusätzliche Leistungen der Absätze
5 oder 6 entsprechend.
3. Die Vorschriften des BGB über die Geschäftsführung ohne Auftrag (§§ 677 ff. BGB) bleiben
unberührt.
(9)  1. Verlangt der Auftraggeber Zeichnungen, Berechnungen oder andere Unterlagen, die der Auftragnehmer nach dem Vertrag, besonders den Technischen Vertragsbedingungen oder der gewerblichen Verkehrssitte, nicht zu beschaffen hat, so hat er sie zu vergüten.
2. Lässt er vom Auftragnehmer nicht aufgestellte technische Berechnungen durch den Auftragnehmer nachprüfen, so hat er die Kosten zu tragen.
(10)  Stundenlohnarbeiten werden nur vergütet, wenn sie als solche vor ihrem Beginn ausdrücklich
vereinbart worden sind (§ 15).

§ 3  Ausführungsunterlagen
(1)  Die für die Ausführung nötigen Unterlagen sind dem Auftragnehmer unentgeltlich und rechtzeitig zu übergeben.
(2)  Das Abstecken der Hauptachsen der baulichen Anlagen, ebenso der Grenzen des Geländes, das
dem Auftragnehmer zur Verfügung gestellt wird, und das Schaffen der notwendigen Höhenfestpunkte in unmittelbarer Nähe der baulichen Anlagen sind Sache des Auftraggebers.
(3)  Die vom Auftraggeber zur Verfügung gestellten Geländeaufnahmen und Absteckungen und die
übrigen für die Ausführung übergebenen Unterlagen sind für den Auftragnehmer maßgebend.
Jedoch hat er sie, soweit es zur ordnungsgemäßen Vertragserfüllung gehört, auf etwaige Un-
stimmigkeiten zu überprüfen und den Auftraggeber auf entdeckte oder vermutete Mängel hinzuweisen.
(4)  Vor Beginn der Arbeiten ist, soweit notwendig, der Zustand der Straßen und Geländeoberfläche,
der Vorfluter und Vorflutleitungen, ferner der baulichen Anlagen im Baubereich in einer Niederschrift festzuhalten, die vom Auftraggeber und Auftragnehmer anzuerkennen ist.
(5)  Zeichnungen, Berechnungen, Nachprüfungen von Berechnungen oder andere Unterlagen, die
der Auftragnehmer nach dem Vertrag, besonders den Technischen Vertragsbedingungen, oder
der gewerblichen Verkehrssitte oder auf besonderes Verlangen des Auftraggebers (§ 2 Absatz
9) zu beschaffen hat, sind dem Auftraggeber nach Aufforderung rechtzeitig vorzulegen.
(6)  1. Die in Absatz 5 genannten Unterlagen dürfen ohne Genehmigung ihres Urhebers nicht veröffentlicht, vervielfältigt, geändert oder für einen anderen als den vereinbarten Zweck benutzt
werden.
2. An DV-Programmen hat der Auftraggeber das Recht zur Nutzung mit den vereinbarten Leistungsmerkmalen in unveränderter Form auf den festgelegten Geräten. Der Auftraggeber darf
zum Zwecke der Datensicherung zwei Kopien herstellen. Diese müssen alle Identifikationsmerkmale enthalten. Der Verbleib der Kopien ist auf Verlangen nachzuweisen.
3. Der Auftragnehmer bleibt unbeschadet des Nutzungsrechts des Auftraggebers zur Nutzung
der Unterlagen und der DV-Programme berechtigt.

§ 4  Ausführung
(1)  1. Der Auftraggeber hat für die Aufrechterhaltung der allgemeinen Ordnung auf der Baustelle
zu sorgen und das Zusammenwirken der verschiedenen Unternehmer zu regeln. Er hat die erforderlichen öffentlich-rechtlichen Genehmigungen und Erlaubnisse — z. B. nach dem
Baurecht, dem Straßenverkehrsrecht, dem Wasserrecht, dem Gewerberecht — herbeizuführen.
2.  Der Auftraggeber hat das Recht, die vertragsgemäße Ausführung der Leistung zu überwachen. Hierzu hat er Zutritt zu den Arbeitsplätzen, Werkstätten und Lagerräumen, wo die vertragliche Leistung oder Teile von ihr hergestellt oder die hierfür bestimmten Stoffe und Bauteile
gelagert werden. Auf Verlangen sind ihm die Werkzeichnungen oder andere Ausführungsunterlagen sowie die Ergebnisse von Güteprüfungen zur Einsicht vorzulegen und die erforderlichen
Auskünfte zu erteilen, wenn hierdurch keine Geschäftsgeheimnisse preisgegeben werden. Als
Geschäftsgeheimnis bezeichnete Auskünfte und Unterlagen hat er vertraulich zu behandeln.
3.  Der Auftraggeber ist befugt, unter Wahrung der dem Auftragnehmer zustehenden Leitung
(Absatz 2) Anordnungen zu treffen, die zur vertragsgemäßen Ausführung der Leistung notwendig sind. Die Anordnungen sind grundsätzlich nur dem Auftragnehmer oder seinem für die Leitung der Ausführung bestellten Vertreter zu erteilen, außer wenn Gefahr im Verzug ist. Dem
Auftraggeber ist mitzuteilen, wer jeweils als Vertreter des Auftragnehmers für die Leitung der
Ausführung bestellt ist.
4.  Hält der Auftragnehmer die Anordnungen des Auftraggebers für unberechtigt oder unzweckmäßig, so hat er seine Bedenken geltend zu machen, die Anordnungen jedoch auf Verlangen auszuführen, wenn nicht gesetzliche oder behördliche Bestimmungen entgegenstehen.
Wenn dadurch eine ungerechtfertigte Erschwerung verursacht wird, hat der Auftraggeber die
Mehrkosten zu tragen.
(2)  1. Der Auftragnehmer hat die Leistung unter eigener Verantwortung nach dem Vertrag auszuführen. Dabei hat er die anerkannten Regeln der Technik und die gesetzlichen und behördlichen
Bestimmungen zu beachten. Es ist seine Sache, die Ausführung seiner vertraglichen Leistung zu
leiten und für Ordnung auf seiner Arbeitsstelle zu sorgen.
2. Er ist für die Erfüllung der gesetzlichen, behördlichen und berufsgenossenschaftlichen Verpflichtungen gegenüber seinen Arbeitnehmern allein verantwortlich. Es ist ausschließlich seine
Aufgabe, die Vereinbarungen und Maßnahmen zu treffen, die sein Verhältnis zu den Arbeitnehmern regeln.
(3)  Hat der Auftragnehmer Bedenken gegen die vorgesehene Art der Ausführung (auch wegen der
Sicherung gegen Unfallgefahren), gegen die Güte der vom Auftraggeber gelieferten Stoffe oder
Bauteile oder gegen die Leistungen anderer Unternehmer, so hat er sie dem Auftraggeber unverzüglich — möglichst schon vor Beginn der Arbeiten — schriftlich mitzuteilen; der Auftraggeber bleibt jedoch für seine Angaben, Anordnungen oder Lieferungen verantwortlich.
(4)  Der Auftraggeber hat, wenn nichts anderes vereinbart ist, dem Auftragnehmer unentgeltlich zur
Benutzung oder Mitbenutzung zu überlassen:
1. die notwendigen Lager- und Arbeitsplätze auf der Baustelle,
2. vorhandene Zufahrtswege und Anschlussgleise,
3. vorhandene Anschlüsse für Wasser und Energie. Die Kosten für den Verbrauch und den Messer oder Zähler trägt der Auftragnehmer, mehrere Auftragnehmer tragen sie anteilig.
(5)  Der Auftragnehmer hat die von ihm ausgeführten Leistungen und die ihm für die Ausführung
übergebenen Gegenstände bis zur Abnahme vor Beschädigung und Diebstahl zu schützen. Auf
Verlangen des Auftraggebers hat er sie vor Winterschäden und Grundwasser zu schützen, ferner
Schnee und Eis zu beseitigen. Obliegt ihm die Verpflichtung nach Satz 2 nicht schon nach dem
Vertrag, so regelt sich die Vergütung nach § 2 Absatz 6.
(6)  Stoffe oder Bauteile, die dem Vertrag oder den Proben nicht entsprechen, sind auf Anordnung
des Auftraggebers innerhalb einer von ihm bestimmten Frist von der Baustelle zu entfernen.
Geschieht es nicht, so können sie auf Kosten des Auftragnehmers entfernt oder für seine Rechnung veräußert werden.
(7)  Leistungen, die schon während der Ausführung als mangelhaft oder vertragswidrig erkannt
werden, hat der Auftragnehmer auf eigene Kosten durch mangelfreie zu ersetzen. Hat der Auftragnehmer den Mangel oder die Vertragswidrigkeit zu vertreten, so hat er auch den daraus entstehenden Schaden zu ersetzen. Kommt der Auftragnehmer der Pflicht zur Beseitigung des
Mangels nicht nach, so kann ihm der Auftraggeber eine angemessene Frist zur Beseitigung des
Mangels setzen und erklären, dass er nach fruchtlosem Ablauf der Frist den Vertrag kündigen
werde (§ 8 Absatz 3).
(8)  1. Der Auftragnehmer hat die Leistung im eigenen Betrieb auszuführen. Mit schriftlicher Zu-
stimmung des Auftraggebers darf er sie an Nachunternehmer übertragen. Die Zustimmung ist
nicht notwendig bei Leistungen, auf die der Betrieb des Auftragnehmers nicht eingerichtet ist.
Erbringt der Auftragnehmer ohne schriftliche Zustimmung des Auftraggebers Leistungen nicht
im eigenen Betrieb, obwohl sein Betrieb darauf eingerichtet ist, kann der Auftraggeber ihm eine
angemessene Frist zur Aufnahme der Leistung im eigenen Betrieb setzen und erklären, dass er
nach fruchtlosem Ablauf der Frist den Vertrag kündigen werde (§ 8 Absatz 3).
2.  Der Auftragnehmer hat bei der Weitervergabe von Bauleistungen an Nachunternehmer die
Vergabe- und Vertragsordnung für Bauleistungen Teile B und C zugrunde zu legen.
3. Der Auftragnehmer hat dem Auftraggeber die Nachunternehmer und deren Nachunternehmer
ohne Aufforderung spätestens bis zum Leistungsbeginn des Nachunternehmers mit Namen, gesetzlichen Vertretern und Kontaktdaten bekannt zu geben. Auf Verlangen des Auftraggebers hat
der Auftragnehmer für seine Nachunternehmer Erklärungen und Nachweise zur Eignung vorzulegen.

(9)  Werden bei Ausführung der Leistung auf einem Grundstück Gegenstände von Altertums,
Kunst- oder wissenschaftlichem Wert entdeckt, so hat der Auftragnehmer vor jedem weiteren
Aufdecken oder Ändern dem Auftraggeber den Fund anzuzeigen und ihm die Gegenstände nach
näherer Weisung abzuliefern. Die Vergütung etwaiger Mehrkosten regelt sich nach § 2 Absatz
6. Die Rechte des Entdeckers (§ 984 BGB) hat der Auftraggeber.
(10)  Der Zustand von Teilen der Leistung ist auf Verlangen gemeinsam von Auftraggeber und Auftragnehmer festzustellen, wenn diese Teile der Leistung durch die weitere Ausführung der Prüfung und Feststellung entzogen werden. Das Ergebnis ist schriftlich niederzulegen.

§ 5  Ausführungsfristen
(1)  Die Ausführung ist nach den verbindlichen Fristen (Vertragsfristen) zu beginnen, angemessen
zu fördern und zu vollenden. In einem Bauzeitenplan enthaltene Einzelfristen gelten nur dann
als Vertragsfristen, wenn dies im Vertrag ausdrücklich vereinbart ist.
(2)  Ist für den Beginn der Ausführung keine Frist vereinbart, so hat der Auftraggeber dem Auftragnehmer auf Verlangen Auskunft über den voraussichtlichen Beginn zu erteilen. Der Auftragnehmer hat innerhalb von 12 Werktagen nach Aufforderung zu beginnen. Der Beginn der Ausführung ist dem Auftraggeber anzuzeigen.
(3)  Wenn Arbeitskräfte, Geräte, Gerüste, Stoffe oder Bauteile so unzureichend sind, dass die Ausführungsfristen offenbar nicht eingehalten werden können, muss der Auftragnehmer auf Verlangen unverzüglich Abhilfe schaffen.
(4)  Verzögert der Auftragnehmer den Beginn der Ausführung, gerät er mit der Vollendung in Verzug, oder kommt er der in Absatz 3 erwähnten Verpflichtung nicht nach, so kann der Auftraggeber bei Aufrechterhaltung des Vertrages Schadensersatz nach § 6 Absatz 6 verlangen oder
dem Auftragnehmer eine angemessene Frist zur Vertragserfüllung setzen und erklären, dass er
nach fruchtlosem Ablauf der Frist den Vertrag kündigen werde  (§ 8 Absatz 3).

§ 6  Behinderung und Unterbrechung der Ausführung
(1)  Glaubt sich der Auftragnehmer in der ordnungsgemäßen Ausführung der Leistung behindert, so
hat er es dem Auftraggeber unverzüglich schriftlich anzuzeigen. Unterlässt er die Anzeige, so
hat er nur dann Anspruch auf Berücksichtigung der hindernden Umstände, wenn dem Auftraggeber offenkundig die Tatsache und deren hindernde Wirkung bekannt waren.
(2)  1. Ausführungsfristen werden verlängert, soweit die Behinderung verursacht ist:
a) durch einen Umstand aus dem Risikobereich des Auftraggebers,
b) durch Streik oder eine von der Berufsvertretung der Arbeitgeber angeordnete Aussperrung im Betrieb des Auftragnehmers oder in einem unmittelbar für ihn arbeitenden Be-
trieb,
  c) durch höhere Gewalt oder andere für den Auftragnehmer unabwendbare Umstände.
2. Witterungseinflüsse während der Ausführungszeit, mit denen bei Abgabe des Angebots normalerweise gerechnet werden musste, gelten nicht als Behinderung.
(3)  Der Auftragnehmer hat alles zu tun, was ihm billigerweise zugemutet werden kann, um die
Weiterführung der Arbeiten zu ermöglichen. Sobald die hindernden Umstände wegfallen, hat er
ohne weiteres und unverzüglich die Arbeiten wieder aufzunehmen und den Auftraggeber davon
zu benachrichtigen.
(4)  Die Fristverlängerung wird berechnet nach der Dauer der Behinderung mit einem Zuschlag für
die Wiederaufnahme der Arbeiten und die etwaige Verschiebung in eine ungünstigere Jahreszeit.
(5)  Wird die Ausführung für voraussichtlich längere Dauer unterbrochen, ohne dass die Leistung
dauernd unmöglich wird, so sind die ausgeführten Leistungen nach den Vertragspreisen abzurechnen und außerdem die Kosten zu vergüten, die dem Auftragnehmer bereits entstanden und
in den Vertragspreisen des nicht ausgeführten Teils der Leistung enthalten sind.
(6)  Sind die hindernden Umstände von einem Vertragsteil zu vertreten, so hat der andere Teil An-
spruch auf Ersatz des nachweislich entstandenen Schadens, des entgangenen Gewinns aber nur
bei Vorsatz oder grober Fahrlässigkeit. Im Übrigen bleibt der Anspruch des Auftragnehmers auf
angemessene Entschädigung nach § 642 BGB unberührt, sofern die Anzeige nach Absatz 1 Satz
1 erfolgt oder wenn Offenkundigkeit nach Absatz 1 Satz 2 gegeben ist.
(7)  Dauert eine Unterbrechung länger als 3 Monate, so kann jeder Teil nach Ablauf dieser Zeit den
Vertrag schriftlich kündigen. Die Abrechnung regelt sich nach den Absätzen 5 und 6; wenn der
Auftragnehmer die Unterbrechung nicht zu vertreten hat, sind auch die Kosten der Baustellenräumung zu vergüten, soweit sie nicht in der Vergütung für die bereits ausgeführten Leistungen
enthalten sind.

§ 7  Verteilung der Gefahr
(1)  Wird die ganz oder teilweise ausgeführte Leistung vor der Abnahme durch höhere Gewalt,
Krieg, Aufruhr oder andere objektiv unabwendbare vom Auftragnehmer nicht zu vertretende
Umstände beschädigt oder zerstört, so hat dieser für die ausgeführten Teile der Leistung die An-
sprüche nach § 6 Absatz 5; für andere Schäden besteht keine gegenseitige Ersatzpflicht.
(2)  Zu der ganz oder teilweise ausgeführten Leistung gehören alle mit der baulichen Anlage unmittelbar verbundenen, in ihre Substanz eingegangenen Leistungen, unabhängig von deren Fertigstellungsgrad.
(3)  Zu der ganz oder teilweise ausgeführten Leistung gehören nicht die noch nicht eingebauten
Stoffe und Bauteile sowie die Baustelleneinrichtung und Absteckungen. Zu der ganz oder teilweise ausgeführten Leistung gehören ebenfalls nicht Hilfskonstruktionen und  Gerüste, auch
wenn diese als Besondere Leistung oder selbständig vergeben sind.

§ 8  Kündigung durch den Auftraggeber
(1)  1. Der Auftraggeber kann bis zur Vollendung der Leistung jederzeit den Vertrag kündigen.
2. Dem Auftragnehmer steht die vereinbarte Vergütung zu. Er muss sich jedoch anrechnen lassen, was er infolge der Aufhebung des Vertrags an Kosten erspart oder durch anderweitige
Verwendung seiner Arbeitskraft und seines Betriebs erwirbt oder zu erwerben böswillig unterlässt (§ 649 BGB).
(2)  1.  Der Auftraggeber kann den Vertrag kündigen, wenn der Auftragnehmer seine Zahlungen
einstellt, von ihm oder zulässigerweise vom Auftraggeber oder einem anderen Gläubiger das In-
solvenzverfahren (§§ 14 und 15 InsO) beziehungsweise ein vergleichbares gesetzliches Verfahren beantragt ist, ein solches Verfahren eröffnet wird oder dessen Eröffnung mangels Masse abgelehnt wird.
2.  Die ausgeführten Leistungen sind nach § 6 Absatz 5 abzurechnen. Der Auftraggeber kann
Schadensersatz wegen Nichterfüllung des Restes verlangen.
(3)  1. Der Auftraggeber kann den Vertrag kündigen, wenn in den Fällen des § 4 Absätze 7 und 8
Nummer 1 und des § 5 Absatz 4 die gesetzte Frist fruchtlos abgelaufen ist. Die Kündigung kann
auf einen in sich abgeschlossenen Teil der vertraglichen Leistung beschränkt werden.
2. Nach der Entziehung des Auftrags ist der Auftraggeber berechtigt, den noch nicht vollendeten
Teil der Leistung zu Lasten des Auftragnehmers durch einen Dritten ausführen zu lassen, doch
bleiben seine Ansprüche auf Ersatz des etwa entstehenden weiteren Schadens bestehen. Er ist
auch berechtigt, auf die weitere Ausführung zu verzichten und Schadensersatz wegen Nichterfüllung zu verlangen, wenn die Ausführung aus den Gründen, die zur Entziehung des Auftrags
geführt haben, für ihn kein Interesse mehr hat.
3. Für die Weiterführung der Arbeiten kann der Auftraggeber Geräte, Gerüste, auf der Baustelle
vorhandene andere Einrichtungen und angelieferte Stoffe und Bauteile gegen angemessene
Vergütung in Anspruch nehmen.
4. Der Auftraggeber hat dem Auftragnehmer eine Aufstellung über die entstandenen Mehrkosten und über seine anderen Ansprüche spätestens binnen 12 Werktagen nach Abrechnung mit
dem Dritten zuzusenden.
(4)  Der Auftraggeber kann den Vertrag kündigen,
        1. wenn der Auftragnehmer aus Anlass der Vergabe eine Abrede getroffen hatte, die eine unzulässige Wettbewerbsbeschränkung darstellt. Absatz 3 Nummer 1 Satz 2 und Nummer 2 bis 4
  gilt entsprechend.
        2. sofern dieser im Anwendungsbereich des 4. Teils des GWB geschlossen wurde,
  a)  wenn der Auftragnehmer wegen eines zwingenden Ausschlussgrundes zum Zeitpunkt des
  Zuschlags nicht hätte beauftragt werden dürfen. Absatz 3 Nummer 1 Satz 2 und Nummer 2
  bis gilt entsprechend.
  b)  bei wesentlicher Änderung des Vertrages oder bei Feststellung einer schweren Verletzung
  der Verträge über die Europäische Union und die Arbeitsweise der Europäischen Union durch
  den Europäischen Gerichtshof. Die ausgeführten Leistungen sind nach § 6 Absatz 5 abzurechnen. Etwaige Schadenersatzansprüche der Parteien bleiben unberührt.
  Die Kündigung ist innerhalb von 12 Werktagen nach Bekanntwerden des Kündigungsgrundes
  auszusprechen.
(5)  Sofern der Auftragnehmer die Leistung, ungeachtet des Anwendungsbereichs des 4. Teils des
  GWB, ganz oder teilweise an Nachunternehmer weitergeben hat, steht auch ihm das Kündigungrecht gemäß Absatz 4 Nummer 2 Buchstabe b zu, wenn der ihn als Auftragnehmer verpflichtende
  Vertrag (Hauptauftrag) gemäß Absatz 4 Nummer 2 Buchstabe b gekündigt wurde. Entsprechendes
  gilt für jeden Auftraggeber der Nachunternehmerkette, sofern sein jeweiliger Auftraggeber den
  Vertrag gemäß Satz 1 gekündigt hat.
(6)  Die Kündigung ist schriftlich zu erklären.
(7)  Der Auftragnehmer kann Aufmaß und Abnahme der von ihm ausgeführten Leistungen alsbald
nach der Kündigung verlangen; er hat unverzüglich eine prüfbare Rechnung über die ausgeführten Leistungen vorzulegen.
(8)  Eine wegen Verzugs verwirkte, nach Zeit bemessene Vertragsstrafe kann nur für die Zeit bis
zum Tag der Kündigung des Vertrags gefordert werden.

§ 9  Kündigung durch den Auftragnehmer
(1)  Der Auftragnehmer kann den Vertrag kündigen:
1. wenn der Auftraggeber eine ihm obliegende Handlung unterlässt und dadurch den Auftragnehmer außerstande setzt, die Leistung auszuführen (Annahmeverzug nach §§ 293 ff. BGB),
2. wenn der Auftraggeber eine fällige Zahlung nicht leistet oder sonst in Schuldnerverzug gerät.
(2)  Die Kündigung ist schriftlich zu erklären. Sie ist erst zulässig, wenn der Auftragnehmer dem
Auftraggeber ohne Erfolg eine angemessene Frist zur Vertragserfüllung gesetzt und erklärt hat,
dass er nach fruchtlosem Ablauf der Frist den Vertrag kündigen werde.
(3)  Die bisherigen Leistungen sind nach den Vertragspreisen abzurechnen. Außerdem hat der Auftragnehmer Anspruch auf angemessene Entschädigung nach § 642 BGB; etwaige weitergehende
Ansprüche des Auftragnehmers bleiben unberührt.

§ 10  Haftung der Vertragsparteien
(1)  Die Vertragsparteien haften einander für eigenes Verschulden sowie für das Verschulden ihrer
gesetzlichen Vertreter und der Personen, deren sie sich zur Erfüllung ihrer Verbindlichkeiten
bedienen (§§ 276, 278 BGB).
(2)  1. Entsteht einem Dritten im Zusammenhang mit der Leistung ein Schaden, für den auf Grund
gesetzlicher Haftpflichtbestimmungen beide Vertragsparteien haften, so gelten für den Ausgleich zwischen den Vertragsparteien die allgemeinen gesetzlichen Bestimmungen, soweit im
Einzelfall nichts anderes vereinbart ist. Soweit der Schaden des Dritten nur die Folge einer
Maßnahme ist, die der Auftraggeber in dieser Form angeordnet hat, trägt er den Schaden allein,
wenn ihn der Auftragnehmer auf die mit der angeordneten Ausführung verbundene Gefahr nach
§ 4 Absatz 3 hingewiesen hat.
2. Der Auftragnehmer trägt den Schaden allein, soweit er ihn durch Versicherung seiner gesetzlichen Haftpflicht gedeckt hat oder durch eine solche zu tarifmäßigen, nicht auf außergewöhnliche Verhältnisse abgestellten Prämien und Prämienzuschlägen bei einem im Inland zum Ge-
schäftsbetrieb zugelassenen Versicherer hätte decken können.
(3)  Ist der Auftragnehmer einem Dritten nach den §§ 823 ff. BGB zu Schadensersatz verpflichtet
wegen unbefugten Betretens oder Beschädigung angrenzender Grundstücke, wegen Entnahme
oder Auflagerung von Boden oder anderen Gegenständen außerhalb der vom Auftraggeber dazu
angewiesenen Flächen oder wegen der Folgen eigenmächtiger Versperrung von Wegen oder
Wasserläufen, so trägt er im Verhältnis zum Auftraggeber den Schaden allein.
(4)  Für die Verletzung gewerblicher Schutzrechte haftet im Verhältnis der Vertragsparteien zueinander der Auftragnehmer allein, wenn er selbst das geschützte Verfahren oder die Verwendung
geschützter Gegenstände angeboten oder wenn der Auftraggeber die Verwendung vorgeschrieben und auf das Schutzrecht hingewiesen hat.
(5)  Ist eine Vertragspartei gegenüber der anderen nach den Absätzen 2, 3 oder 4 von der Ausgleichspflicht befreit, so gilt diese Befreiung auch zugunsten ihrer gesetzlichen Vertreter und
Erfüllungsgehilfen, wenn sie nicht vorsätzlich oder grob fahrlässig gehandelt haben.
(6)  Soweit eine Vertragspartei von dem Dritten für einen Schaden in Anspruch genommen wird,
den nach den Absätzen 2, 3 oder 4 die andere Vertragspartei zu tragen hat, kann sie verlangen,
dass ihre Vertragspartei sie von der Verbindlichkeit gegenüber dem Dritten befreit. Sie darf den
Anspruch des Dritten nicht anerkennen oder befriedigen, ohne der anderen Vertragspartei vorher Gelegenheit zur Äußerung gegeben zu haben.

§ 11  Vertragsstrafe
(1)  Wenn Vertragsstrafen vereinbart sind, gelten die §§ 339 bis 345 BGB.
(2)  Ist die Vertragsstrafe für den Fall vereinbart, dass der Auftragnehmer nicht in der vorgesehenen
Frist erfüllt, so wird sie fällig, wenn der Auftragnehmer in Verzug gerät.
(3)  Ist die Vertragsstrafe nach Tagen bemessen, so zählen nur Werktage; ist sie nach Wochen bemessen, so wird jeder Werktag angefangener Wochen als 1/6 Woche gerechnet.
(4)  Hat der Auftraggeber die Leistung abgenommen, so kann er die Strafe nur verlangen, wenn er
dies bei der Abnahme vorbehalten hat.

§ 12  Abnahme
(1)  Verlangt der Auftragnehmer nach der Fertigstellung — gegebenenfalls auch vor Ablauf der
vereinbarten Ausführungsfrist — die Abnahme der Leistung, so hat sie der Auftraggeber binnen
12 Werktagen durchzuführen; eine andere Frist kann vereinbart werden.
(2)  Auf Verlangen sind in sich abgeschlossene Teile der Leistung besonders abzunehmen.
(3)  Wegen wesentlicher Mängel kann die Abnahme bis zur Beseitigung verweigert werden.
(4)  1. Eine förmliche Abnahme hat stattzufinden, wenn eine Vertragspartei es verlangt. Jede Partei
kann auf ihre Kosten einen Sachverständigen zuziehen. Der Befund ist in gemeinsamer Verhandlung schriftlich niederzulegen. In die Niederschrift sind etwaige Vorbehalte wegen bekannter Mängel und wegen Vertragsstrafen aufzunehmen, ebenso etwaige Einwendungen des Auftragnehmers. Jede Partei erhält eine Ausfertigung.
2.  Die förmliche Abnahme kann in Abwesenheit des Auftragnehmers stattfinden, wenn der
Termin vereinbart war oder der Auftraggeber mit genügender Frist dazu eingeladen hatte. Das
Ergebnis der Abnahme ist dem Auftragnehmer alsbald mitzuteilen.
(5)  1. Wird keine Abnahme verlangt, so gilt die Leistung als abgenommen mit Ablauf von 12
Werktagen nach schriftlicher Mitteilung über die Fertigstellung der Leistung.
2. Wird keine Abnahme verlangt und hat der Auftraggeber die Leistung oder einen Teil der
Leistung in Benutzung genommen, so gilt die Abnahme nach Ablauf von 6 Werktagen nach
Beginn der Benutzung als erfolgt, wenn nichts anderes vereinbart ist. Die Benutzung von Teilen
einer baulichen Anlage zur Weiterführung der Arbeiten gilt nicht als Abnahme.
3. Vorbehalte wegen bekannter Mängel oder wegen Vertragsstrafen hat der Auftraggeber spätestens zu den in den Nummern 1 und 2 bezeichneten Zeitpunkten geltend zu machen.
(6)  Mit der Abnahme geht die Gefahr auf den Auftraggeber über, soweit er sie nicht schon nach § 7
trägt.

§ 13  Mängelansprüche
(1)  Der Auftragnehmer hat dem Auftraggeber seine Leistung zum Zeitpunkt der Abnahme frei von
Sachmängeln zu verschaffen. Die Leistung ist zur Zeit der Abnahme frei von Sachmängeln,
wenn sie die vereinbarte Beschaffenheit hat und den anerkannten Regeln der Technik entspricht.
Ist die Beschaffenheit nicht vereinbart, so ist die Leistung zur Zeit der Abnahme frei von Sachmängeln,
1. wenn sie sich für die nach dem Vertrag vorausgesetzte,
sonst
2. für die gewöhnliche Verwendung eignet und eine Beschaffenheit aufweist, die bei Werken
der gleichen Art üblich ist und die der Auftraggeber nach der Art der Leistung erwarten kann.
(2)  Bei Leistungen nach Probe gelten die Eigenschaften der Probe als vereinbarte Beschaffenheit,
soweit nicht Abweichungen nach der Verkehrssitte als bedeutungslos anzusehen sind. Dies gilt
auch für Proben, die erst nach Vertragsabschluss als solche anerkannt sind.
(3)  Ist ein Mangel zurückzuführen auf die Leistungsbeschreibung oder auf Anordnungen des Auftraggebers, auf die von diesem gelieferten oder vorgeschriebenen Stoffe oder Bauteile oder die
Beschaffenheit der Vorleistung eines anderen Unternehmers, haftet der Auftragnehmer, es sei
denn, er hat die ihm nach § 4 Absatz 3 obliegende Mitteilung gemacht.
(4)  1. Ist für Mängelansprüche keine Verjährungsfrist im Vertrag vereinbart, so beträgt sie für
Bauwerke 4 Jahre, für andere Werke, deren Erfolg in der Herstellung, Wartung oder Veränderung einer Sache besteht, und für die vom Feuer berührten Teile von Feuerungsanlagen 2 Jahre.
Abweichend von Satz 1 beträgt die Verjährungsfrist für feuerberührte und abgasdämmende Teile von industriellen Feuerungsanlagen 1 Jahr.
2. Ist für Teile von maschinellen und elektrotechnischen/elektronischen Anlagen, bei denen die
Wartung Einfluss auf Sicherheit und Funktionsfähigkeit hat, nichts anderes vereinbart, beträgt
für diese Anlagenteile die Verjährungsfrist für Mängelansprüche abweichend von Nummer 1
zwei Jahre, wenn der Auftraggeber sich dafür entschieden hat, dem Auftragnehmer die Wartung
für die Dauer der Verjährungsfrist nicht zu übertragen; dies gilt auch, wenn für weitere Leistungen eine andere Verjährungsfrist vereinbart ist.
3. Die Frist beginnt mit der Abnahme der gesamten Leistung; nur für in sich abgeschlossene
Teile der Leistung beginnt sie mit der Teilabnahme (§ 12 Absatz 2).
(5)  1. Der Auftragnehmer ist verpflichtet, alle während der Verjährungsfrist hervortretenden Mängel, die auf vertragswidrige Leistung zurückzuführen sind, auf seine Kosten zu beseitigen, wenn
es der Auftraggeber vor Ablauf der Frist schriftlich verlangt. Der Anspruch auf Beseitigung der
gerügten Mängel verjährt in 2 Jahren, gerechnet vom Zugang des schriftlichen Verlangens an,
jedoch nicht vor Ablauf der Regelfristen nach Absatz 4 oder der an ihrer Stelle vereinbarten
Frist. Nach Abnahme der Mängelbeseitigungsleistung beginnt für diese Leistung eine Verjährungsfrist von 2 Jahren neu, die jedoch nicht vor Ablauf der Regelfristen nach Absatz 4 oder der
an ihrer Stelle vereinbarten Frist endet.
2. Kommt der Auftragnehmer der Aufforderung zur Mängelbeseitigung in einer vom Auftraggeber gesetzten angemessenen Frist nicht nach, so kann der Auftraggeber die Mängel auf Kosten des Auftragnehmers beseitigen lassen.
(6)  Ist die Beseitigung des Mangels für den Auftraggeber unzumutbar oder ist sie unmöglich oder
würde sie einen unverhältnismäßig hohen Aufwand erfordern und wird sie deshalb vom Auftragnehmer verweigert, so kann der Auftraggeber durch Erklärung gegenüber dem Auftragnehmer die Vergütung mindern (§ 638 BGB).
(7)  1. Der Auftragnehmer haftet bei schuldhaft verursachten Mängeln für Schäden aus der Verletzung des Lebens, des Körpers oder der Gesundheit.
2. Bei vorsätzlich oder grob fahrlässig verursachten Mängeln haftet er für alle Schäden.
3. Im Übrigen ist dem Auftraggeber der Schaden an der baulichen Anlage zu ersetzen, zu deren
Herstellung, Instandhaltung oder Änderung die Leistung dient, wenn ein wesentlicher Mangel
vorliegt, der die Gebrauchsfähigkeit erheblich beeinträchtigt und auf ein Verschulden des Auftragnehmers zurückzuführen ist. Einen darüber hinausgehenden Schaden hat der Auftragnehmer
nur dann zu ersetzen,
a) wenn der Mangel auf einem Verstoß gegen die anerkannten Regeln der Technik beruht,
b) wenn der Mangel in dem Fehlen einer vertraglich vereinbarten Beschaffenheit besteht
oder
c) soweit der Auftragnehmer den Schaden durch Versicherung seiner gesetzlichen Haftpflicht gedeckt hat oder durch eine solche zu tarifmäßigen, nicht auf außergewöhnliche
Verhältnisse abgestellten Prämien und Prämienzuschlägen bei einem im Inland zum Ge-
schäftsbetrieb zugelassenen Versicherer hätte decken können.
4. Abweichend von Absatz 4 gelten die gesetzlichen Verjährungsfristen, soweit sich der Auftragnehmer nach Nummer 3 durch Versicherung geschützt hat oder hätte schützen können oder
soweit ein besonderer Versicherungsschutz vereinbart ist.
5. Eine Einschränkung oder Erweiterung der Haftung kann in begründeten Sonderfällen vereinbart werden.

§ 14  Abrechnung
(1)  Der Auftragnehmer hat seine Leistungen prüfbar abzurechnen. Er hat die Rechnungen übersichtlich aufzustellen und dabei die Reihenfolge der Posten einzuhalten und die in den Vertragsbestandteilen enthaltenen Bezeichnungen zu verwenden. Die zum Nachweis von Art und
Umfang der Leistung erforderlichen Mengenberechnungen, Zeichnungen und andere Belege
sind beizufügen. Änderungen und Ergänzungen des Vertrags sind in der Rechnung besonders
kenntlich zu machen; sie sind auf Verlangen getrennt abzurechnen.
(2)  Die für die Abrechnung notwendigen Feststellungen sind dem Fortgang der Leistung entsprechend möglichst gemeinsam vorzunehmen. Die Abrechnungsbestimmungen in den Technischen
Vertragsbedingungen und den anderen Vertragsunterlagen sind zu beachten. Für Leistungen, die
bei Weiterführung der Arbeiten nur schwer feststellbar sind, hat der Auftragnehmer rechtzeitig
gemeinsame Feststellungen zu beantragen.
(3)  Die Schlussrechnung muss bei Leistungen mit einer vertraglichen Ausführungsfrist von höchstens 3 Monaten spätestens 12 Werktage nach Fertigstellung eingereicht werden, wenn nichts
anderes vereinbart ist; diese Frist wird um je 6 Werktage für je weitere 3 Monate Ausführungsfrist verlängert.
(4)  Reicht der Auftragnehmer eine prüfbare Rechnung nicht ein, obwohl ihm der Auftraggeber
dafür eine angemessene Frist gesetzt hat, so kann sie der Auftraggeber selbst auf Kosten des
Auftragnehmers aufstellen.

§ 15  Stundenlohnarbeiten
(1)  1. Stundenlohnarbeiten werden nach den vertraglichen Vereinbarungen abgerechnet.
2. Soweit für die Vergütung keine Vereinbarungen getroffen worden sind, gilt die ortsübliche
Vergütung. Ist diese nicht zu ermitteln, so werden die Aufwendungen des Auftragnehmers für
Lohn- und Gehaltskosten der Baustelle, Lohn- und Gehaltsnebenkosten der Baustelle, Stoffkosten der Baustelle, Kosten der Einrichtungen, Geräte, Maschinen und maschinellen Anlagen der
Baustelle, Fracht-, Fuhr- und Ladekosten, Sozialkassenbeiträge und Sonderkosten, die bei wirtschaftlicher Betriebsführung entstehen, mit angemessenen Zuschlägen für Gemeinkosten und
Gewinn (einschließlich allgemeinem Unternehmerwagnis) zuzüglich Umsatzsteuer vergütet.
(2)  Verlangt der Auftraggeber, dass die Stundenlohnarbeiten durch einen Polier oder eine andere
Aufsichtsperson beaufsichtigt werden, oder ist die Aufsicht nach den einschlägigen Unfallverhütungsvorschriften notwendig, so gilt Absatz 1 entsprechend.
(3)  Dem Auftraggeber ist die Ausführung von Stundenlohnarbeiten vor Beginn anzuzeigen. Über
die geleisteten Arbeitsstunden und den dabei erforderlichen, besonders zu vergütenden Aufwand für den Verbrauch von Stoffen, für Vorhaltung von Einrichtungen, Geräten, Maschinen
und maschinellen Anlagen, für Frachten, Fuhr- und Ladeleistungen sowie etwaige Sonderkosten
sind, wenn nichts anderes vereinbart ist, je nach der Verkehrssitte werktäglich oder wöchentlich
Listen (Stundenlohnzettel) einzureichen. Der Auftraggeber hat die von ihm bescheinigten Stundenlohnzettel unverzüglich, spätestens jedoch innerhalb von 6 Werktagen nach Zugang, zurückzugeben. Dabei kann er Einwendungen auf den Stundenlohnzetteln oder gesondert schriftlich
erheben. Nicht fristgemäß zurückgegebene Stundenlohnzettel gelten als anerkannt.
(4)  Stundenlohnrechnungen sind alsbald nach Abschluss der Stundenlohnarbeiten, längstens jedoch
in Abständen von 4 Wochen, einzureichen. Für die Zahlung gilt § 16.
(5)  Wenn Stundenlohnarbeiten zwar vereinbart waren, über den Umfang der Stundenlohnleistungen
aber mangels rechtzeitiger Vorlage der Stundenlohnzettel Zweifel bestehen, so kann der Auftraggeber verlangen, dass für die nachweisbar ausgeführten Leistungen eine Vergütung vereinbart wird, die nach Maßgabe von Absatz 1 Nummer 2 für einen wirtschaftlich vertretbaren
Aufwand an Arbeitszeit und Verbrauch von Stoffen, für Vorhaltung von Einrichtungen, Geräten, Maschinen und maschinellen Anlagen, für Frachten, Fuhr- und Ladeleistungen sowie etwaige Sonderkosten ermittelt wird.

§ 16  Zahlung
(1)  1. Abschlagszahlungen sind auf Antrag in möglichst kurzen Zeitabständen oder zu den vereinbarten Zeitpunkten zu gewähren, und zwar in Höhe des Wertes der jeweils nachgewiesenen vertragsgemäßen Leistungen einschließlich des ausgewiesenen, darauf entfallenden Umsatzsteuerbetrages. Die Leistungen sind durch eine prüfbare Aufstellung nachzuweisen, die eine rasche
und sichere Beurteilung der Leistungen ermöglichen muss. Als Leistungen gelten hierbei auch
die für die geforderte Leistung eigens angefertigten und bereitgestellten Bauteile sowie die auf
der Baustelle angelieferten Stoffe und Bauteile, wenn dem Auftraggeber nach seiner Wahl das
Eigentum an ihnen übertragen ist oder entsprechende Sicherheit gegeben wird.
2. Gegenforderungen können einbehalten werden. Andere Einbehalte sind nur in den im Vertrag
und in den gesetzlichen Bestimmungen vorgesehenen Fällen zulässig.
3. Ansprüche auf Abschlagszahlungen werden binnen 21 Tagen nach Zugang der Aufstellung fällig.
4. Die Abschlagszahlungen sind ohne Einfluss auf die Haftung des Auftragnehmers; sie gelten
nicht als Abnahme von Teilen der Leistung.
(2)  1. Vorauszahlungen können auch nach Vertragsabschluss vereinbart werden; hierfür ist auf Verlangen des Auftraggebers ausreichende Sicherheit zu leisten. Diese Vorauszahlungen sind, sofern nichts anderes vereinbart wird, mit 3 v. H. über dem Basiszinssatz des § 247 BGB zu verzinsen.
2. Vorauszahlungen sind auf die nächstfälligen Zahlungen anzurechnen, soweit damit Leistungen abzugelten sind, für welche die Vorauszahlungen gewährt worden sind.
(3)  1. Der Anspruch auf die Schlusszahlung wird alsbald nach Prüfung und Feststellung fällig,
spätestens innerhalb von 30 Tagen nach Zugang der Schlussrechnung. Die Frist verlängert sich
auf höchstens 60 Tage, wenn sie aufgrund der besonderen Natur oder Merkmale der Vereinbarung
sachlich gerechtfertigt ist und ausdrücklich vereinbart wurde. Werden Einwendungen gegen die
Prüfbarkeit unter Angabe der Gründe nicht bis zum Ablauf der jeweiligen Frist erhoben, kann der
Auftraggeber sich nicht mehr auf die fehlende Prüfbarkeit berufen. Die Prüfung der Schlussrechnung ist nach Möglichkeit zu beschleunigen. Verzögert sie sich, so ist das unbestrittene
Guthaben als Abschlagszahlung sofort zu zahlen.
2. Die vorbehaltlose Annahme der Schlusszahlung schließt Nachforderungen aus, wenn der
Auftragnehmer über die Schlusszahlung schriftlich unterrichtet und auf die Ausschlusswirkung
hingewiesen wurde.
3. Einer Schlusszahlung steht es gleich, wenn der Auftraggeber unter Hinweis auf geleistete
Zahlungen weitere Zahlungen endgültig und schriftlich ablehnt.
4. Auch früher gestellte, aber unerledigte Forderungen werden ausgeschlossen, wenn sie nicht
nochmals vorbehalten werden.
5. Ein Vorbehalt ist innerhalb von 28 Tagen nach Zugang der Mitteilung nach den Nummern 2 und 3 über die Schlusszahlung zu erklären. Er wird hinfällig, wenn nicht innerhalb von
weiteren 28 Tagen – beginnend am Tag nach Ablauf der in Satz 1 genannten 28 Tage -
eine prüfbare Rechnung über die vorbehaltenen Forderungen eingereicht oder, wenn das nicht
möglich ist, der Vorbehalt eingehend begründet wird.
6. Die Ausschlussfristen gelten nicht für ein Verlangen nach Richtigstellung der Schlussrechnung und -zahlung wegen Aufmaß-, Rechen- und Übertragungsfehlern.
(4)  In sich abgeschlossene Teile der Leistung können nach Teilabnahme ohne Rücksicht auf die
Vollendung der übrigen Leistungen endgültig festgestellt und bezahlt werden.
(5)  1. Alle Zahlungen sind aufs Äußerste zu beschleunigen.
2. Nicht vereinbarte Skontoabzüge sind unzulässig.
3. Zahlt der Auftraggeber bei Fälligkeit nicht, so kann ihm der Auftragnehmer eine angemessene Nachfrist setzen. Zahlt er auch innerhalb der Nachfrist nicht, so hat der Auftragnehmer vom
Ende der Nachfrist an Anspruch auf Zinsen in Höhe der in § 288 Absatz 2 BGB angegebenen
Zinssätze, wenn er nicht einen höheren Verzugsschaden nachweist. Der Auftraggeber kommt
Jedoch, ohne dass es einer Nachfristsetzung bedarf, spätestens 30 Tage nach Zugang der
Rechnung oder der Aufstellung bei Abschlagszahlungen in Zahlungsverzug, wenn der Auftragnehmer seine vertraglichen und gesetzlichen Verpflichtungen erfüllt und den fälligen Entgeltbetrag
nicht rechtzeitig erhalten hat, es sei denn, der Auftraggeber ist für den Zahlungsverzug nicht
verantwortlich. Die Frist verlängert sich auf höchstens 60 Tage, wenn sie aufgrund der besonderen
Natur oder Merkmale der Vereinbarung sachlich gerechtfertigt ist und ausdrücklich vereinbart wurde.
4. Der Auftragnehmer darf die Arbeiten bei Zahlungsverzug bis zur Zahlung einstellen, sofern
eine dem Auftraggeber zuvor gesetzte angemessene Frist erfolglos verstrichen ist.
(6)  Der Auftraggeber ist berechtigt, zur Erfüllung seiner Verpflichtungen aus den Absätzen 1 bis 5
Zahlungen an Gläubiger des Auftragnehmers zu leisten, soweit sie an der Ausführung der vertraglichen Leistung des Auftragnehmers aufgrund eines mit diesem abgeschlossenen Dienst-
oder Werkvertrags beteiligt sind, wegen Zahlungsverzugs des Auftragnehmers die Fortsetzung
ihrer Leistung zu Recht verweigern und die Direktzahlung die Fortsetzung der Leistung sicherstellen soll. Der Auftragnehmer ist verpflichtet, sich auf Verlangen des Auftraggebers innerhalb
einer von diesem gesetzten Frist darüber zu erklären, ob und inwieweit er die Forderungen seiner Gläubiger anerkennt; wird diese Erklärung nicht rechtzeitig abgegeben, so gelten die Voraussetzungen für die Direktzahlung als anerkannt.

§ 17  Sicherheitsleistung
(1)  1. Wenn Sicherheitsleistung vereinbart ist, gelten die §§ 232 bis 240 BGB, soweit sich aus den
nachstehenden Bestimmungen nichts anderes ergibt.
2. Die Sicherheit dient dazu, die vertragsgemäße Ausführung der Leistung und die Mängelansprüche sicherzustellen.
(2)  Wenn im Vertrag nichts anderes vereinbart ist, kann Sicherheit durch Einbehalt oder Hinterlegung von Geld oder durch Bürgschaft eines Kreditinstituts oder Kreditversicherers geleistet
werden, sofern das Kreditinstitut oder der Kreditversicherer
1. in der Europäischen Gemeinschaft oder
2. in einem Staat der Vertragsparteien des Abkommens über den Europäischen Wirtschaftsraum
oder
3. in einem Staat der Vertragsparteien des WTO-Übereinkommens über das öffentliche Be-
schaffungswesen
zugelassen ist.
(3)  Der Auftragnehmer hat die Wahl unter den verschiedenen Arten der Sicherheit; er kann eine
Sicherheit durch eine andere ersetzen.
(4)  Bei Sicherheitsleistung durch Bürgschaft ist Voraussetzung, dass der Auftraggeber den Bürgen
als tauglich anerkannt hat. Die Bürgschaftserklärung ist schriftlich unter Verzicht auf die Einrede der Vorausklage abzugeben (§ 771 BGB); sie darf nicht auf bestimmte Zeit begrenzt und
muss nach Vorschrift des Auftraggebers ausgestellt sein. Der Auftraggeber kann als Sicherheit
keine Bürgschaft fordern, die den Bürgen zur Zahlung auf erstes Anfordern verpflichtet.
(5)  Wird Sicherheit durch Hinterlegung von Geld geleistet, so hat der Auftragnehmer den Betrag
bei einem zu vereinbarenden Geldinstitut auf ein Sperrkonto einzuzahlen, über das beide nur
gemeinsam verfügen können („Und-Konto“). Etwaige Zinsen stehen dem Auftragnehmer zu.
(6)  1. Soll der Auftraggeber vereinbarungsgemäß die Sicherheit in Teilbeträgen von seinen Zahlungen einbehalten, so darf er jeweils die Zahlung um höchstens 10 v. H. kürzen, bis die vereinbarte Sicherheitssumme erreicht ist. Sofern Rechnungen ohne Umsatzsteuer gemäß § 13 b UStG
gestellt werden, bleibt die Umsatzsteuer bei der Berechnung des Sicherheitseinbehalts unberücksichtigt. Den jeweils einbehaltenen Betrag hat er dem Auftragnehmer mitzuteilen und binnen 18 Werktagen nach dieser Mitteilung auf ein Sperrkonto bei dem vereinbarten Geldinstitut
einzuzahlen. Gleichzeitig muss er veranlassen, dass dieses Geldinstitut den Auftragnehmer von
der Einzahlung des Sicherheitsbetrags benachrichtigt. Absatz 5 gilt entsprechend.
2. Bei kleineren oder kurzfristigen Aufträgen ist es zulässig, dass der Auftraggeber den einbehaltenen Sicherheitsbetrag erst bei der Schlusszahlung auf ein Sperrkonto einzahlt.
3. Zahlt der Auftraggeber den einbehaltenen Betrag nicht rechtzeitig ein, so kann ihm der Auftragnehmer hierfür eine angemessene Nachfrist setzen. Lässt der Auftraggeber auch diese verstreichen, so kann der Auftragnehmer die sofortige Auszahlung des einbehaltenen Betrags verlangen und braucht dann keine Sicherheit mehr zu leisten.
4. Öffentliche Auftraggeber sind berechtigt, den als Sicherheit einbehaltenen Betrag auf eigenes
Verwahrgeldkonto zu nehmen; der Betrag wird nicht verzinst.
(7)  Der Auftragnehmer hat die Sicherheit binnen 18 Werktagen nach Vertragsabschluss zu leisten,
wenn nichts anderes vereinbart ist. Soweit er diese Verpflichtung nicht erfüllt hat, ist der Auftraggeber berechtigt, vom Guthaben des Auftragnehmers einen Betrag in Höhe der vereinbarten
Sicherheit einzubehalten. Im Übrigen gelten die Absätze 5 und 6 außer Nummer 1 Satz 1 entsprechend.
(8)  1. Der Auftraggeber hat eine nicht verwertete Sicherheit für die Vertragserfüllung zum vereinbarten Zeitpunkt, spätestens nach Abnahme und Stellung der Sicherheit für Mängelansprüche
zurückzugeben, es sei denn, dass Ansprüche des Auftraggebers, die nicht von der gestellten Si-
cherheit für Mängelansprüche umfasst sind, noch nicht erfüllt sind. Dann darf er für diese Vertragserfüllungsansprüche einen entsprechenden Teil der Sicherheit zurückhalten.
2. Der Auftraggeber hat eine nicht verwertete Sicherheit für Mängelansprüche nach Ablauf von
2 Jahren zurückzugeben, sofern kein anderer Rückgabezeitpunkt vereinbart worden ist. Soweit
jedoch zu diesem Zeitpunkt seine geltend gemachten Ansprüche noch nicht erfüllt sind, darf er
einen entsprechenden Teil der Sicherheit zurückhalten.

§ 18  Streitigkeiten
(1)  Liegen die Voraussetzungen für eine Gerichtsstandvereinbarung nach § 38 Zivilprozessordnung
vor, richtet sich der Gerichtsstand für Streitigkeiten aus dem Vertrag nach dem Sitz der für die
Prozessvertretung des Auftraggebers zuständigen Stelle, wenn nichts anderes vereinbart ist. Sie
ist dem Auftragnehmer auf Verlangen mitzuteilen.
(2)  1. Entstehen bei Verträgen mit Behörden Meinungsverschiedenheiten, so soll der Auftragnehmer zunächst die der auftraggebenden Stelle unmittelbar vorgesetzte Stelle anrufen. Diese soll
dem Auftragnehmer Gelegenheit zur mündlichen Aussprache geben und ihn möglichst innerhalb von 2 Monaten nach der Anrufung schriftlich bescheiden und dabei auf die Rechtsfolgen
des Satzes 3 hinweisen. Die Entscheidung gilt als anerkannt, wenn der Auftragnehmer nicht innerhalb von 3 Monaten nach Eingang des Bescheides schriftlich Einspruch beim Auftraggeber
erhebt und dieser ihn auf die Ausschlussfrist hingewiesen hat.
2. Mit dem Eingang des schriftlichen Antrages auf Durchführung eines Verfahrens nach Nummer 1 wird die Verjährung des in diesem Antrag geltend gemachten Anspruchs gehemmt. Wollen Auftraggeber oder Auftragnehmer das Verfahren nicht weiter betreiben, teilen sie dies dem
jeweils anderen Teil schriftlich mit. Die Hemmung endet 3 Monate nach Zugang des schriftlichen Bescheides oder der Mitteilung nach Satz 2.
(3)  Daneben kann ein Verfahren zur Streitbeilegung vereinbart werden. Die Vereinbarung sollte mit
Vertragsabschluss erfolgen.
(4)  Bei Meinungsverschiedenheiten über die Eigenschaft von Stoffen und Bauteilen, für die allgemein gültige Prüfungsverfahren bestehen, und über die Zulässigkeit oder Zuverlässigkeit der bei
der Prüfung verwendeten Maschinen oder angewendeten Prüfungsverfahren kann jede Vertragspartei nach vorheriger Benachrichtigung der anderen Vertragspartei die materialtechnische
Untersuchung durch eine staatliche oder staatlich anerkannte Materialprüfungsstelle vornehmen
lassen; deren Feststellungen sind verbindlich. Die Kosten trägt der unterliegende Teil.
(5)  Streitfälle berechtigen den Auftragnehmer nicht, die Arbeiten einzustellen.

Vorstehende Besonderen Vertragsbedingungen gelesen und inhaltlich voll anerkannt:

.................................................., ....................
(Ort)  (Datum)

.......................................................................
(Firmenstempel und rechtsverbindliche Unterschrift)

ZUSÄTZLICHE TECHNISCHE VERTRAGSBEDINGUNGEN ZUR VOB/C (ZTV)

Sanitär:

Entwässerung

Die Montage der Entwässerungsanlage hat den einschlägigen Richtlinien (DIN-Normen, VDI-Richtlinien),insbesondere
- DIN 1988-xHunderterreihe
- DIN EN 806
- DIN EN 1717
- DVGW W 551
- VDI / DVGW 6023
behördlichen Vorschriften und Auflagen zu folgen. Der Unternehmer hat alle Anmeldungen und Abnahmen bei der zuständigen Behörde rechtzeitig vorzunehmen.

Die Rohrleitungen sind so zu verlegen, dass die Bestimmungen über den Schallschutz eingehalten werden. Dies gilt insbesondere für Rohrleitungsbefestigungen.

Das Rohrnetz ist während der Bauzeit gegen Verstopfung und Verunreinigung sorgfältig zu verschließen und nach Fertigstellung zu durchspülen.

Sämtliche Schrauben an Armaturen und Reinigungsöffnungen müssen gangbar sein.

Die gesamten Baugruben sind während der Bauzeit ausreichend zu sichern und zu beleuchten.

Die im Entwässerungsplan angegebenen Höhenkoten sind vor Beginn der Arbeiten eigenverantwortlich zu überprüfen. Dasselbe gilt für die Lage des öffentlichen Kanals einschl. der Abzweigstücke. Eventuelle Unstimmigkeiten sind den Planern mitzuteilen.

Die Höhenkoten für Sickerschacht- und Revisionsschachtdeckel, für Bodenabläufe und für Bodenaufbau- und -gefälle abhängige Teile der Entwässerungsanlage sind vor Einbau nochmals mit der Bauleitung abzusprechen.

Beim Verlegen von Rohren und Einbau von anderen Teilen der Entwässerungsanlage ist darauf zu achten, dass bauseitige Dichtflächen wie Folien o.ä. nicht beschädigt werden.

Lagerung von Material auf, und Transport von Material zur und auf der Baustelle haben in der den Anforderungen des Materials entsprechenden Weise zu erfolgen.

Bewässerung

Bei der Erstellung der Anlage sind alle einschlägigen Richtlinien (DIN-Normen, VDI-Richtlinien), Allgemeine Vorschriften, behördliche Bestimmungen, Auflagen und dergl. zu berücksichtigen und einzuhalten.

Alle Rohrbögen müssen einen Mindestradius des 3- bis 5-fachen Rohrdurchmessers haben.

Aus der Wand tretende Rohrbögen müssen senkrecht zu dieser stehen, halb eingeputzte Rohrbögen werden beanstandet und sind abzuändern.

Alle Anschlüsse sind vollkommen spannungslos anzupassen und dann erst zu verschrauben.

An allen Stellen, an denen Rohrleitungen durch Mauerwerk, Beton usw. hindurchgeführt werden, sind geeignete Maßnahmen zu treffen, um eine freie Ausdehnungsmöglichkeit zu gewährleisten (z.B. Umwicklung mit Armaflex o.ä.)

Der Unternehmer ist verpflichtet, sich mit den übrigen Auftragnehmern, insbesondere Heizung, Lüftung und Elektro rechtzeitig ins Einvernehmen zu setzen, um bei der Verlegung der Rohrleitungen
Differenzen zu vermeiden.

Bei der Verlegung der Verteilungsleitungen unter den Massivdecken in Fenster- und Türnähe ist unbedingt auf eine einwandfreie Möglichkeit zum Öffnen und Schließen der Fenster und Türen zu achten. Desweiteren ist unbedingt auf die Konstruktionshöhe der abgehängten Decken Rücksicht zu nehmen.

Vor dem Schließen der Schlitze ist die Anlage - je nach Erfordernis - im Ganzen oder in Teilabschnitten einer sachgemäßen Dichtheitsprobe zu unterwerfen. Die Dichtheit muss durch die Bauleitung abgenommen werden. (Nach den einschlägigen DIN-Vorschriften).

Um eine Verstopfung von Ventilen und Rohrleitungen und insbesondere eine Beschädigung der Regelarmaturen zu vermeiden, sind sämtliche Rohrleitungen nach der Montage sorgfältig zu durchspülen.

Sämtliche Rohre sind ausnahmslos in schweren Schellen zu haltern. Im Schlitz verlegtes Rohr bis DN 40 muss mit Schellen aus Wulstrandeisen befestigt werden. Für Rohre ab DN 50 sind schwere, aus Flacheisen geschmiedete Schellen mit beiderseitiger Verschraubung anzuwenden. Der Drehpunkt des Gelenkes der Pendelschellen hat außerhalb der Isolierung zu liegen.

Bei allen Rohrleitungen ist auf eine gute Möglichkeit der Wärmeausdehnung durch entsprechende Rohrführung Rücksicht zu nehmen.

Zur Vermeidung von Geräuschübertragungen sind in sämtlichen Befestigungen aller Rohrleitungen mind. 3 mm starke Moosgummistreifen einzubauen und die Decken- und Wanddurchgänge durch geeignete, mit der Bauleitung festzulegende Isolierungen zu umkleiden, die mit Sicherheit verhindern, dass beim Verschließen der Aussparungen das Mauerwerk direkten Kontakt mit den Rohrleitungen erhält.

Sämtliche Leitungen, Formstücke und Einbauteile, bei denen ein Kontakt mit dem Mauerwerk entstehen könnte, sind gegen einen solchen durch eine entsprechende Dämmung gegen Schallübertragung zu schützen.
In den Trockenbauwänden ist darauf zu achten, dass kein Kondensat entstehen kann.
Die Trockenbaumanschetten sind in die Einheitspreise mit einzukalkulieren.

Sämtliche Wand- und Deckendurchführungen sind gegen Schallübertragungen und Wärmeverlust durch entsprechende Ummantelung zu sichern. Diese soll mind. 3 cm zu beiden Seiten der Wand oder Decke überstehen.

Die Wand- und Deckendurchführungen der Rohrleitungen sind gem. den Anforderungen der BayBO und der DVBayBO an den Brandschutz herzustellen.

Es ist dafür Sorge zu tragen, dass sichtbare Anlagenteile während der Bauzeit nicht verschmutzt werden; das gilt insbesondere für die Anlagen im Kesselhaus, für Regulierventile, Einrichtungsgegenstände etc.
Der Auftragnehmer hat dafür zu sorgen, dass offene Leitungen während der Bauzeit nicht verstopft oder verschmutzt werden.

Gerüste und Fangschutznetze zur Absturzsicherung werden nicht vom AG gestellt, sondern müssen in die EP-Preise eingerechnet werden.

Die Montage ist vor Beginn mit der Bauleitung durchzusprechen. Es dürfen nur Metallspreizdübel verwendet werden. Alle Gewindestangen müssen zum abdecken der Bohrlöcher mit Beilagscheiben und Gegenmuttern versehen werden.

Es werden keine zusätzlichen Vergütungen für Stahl- und Befestigungskonstruktionen gezahlt, diese sind vom AN einzukalkulieren. Alle Preise sind Liefer- und Montagepreise.

Die Anlage ist vor Übergabe zu säubern. Termine für diese Säuberung sind mit dem Auftraggeber abzusprechen.

Alle Anträge und Absprachen mit EVU's und Behörden und die Kostenübernahme der Abnahme von Behörden, TÜV und Sachverständigen sowie Rohrnetz, Kurzschlussstromberechnungen und die Erstellung von Regel- und Verdrahtungsplänen werden nicht gesondert vergütet sondern sind in die Einheitspreise einzurechnen.

Die Inbetriebnahme der elektrischen Bauteile hat durch einen Sachkundigen, einschl. der erforderlichen
Messungen und Erstellung eines Inbetriebnahmeprotokolls für den Betrieb Heizen und Kühlen zu erfolgen.

Die hydraulische Einregulierung der Volumenströme der Versorgungskreisläufe sind über
die Regulierventile bzw. Differenzdruckregler an den Strängen, Verteiler entsprechend der Auslegung im Vollastbetrieb einzustellen und zu blockieren.
Die Einstellungen sind zu dokumentieren. Es ist ein Messprotokoll zu erstellen, dass pro Zirkulationskreis folgende Angaben enthält:
-Durchflussmenge
-Druckabfall im Ventil
-Einstellposition
Das Messprotokoll ist unaufgefordert dem Auftraggeber
bei der Schlussabnahme zu übergeben.

Dichtigkeits-Zwischenprüfungen der Sanitärleitungen als Wasserdruckprobe, Prüfdruck
mit 1,3-fachem Betriebsdruck. Die Dichtigkeits-Zwischenprüfnug ist vor verschließen der Wände, Schächte und Böden durchzuführen. Nach der Zwischenprüfung muss das Wasser wieder aus den Leitungen geblasen werden.
Die hierfür erforderlichen Verschlüsse und Anschlüsse sowie deren Beseitigung nach der
Druckprobe, Erstellen eines Prüfprotokolls, Entleerungen und Befüllungen sind in die Einheitspreise mit einzukalkulieren.

Dichtigkeits-Endprüfung der Sanitärleitungen als Wasserdruckprobe, Prüfdruck mit 1,3-fachem Betriebsdruck. Sollte 72h nach Befüllung der Anlage nicht der bestimmungsgemäße Betrieb der Anlage stattfinden, so ist die Anlage wieder zu entleeren.
Die hierfür erforderlichen Verschlüsse und Anschlüsse sowie deren Beseitigung nach der
Druckprobe, Erstellen eines Prüfprotokolls, Entleerungen und Befüllungen sind in die Einheitspreise mit einzukalkulieren.

Sämtliche Bezeichnungsschilder zum Bezeichnen der Abgangsstutzen sind in die Einheitspreise mit einzukalkulieren
Das Bezeichnungsschild wird mit den mitgelieferten
Schrauben auf die Fertigisolierung geschraubt.
Selbstbeschriften oder Einlegen von Prägeband möglich.
Das Beschriftungsfeld ist mit einer steckbaren
Klarsichtklappe gegen Fremdeinwirkung geschützt.

Sämtliche Pfeilschilder für Rohrleitungen zum Bezeichnen der Versorgungsleitungen in den Zentralen, Schachtausfädelungen sowie an wichtigen Knotenpunkten usw.
sind in die Einheitspreise mit einzukalkulieren.
Die Pfeilschilder sind aus selbstklebender, stark haftender Folie, mit Oberflächenschutz, temperaturbeständig von -40°C bis +125°C.
Farbe und Beschriftung nach DIN 2403.

Der Transport der Materialien und Werkzeuge frei Baustelle,
Vorhaltung und Rücktransport der Werkzeuge, Ein- und
Verladespesen sowie Fahrgeld und Fahrzeitvergütung für
Monteure und Helfer, Montagebeaufsichtigung etc. sind in die Einheitspreise mit einzukalkulieren.

Das Reinigen der Baustelle einschl. Abtransport der Verpackungsmaterialien ist in die Einheitspreise mit einzukalkulieren.

Notwendige erforderliche Kernbohrungen in den Größen DN 100 bis DN 200 mm in Mauerwerk oder Beton einschl. Stahl bis 16 mm D in Wänden bis 360mm Stärke sind einschl. Neben- und Fahrtkosten, sowie das Wiederversschließen mit Schnellzement bzw. Brandschutzschaum und Brandschutzmörtel nach DIN 4102 in die Einheitspreise mit einzukalkulieren.

Die Abnahme der gesamten Anlage durch einen geprüften Sachverständigen,
inklusive Bescheinigung der Übereinstimmung der sicherheitstechnischen Anlagen und Einrichtungen mit den öffentlich-rechtlichen Anforderungen nach Art. 69 Abs. 4 BayBO, §18 S Bau.
Sowie Sicherheitsanlagen-Prüfverordung - SPrüfV ist in die Einheitspreise mit einzukalkulieren.

Kosten, die für Nichtbeachtung dieser Punkte entstehen, insbesondere Stemm- und Kernbohrkosten, gehen zu Lasten des Auftragnehmers.

Alle Preise verstehen sich inkl. liefern und montieren einschl. elektrischer Verdrahtung und Inbetriebnahme der Einbauteile.
Alle Drehstrommotoren ist vor dem Anschluss das Drehfeld zu überprüfen.

Sämtliche offenen Rohre sind während der Bauzeit sorgfältig zu schließen, um ein inneres Verschmutzen der Rohre zu verhindern.

Sämtliche Schmutzfänger und Filter sind vor Übergabe der Anlagen an den Bauherrn zu öffnen und zu reinigen.

Die genauen Einbaumaße für Aggregate usw. sind am Bau zu nehmen. Größere Differenzen sind mit der Bauleitung und dem Projektanten zu klären.

Die gesamte Anlage ist so einzuregulieren, dass alle Verbraucher mit den berechneten Wassermengen belastet werden.

Leistungsmessungen und dergl. sind vom Unternehmer kostenlos durchzuführen, wenn dies vom Auftraggeber verlangt wird.

Alle Aggregate und Geräte sind so anzuordnen, dass die Bedienung und Wartung in einfacher Art und Weise ordnungsgemäß vorgenommen werden kann.

Sämtliche elektrischen Schaltgeräte, Sicherungen, Motorschütze und dergl. sind bei der Planung mit dem Elektroprojektanten abzustimmen, um möglichst gleiche Teile für alle Bereiche zu erhalten.

Vom Unternehmer sind rechtzeitig alle erforderlichen Revisionstüren mit Größe, Ausführung und Lage in Schachtwänden, Fußböden, abgehängten Decken und dergleichen anzugeben.

Alle Antriebsmotoren sind bis zu einer Leistung von 5,0 kW einschaltbar.
Bei größeren Leistungen ist ein Stern-Dreieck-Anlauf vorzusehen. Allgemein sind solche Anlassvorrichtungen zu verwenden die garantieren, dass der Anlaufstrom der Motoren den zweifachen Nennstrom nicht übersteigt.
Verbraucher mit Nennleistungen über 20 kW müssen voneinander zeitlich verzögert eingeschaltet werden.

Sämtliche Lieferungen und Arbeiten die die Regelanlage betreffen, sind vom Auftragnehmer einer qualifizierten Fachfirma zu übertragen.

Spätestens 2 Wochen nach Auftragsvergabe hat der Auftragnehmer für sämtliche Schaltschränke die Stromlauf-, Wirkschalt- bzw. Klemmenbelegungspläne dem Elektroprojektanten zur Verfügung zu stellen. Spätere Veränderungen müssen dem Projektanten sofort mitgeteilt werden.

Die Leitungen sind vor Montage der Armaturen und Eckventile durch Spülung gründlich von Verunreinigungen wie Späne, Gewindeschneidemittel etc. zu reinigen (nach DIN 1988).

Der Unternehmer hat im Rohbau zu prüfen, ob für den Einbau der Einrichtungsgegenstände (insbesondere Badewannen) ausreichend Platz zur Verfügung steht. Unstimmigkeiten sind mit dem Projektanten und der Bauleitung frühzeitig zu klären.

Für die Anschlüsse der u.P.-Absperrventile und Wasserzähler ist bereits bei der Rohmontage darauf zu achten, dass diese im fertig montierten Zustand senkrecht zur Wand austreten, gleich lang sind und auf gleicher Höhe bzw. lotrecht untereinander sitzen.

Bei der Montage von a.P.-Wasserzählern müssen deren Anschlüsse senkrecht zur Wand stehen, der WZ muss senk- oder waagrecht montiert sein.

Die Montagehöhe beträgt ca. 4,00 m über FFB

Heizung/Kälte:

Bei der Erstellung der Anlage sind alle einschlägigen Richtlinien (DIN-Normen, VDI-Richtlinien), Allgemeine Vorschriften, behördliche Bestimmungen, Auflagen und dergl. zu berücksichtigen und einzuhalten.

Die Heizungsanlage ist als Pumpen-Warmwasserheizungsanlage mit Absicherung gem. DIN 12828 Ausgabe Juni 2003 auszuführen.

Die Erstbefüllung der Heizungs-/Kälteanlage ist mit aufbereitetem Wasser nach der VDI-Richtlinie 2035 Blatt 1 zu befüllen. Außerdem müssen auch die Herstellerangaben mit berücksichtigt werden. Die Anlage muss nach der Druckprobe entleert, gespült und entschlammt werden. Die Armaturen der Anlage müssen gereinigt sein.

Die hydraulische Einregulierung der Volumenströme der Versorgungskreisläufe sind über die Regulierventile bzw. Differenzdruckregler an den Strängen, Verteiler entsprechend der Auslegung im Vollastbetrieb einzustellen und zu blockieren.
Die Einstellungen sind zu dokumentieren.
 Es ist ein Messprotokoll zu erstellen, dass pro Heizkreis folgende Angaben enthält:
-Durchflußmenge
-Druckabfall im Ventil
-Einstellposition
Das Messprotokoll ist unaufgefordert dem Auftraggeber bei der Schlussabnahme zu übergeben.

Dichtigkeits-Zwischenprüfung der Heizungsleitungen als Wasserdruckprobe, Prüfdruck mit 1,3-fachem Betriebsdruck,ist  vor Fertigstellung der Anlage durchzuführen.
Die hierfür erforderlichen Verschlüsse und Anschlüsse sowie deren Beseitigung nach der Druckprobe und Erstellen eines Prüfprotokolls sind in die Einheitspreise mit einzukalkulieren.

Sämtliche Bezeichnungsschilder zum Bezeichnen der Abgangsstutzen sind in die Einheitspreise mit einzukalkulieren
Das Bezeichnungsschild wird mit den mitgelieferten Schrauben auf die Fertigisolierung geschraubt.
Selbstbeschriften oder Einlegen von Prägeband möglich.
Das Beschriftungsfeld ist mit einer steckbaren Klarsichtklappe gegen Fremdeinwirkung geschützt.

Sämtliche Pfeilschilder für Rohrleitungen zum Bezeichnen der Versorgungsleitungen in den Zentralen, Schachtausfädelungen sowie an wichtigen Knotenpunkten usw. sind in die Einheitspreise mit einzukalkulieren.
Die Pfeilschilder sind aus selbstklebender, stark haftender Folie, mit Oberflächenschutz, temperaturbeständig von -40°C bis +125°C. Farbe und Beschriftung nach DIN 2403.

Der Transport der Materialien und Werkzeuge frei Baustelle, Vorhaltung und Rücktransport der Werkzeuge, Ein- und Verladespesen sowie Fahrgeld und Fahrzeitvergütung für Monteure und Helfer, Montagebeaufsichtigung etc. sind in die Einheitspreise mit einzukalkulieren.

Das Reinigen der Baustelle (besenrein) einschl. Abtransport der Verpackungsmaterialien ist in die Einheitspreise mit einzukalkulieren.

Notwendige erforderliche Kernbohrungen in den Größen DN 100 bis DN 200 mm in Mauerwerk oder Beton einschl. Stahl bis 16 mm D in Wänden bis 360mm Stärke sind einschl. Neben- und Fahrtkosten, sowie das Wiederversschließen mit Schnellzement bzw. Brandschutzschaum und/oder Brandschutzmörtel nach DIN 4102 in die Einheitspreise mit einzukalkulieren.

Die Abnahme der gesamten Anlage durch einen geprüften Sachverständigen, inklusive Bescheinigung der Übereinstimmung der sicherheitstechnischen Anlagen und Einrichtungen mit den öffentlich-rechtlichen Anforderungen nach Art. 69 Abs. 4 BayBO, §18 S Bau. Sowie Sicherheitsanlagen-Prüfverordung - SPrüfV ist in die Einheitspreise mit einzukalkulieren.

Alle Rohrbögen müssen einen Mindestradius des 3- bis 5-fachen Rohrdurchmessers haben.  Aus der Wand tretende Rohrbögen müssen senkrecht zu dieser stehen, halb eingeputzte Rohrbögen werden beanstandet und sind abzuändern.

Alle Anschlüsse sind vollkommen spannungslos anzupassen und erst dann zu verschrauben.  An allen Stellen, an denen Rohrleitungen durch Mauerwerk, Beton usw. hindurchgeführt werden, sind geeignete Maßnahmen zu treffen, um eine freie Ausdehnungsmöglichkeit zu gewährleisten (z.B. Umwicklung mit Armaflex o.ä.).

Die Rohre sind sachgerecht zu biegen. Abzweige dürfen nicht stumpf aufgeschweißt, sondern müssen mit Anlaufbogen aufgesetzt werden.

Der Unternehmer ist verpflichtet, sich mit den übrigen Auftragnehmern (insbesondere Lüftung, Sanitär und Elektro) rechtzeitig ins Einvernehmen zu setzen, um bei der Verlegung der Rohrleitung Differenzen zu vermeiden.

Bei der Verlegung der Verteilungsleitungen unter den Massivdecken in Fenster- und Türnähe ist unbedingt auf eine einwandfreie Möglichkeit zum Öffnen und Schließen der Fenster und Türen zu achten.

Desweiteren ist unbedingt auf die Konstruktionshöhe der abgehängten Decken Rücksicht zu nehmen.  Vor dem Schließen der Schlitze ist die Anlage - je nach Erfordernis im Ganzen oder in Teilabschnitten - einer sachgemäßen Dichtheitsprobe mit dem 1,3 fachem des Betriebsdruckes zu unterwerfen; die Dichtheit muss durch die Bauleitung abgenommen werden.

Um eine Verstopfung von Ventilen und Rohrleitungen und insbesondere eine Beschädigung der Regelarmaturen zu vermeiden, sind sämtliche Rohrleitungen nach der Montage sorgfältig durchzuspülen. Der Nachweis darüber ist der Bauleitung vorzulegen.

Sämtliche Rohre sind ausnahmslos in schweren Schellen zu haltern. Im Schlitz verlegte Rohre bis 40 DN müssen mit Schellen aus Wulstrandeisen befestigt werden, für Rohre ab DN 50 sind schwere, aus Flacheisen geschmiedete Schellen mit beiderseitiger Verschraubung anzuwenden. Der Drehpunkt des Gelenkes der Pendelschellen hat außerhalb der Isolierung zu liegen.

Bei allen Rohrleitungen ist auf eine gute Möglichkeit der Wärmeausdehnung durch entsprechende Rohrführung Rücksicht zu nehmen.

Zur Vermeidung von Geräuschübertragungen sind in sämtlichen Befestigungen aller Rohrleitungen mind. 3 mm starke Moosgummistreifen einzubauen; die Decken- und Wanddurchgänge geeignet, mit der Bauleitung festzulegende Isolierungen zu umkleiden, die mit Sicherheit verhindern, daß beim Verschließen der Aussparungen das Mauerwerk direkten Kontakt mit den Rohrleitungen erhält.

Bei Verlegung der Rohrleitungen ist besonders Rücksicht auf die Gewerke der Sanitär-Installation, der Lüftung und der Elektro-Installation zu nehmen. An allen Stellen, an denen Kreuzungen unvermeidlich sind, ist in Absprache mit den beteiligten Firmen eine für alle annehmbare Lösung zu finden.

Es ist Sorge dafür zu tragen, dass sichtbare Anlagenteile während der Bauzeit nicht verschmutzt werden, das gilt insbesondere für die Anlagen im Kesselhaus, für Regulierventile, Einrichtungsgegenstände etc. Der Auftragnehmer hat dafür zu sorgen, dass offene Leitungen während der Bauzeit nicht verschmutzt oder verstopft werden können.

Die genauen Einbaumaße für Aggregate etc. sind am Bau zu nehmen, größere Differenzen mit der Bauleitung und dem Projektanten zu klären.

Die gesamte Anlage ist so einzuregulieren, dass alle Verbraucher mit den berechneten Wassermengen belastet werden.

Alle Aggregate und Geräte sind so anzuordnen, dass die Bedienung und Wartung in einfacher Art und Weise ordnungsgemäß vorgenommen werden kann.

Leistungsmessungen und dergl. sind vom Auftragnehmer kostenlos durchzuführen, wenn dies vom Auftraggeber verlangt wird.

Sämtliche Schmutzfänger sind vor Übergabe der Anlagen an den Bauherrn zu öffnen und zu reinigen.  Sämtliche offenen Rohre sind während der Bauzeit sorgfältig zu schließen, um ein inneres Verschmutzen der Rohre zu verhindern.

Sämtliche elektrische Schaltgeräte, Sicherungen, Motorschütze und dergl. sind bei der Planung mit dem Elektroprojektanten abzustimmen, um möglichst gleiche Teile für alle Bereiche zu erhalten.

Vom Unternehmer sind rechtzeitig alle erforderlichen Revisionstüren mit Größe, Ausführung und Lage in Schachtwänden, Fußböden, abgehängten Decken und dergl. anzugeben, die zur Bedienung von Heizungs- und Kälteanlagenteilen erforderlich sind.

Gerüste und Fangschutznetze zur Absturzsicherung werden nicht vom AG gestellt, sondern müssen in die EP-Preise eingerechnet werden.

Die Montage ist vor Beginn mit der Bauleitung durchzusprechen.

Es dürfen nur metallspreitzdübel verwendet werden. Alle Gewindestangen müssen zum abdecken der Bohrlöcher mit Beilagscheiben und Gegenmuttern versehen werden.

Es werden keine zusätzlichen Vergütungen für Stahl- und Befestigungskonstruktionen gezahlt, diese sind vom AN einzukalkulieren.

Alle Preise sind Liefer- und Montagepreise sowie elektrischer Verdrahtung und Inbetriebnahme.

Die Anlage ist vor Übergabe zu säubern. Termine für diese Säuberung sind mit dem Auftraggeber abzusprechen.

Die Montagehöhe beträgt ca. 4,00 m über FFB

Vom Auftragnehmer zu erbringende Leistungen,

- Alle Anträge und Absprachen mit EVU's und Behörden und die Kostenübernahme
  der Abnahme von Behörden, TÜV und Sachverständigen
- Kanalnetz, oder Rohrnetz sowie Kurzschlußstromberechnungen und die Erstellung
von Regel- und Verdrahtungsplänen werden nicht gesondert vergütet sondern sind in die Einheitspreise einzurechnen.

Kosten, die für Nichtbeachtung dieser Punkte entstehen, insbesondere Stemm- und Kernbohrkosten, gehen zu Lasten des Auftragnehmers.

Alle Preise verstehen sich inkl. liefern und montieren einschl. elektrischer Verdrahtung und Inbetriebnahme der Einbauteile. Alle Drehstrommotoren ist vor dem Anschluss das Drehfeld zu überprüfen.

Alle Antriebsmotoren sind bis zu einer Leistung von 0,5 kW einschaltbar. Bei größeren Leistungen ist ein Stern-Dreieck-Anlauf vorzusehen. Allgemein sind solche Anlassvorrichtungen zu verwenden die garantieren, dass der Anlaufstrom der Motoren den 2-fachen Nennstrom nicht übersteigt. Verbraucher mit Nennleistungen über 20 kW müssen voneinander zeitlich verzögert eingeschaltet werden.

Sämtliche Lieferungen und Arbeiten, die die Regelanlagen betreffen, sind vom Auftragnehmer einer qualifizierten Fachfirma zu übertragen.

Spätestens 2 Wochen nach Auftragsvergabe hat der Auftragnehmer dem Elektroprojektanten für sämtliche Schaltschränke und Einbauteile Kabellisten, Stromlauf-, Wirkschalt- bzw. Klemmenbelegungspläne zur Verfügung zu stellen. Über spätere Veränderungen muss der Elektroprojektant sofort informiert werden.

Das Erstellen von aussagekräftigen Bestandsunterlagen mit sämtlichen Druck-, Einweisungs- und Inbetriebnahmeprotokollen,  Beschreibungen der Anlagenteile, einer Anlagenbeschreibung, Gewährleistungs- und Wartungslisten sowie Planunterlagen sind in 3-facher Ausfertigung in DIN A 4 Ordnern geheftet dem Bauherrn zu übergeben.
Zudem sind die Pläne als DWG-, DXF und PDF-Datei auf einem Datenträger beizufügen

Baustellenbesprechungen

Der Auftragnehmer verpflichtet sich, an allen Baustellenbesprechungen in Weiden in den Bereichen Projektierung, der späteren Montage und der Inbetriebsetzung teilzunehmen. Dabei übernimmt der Auftragnehmer alle notwendigen Kosten für die Teilnahme seines Personals an diesen Besprechungen. Während der Besprechungen erstellt der Auftragnehmer ein Protokoll und übernimmt die Verteilung an den Auftraggeber und die Bauleitung.

Reisekosten

Der Auftragnehmer übernimmt alle anfallenden Kosten für das notwendige Personal im Rahmen der Montage und Inbetriebsetzung incl. Reisekosten, Übernachtung, Auslösung usw.

Dokumentation / Montageplanung

Es ist erforderlich, dass in der gesamten Dokumentation fortlaufend Kennzeichnungssysteme, Begriffsdefinitionen, Systemstrukturen und Festlegungen des Auftraggebers angewendet und in die Unterlagen eingearbeitet werden, damit ein einheitliches Erscheinungsbild von Dokumentationen der Anlagen für den Auftraggeber entsteht.

Für die gesamte Dokumentation ist ein Inhaltsverzeichnis mit tabellarischer Aufteilung aller
Einzelpläne, Blattnummern, Zeichnungsnummern usw. zu erstellen. Alle Pläne sind im Format DIN A 4 zu erstellen. Alle Unterlagen werden in Zeichnungsformat geheftet und in entsprechenden Ordnern in der geforderten Anzahl übergeben.

Vor Baubeginn sind die Dokumentationsunterlagen 2-fach als Vordokumentation dem Auftraggeber zur Prüfung und Freigabe/Genehmigung vorzulegen (Montageplanung). Die Montageplanung erfolgt auf
Grundlage der Ausführungsplanung.
Spätestens eine Woche vor der Abnahme muss ein Satz handrevidierter Pläne dem Auftraggeber überreicht werden. Vier Wochen nach der Abnahme ist die Enddokumentation mit allen eingearbeiteten Details abzugeben. Zur Dokumentation gehören die in der Leistungsbeschreibung aufgezählten
Zeichnungen und Pläne.

Die Zeichen- und Schaltpläne sind mit einem CAD-System als DWG-Format zu erstellen, da die Archivierung sämtlicher Anlagen beim Auftraggeber mit diesem System erfolgt.
Die Unterlagen sind auf Datenträger vollkommen offen zulegen, inkl. aller Makros, Rahmen, Symboldateien, etc.

Lager- und Arbeitsplätze, Zufahrtswege

Der Auftragnehmer hat in eigener Verantwortung für die sichere Aufbewahrung bzw. Lagerung seiner Werkzeuge und Ausrüstungsteile zu sorgen.

Baustrom

Der Baustrom wird vom Bauunternehmer bereitgestellt. Der Bauunternehmer kann jederzeit Anforderungen diesbezüglich dem AN stellen, um den Baustrom zu erweitern bzw. zu ändern. Vergütungen hierzu werden über den angebotenen Regiestundensatz abgegolten.
Die Kosten für den eignen nötigen Baustrombedarf gehen zu Lasten des Auftragnehmers, ebenso für Kabel, Schalttafel und Zähler. Die elektrische Leistung sowie die Verteilungseinrichtungen für elektrischen Strom sind unter Berücksichtigung weiterer Auftragnehmer vom Auftragnehmer in Abstimmung mit dem Bauunternehmer zu stellen und vorzuhalten. Die von Nachfolgefirmen verursachten Kosten sind vom Auftragnehmer selbst abzugrenzen und zu verrechnen. Es dürfen nur Selbstkosten weiterverrechnet werden.

Materialabruf für bauseitige Lieferungen

Alle bauseits bereitgestellten Bauteile hat der Auftragnehmer  eigenverantwortlich und rechtzeitig abzurufen. Der Lieferant muss so frühzeitig informiert werden, dass eine angemessene Auslieferungszeit zur Verfügung steht.

Werden bauseits bereitzustellende Teile zu spät abgerufen, so hat der Auftragnehmer evtl. anfallende Stillstandszeiten und hieraus resultierende Terminüberschreitungen zu vertreten.

Unfallverhütung

Der Auftragnehmer ist verpflichtet, alle zur Zeit der Arbeitsausführung gültigen gesetzlichen Bestimmungen zur Unfallverhütung, besonders die Vorschriften der Berufsgenossenschaft, der Bauberufsgenossenschaft, ferner aller baupolizeilichen, feuerpolizeilichen und ortspolizeilichen Vorschriften gewissenhaft einzuhalten.

Der Auftragnehmer hat alle zur Sicherung der Baustelle erforderlichen Maßnahmen unter voller eigener Verantwortung zu ergreifen. Er haftet für sämtliche aus der Unterlassung solcher Maßnahmen dem Auftraggeber erwachsenden unmittelbaren und mittelbaren Schäden und verpflichtet sich, den Auftraggeber von allen gegen diesen erhobenen Ansprüchen, die auf ungenügender Sicherung der Baustelle beruhen, in vollem Umfang
freizustellen. Den Auftraggeber trifft im Gegensatz zum Auftragnehmer keinerlei eigene Sicherungspflicht.

Baureinigung

Die Arbeitsbereiche sind täglich aufzuräumen, wöchentlich besenrein zu säubern und der gesamte, aus den eigenen Arbeiten anfallende Abraum gemäß den gesetzlichen Auflagen zu entsorgen. Dies ist in die Einheitspreise mit einzukalkulieren.

EDV Bauabrechnung

Eine Bauabrechnung mit EDV wird zugelassen, sofern die Prüfbarkeit ohne EDV möglich ist.

  der Abnahme von Behörden, TÜV und Sachverständigen
- Kanalnetz, oder Rohrnetz sowie Kurzschlußstromberechnungen und die Erstellung
  von Regel- und Verdrahtungsplänen werden nicht gesondert vergütet sondern

ERKLÄRUNG

Der AN bestätigt, dass er über den Auftrag keinerlei Absprachen, über Abgabe oder Nichtabgabe von Angeboten getroffen und keine dahingehenden Verhandlungen, Preisverhandlungen usw. geführt hat. Über die Verdingungsunterlagen in allen ihren Teilen und über die örtlichen Verhältnisse der Baustelle hat sich der Bieter eingehend unterrichtet.

Der Bieter bestätigt durch seine Unterschrift, dass er den voranstehenden Text durchgelesen hat und den Inhalt anerkennt.

..........................................  ........................................................................
Ort, Datum  Stempel, Unterschrift

## 01 Sanitär- und Heizungstechnik
Datum: 30.03.2026

### Titel 01 Sanitär_Heizung

*Hinweis: Beschreibung der Maßnahme*
Beschreibung der Maßnahme
Die Zisterzienserinnen Abtei Waldsassen plant die Generalsanierung und Neuausrichtung der Stiftbibliothek Waldsassen. Im Rahmen der Sanierung soll für eine verbesserte Präsentation der historischen Bibliothek und des lebendigen Klosters ein sog. "Dritter Ort" mit teils interaktiven Ausstellungsbereichen und einer multimedialen Präsentation geschaffen werden.

Die Herstellung der Barrierefreiheit sowie Verbesserungen für den Brandschutz sollen dabei ebenso erreicht werden.

Die Stiftsbibliothek war - neben dem Klostergarten - im 18. Jahrhundert das repräsentative Aushängeschild für die Größe und Bedeutung der barocken Abtei. Sie ist mit ihrer vollständig erhaltenen Ausstattung (Stuck, Malerei, Holzbildhauerei) einzigartig und bildet bis heute, zusammen mit der Stiftsbasilika, die wichtigste kulturelle Sehenswürdigkeit in Waldsassen und hat entsprechend viele Besucher.

Bislang noch unsaniert, sind umfangreiche Maßnahmen zur Restaurierung der Raumhülle, der Ausmalung und der hölzernen Ausstattung sowie für die notwendige technische Ausrüstung, den Brandschutz und die Barrierefreiheit zur langfristigen Erhaltung dieses Baudenkmals erforderlich.

Im Grundsatz handelt es sich um eine Modernisierung und behutsame Sanierung des Bestehenden.
Folgende Maßnahmen sind dabei vorgesehen:

Erdgeschoss:
- Neue Zugangssituation zur Bibliothek (Besucherlenkung)
- Verbesserung der Nutzbarkeit der Aula hinsichtlich, Akustik, Schallschutz, Beleuchtung, Sonnenschutz, Medientechnik

1. Obergeschoss:
- Schaffen einer Ausstellung für den "Dritten Ort"
- Schaffen eines barrierefreien Zugangs zur Bibliothek
Ziel ist es allen Besuchern die Möglichkeit zu geben, den Bibliothekssaal barrierefrei zu erreichen.
- Errichtung eines barrierefreien WCs im OG
- Schaffen eines zweiten baulichen Rettungswegs aus der Bibliothek
- Behutsame, denkmalgerechte Instandsetzung der Innenraumschale

Fenster Aula EG: Sanierung, fachgerechte Instandsetzung

Fenster Bibliothek OG: Die Originalverglasung wird ausgebaut und durch eine UV-/IR-Schutzverglasung als Einfachglas/ Bleiverglasung ersetzt.

Alle geplanten Maßnahmen wurden mit dem Landesamt für Denkmalpflege Bayern besprochen und abgestimmt. Im Zuge der Ausführung wird eine regelmäßige Einbindung und intensive Beteiligung des BLfD stattfinden.
Bereits bei den umfangreichen Voruntersuchungen waren RestauratorInnen für die verschiedenen Fachbereiche eingebunden. Auch baubegleitend werden FachrestauratorInnen tätig sein.

Lage
Adresse: Basilikaplatz 2, 95652 Waldsassen ǀ Landkreis Tirschenreuth ǀ Bezirk Oberpfalz

Die zu sanierenden und umzunutzenden Gebäudeteile (Bibliothek und der sogenannten Apothekerflügel) sind Teil der Klosteranlage der Zisterzienserinnen Abtei Waldsassen, direkt angebaut an die Basilika, im Zentrum von Waldsassen, zwischen Basilikaplatz im Norden und Brauhausstraße im Süden.

Der Innenhof kann teilweise für die Baustelleneinrichtung genutzt werden. Die Zufahrtsmöglichkeiten sind eng und nur über Basilikaplatz und Kirchenstraße möglich.
Eine Besichtigung der örtlichen Gegebenheiten wird empfohlen.

Gebäude
Das Gebäude ist denkmalgeschützt. Alle Arbeiten sind daher mit besonderer Vorsicht und Sorgfalt zu verrichten.

Die zu bearbeitenden Flächen befinden sich im EG und 1. OG des Bibliothekflügels sowie im 1.OG des im 90° Winkel dazu stehenden Apothekerflügels.

geplante Maßnahmen/ Konstruktion nach Kostengruppen:
Im Zuge der Bauausführung wird es aus sicherheitstechnischen Gründen notwendig, öffentliche Wege, Zugänge temporär zu sperren.

Das Gebäude bleibt während der Baumaßnahmen geöffnet.
Der Besuch der Bibliothek soll jederzeit für die Besucher möglich sein.
Alle Arbeiten finden bei laufendem Kloster- und Schulbetrieb in den angrenzenden Gebäudeteilen statt.

KGR 392 Gerüstarbeiten
Fassadengerüst für die Arbeiten an den historischen Fenstern von Aula und Bibliothek. Die Arbeiten im Bibliotheksbereich werden über Rollgerüste erledigt - hier sind keine Raumgerüste vorgesehen.

KGR 384 Rückbauarbeiten
Rückbau von leichten Trennwänden (GK und MW) um den historischen Raumzusammenhang wieder frei zu stellen.

KGR 312 Baumeisterarbeiten
Bei den Mauerwerksarbeiten handelt es sich um Mauerdurchbrüche, die neue Öffnungen im funktionalen Ablauf herstellen. Diese Arbeiten sind für die Gesamtstatik des Gebäudes untergeordnet.

KGR 314 Naturstein
Es werden historische Bodenbeläge nach Öffnungen für die Ausstellungsgestaltung wieder hergestellt, ebenso werden die Oberflächen des neuzeitlichen Treppenaufgangs aufgefrischt.

KGR 323 Außenputz- und Malerarbeiten
Im Zuge der Fenstersanierung wird die Fassade nach Abschluss der Arbeit einen neuen Anstrich nach Vorgaben des Denkmalschutzes erhalten, ggf. lockere Putzstellen, die durch die Sanierungsarbeiten entstanden sind, werden ertüchtigt.

KGR 323 Innenputz- und Malerarbeiten
Im Innenbereich sind behutsame Eingriffe bei den nichttragenden, neuzeitlichen Wänden erforderlich um das funktionale Gefüge zu verbessern, verstellte Raumeinheiten werden durch das Öffnen wieder erlebbar gemacht. Nach Abbruch von Wänden, Sanierung von Fenstern etc. werden in Teilbereichen Putzarbeiten notwendig. Die zu bearbeitende Räume erhalten einen neuen Anstrich nach denkmalpflegerischen Vorgaben.

KGR 323 Stuckarbeiten
Nach Abbruch von Innenwänden werden die Raumschalen im Gewölbe wieder einheitlich hergestellt. Hierzu sind Anpassungsarbeiten an den Bestand notwendig.

KGR 324 Fliesen- und Plattenarbeiten
Wandfliesen: In den Spritzwasserbereichen werden die Wände 2,00 m hoch gefliest.
Bodenbelag: Alle neuen Toilettenräume erhalten einen Fliesenbelag.

KGR 325 Estricharbeiten
Die Flächen in den partiell zu ändernden Raumeinheiten erhalten einen neuen Estrich. Dieser wird als homogene Fläche, oberflächenfertig, eingefärbt, in Anlehnung an die Bestandsfarben im historischen Bodenbelag.

KGR 326 Verglasungs- und Schreinerarbeiten Fenster,
Fenstersanierung/ -instandsetzung:
Bibliotheksfenster: Die Fenster werden instandgesetzt. Dabei werden die bestehenden Scheiben ausgebaut und die verbleibende Metallkonstruktion im Bestand saniert. Anschließend wird denkmalgerecht neues Glas mit UV/IV Schutz eingesetzt.

Fenster Aula: Diese werden erhalten, mit zusätzlichen Dichtungen versehen, komplett restauriert und die Flügel wieder eingebaut.

KGR 327 Schreinerarbeiten Innentüren
Neue Innentüren für die geänderte Zugangssituation und die neuen Funktionsräume. Belange des Schallschutzes und des Brandschutzes werden dabei berücksichtigt.

KGR 330 Sonnenschutz- und Verdunkelungsanlagen
Im Bereich der Aula und der Ausstellung im 1.OG sind Verdunkelungen vorzusehen. Diese werden denkmalfachgerecht mit innenliegenden Klappstangen mit Textilbehängen realisiert, die Ausführung wird individuell auf die jeweiligen Fenster angepasst.
Im Bereich der Bibliothek sind Vorhänge mit Lichtschutz nach dem bestehenden Vorbild geplant.

KGR 331 Metallbauarbeiten: Metall-Glaselement
Einbau eines Metall-Glaselements, als filigrane Konstruktion, um den Raumzusammenhang zum Kreuzgang erlebbar zu machen.

KGR 333 Gebäudereinigungsarbeiten
Nach Abschluss der Arbeiten wird eine Grundreinigung durchgeführt.

KGR 339 Trockenbauarbeiten
Die nichttragenden Trennwände der neuen Nebenraumstruktur im 1.OG werden in Leichtbauweise erstellt.

KGR 339 Akustikmaßnahmen
Im Bereich der Aula ist die Situation der Akustik zu verbessern, dazu werden die bestehenden Elemente durch neuzeitliche, technisch verbesserte Elemente ersetzt und gestalterisch in die Raumschale mit integriert.
Im Bereich der Ausstellung sind in Teilbereichen Akustikmaßnahmen vorgesehen.

KGR 372 Schreiner Festeinbauten
In Teilbereichen werden aus funktionalen Gründen Regale für Lager, Abstellmöglichkeiten, Garderoben, Schließfächer und dgl. schreinermäßig auf die Raumschale eingepasst.

Die Treppe im neuen Fluchtweg aus der Bibliothek wird als Holz-Wangentreppe, Eiche, in den Bestand eingebaut.

KGR 380 Baukonstruktive Einbauten
Im Bereich der Ausstellung "Dritter Ort" werden Einbauten für die szenographische, multimediale Präsentation errichtet.

KGR 395 Instandsetzung Bibliothekssaal
Die Instandsetzung der Innenraumschale der Bibliothek umfasst folgende Bereiche:

Holzarbeiten:
Hier werden leicht demontierbare Schnitzereien abgebaut, sämtliche Holzarbeiten gereinigt, fehlende Schnitzerarbeiten wieder ergänzt, sämtliche Holzteile einheitlich beschichtet und ggf. Korrekturen, Ertüchtigungen und statische Ergänzungen durchgeführt.

Gemälde, gefasste Oberflächen:
Ziel ist es eine pflegekonservatorische Bestandserhaltung durchzuführen.

KGR 400 Bauwerk - technische Anlagen
- Demontage der bestehenden WC-Anlage im 1.OG
- Errichtung eines barrierefreien WCs
- Installation von Planheizkörpern an den vorgesehenen Stellen der Planung mit Anschluss an das Bestandsnetz
- Niederspannungsinstallationsanlagen: Die Versorgung bleibt wie im Bestand bestehen und wird nicht geändert. Es wird zum Versorgen der neuen Beleuchtung und Steckdosen ein neuer Unterverteiler in den Bereich der Umbaumaßnahme vorgesehen.
- Umsetzung eines neuen Beleuchtungskonzepts für die Aula und die Ausstellungsflächen sowie für die Inszenierung der Bibliothek
- Sicherheitsbatterieanlage, Sicherheitsbeleuchtung mit Fluchtwegführung
Die Sicherheitsbeleuchtung wird nach Vorgaben der Brandschutzkonzeptes vorgesehen
- Gefahrenmelde- und Alarmanlagen
Die Brandmeldeanlage ist bereits erneuert und muss an die neuen Gegebenheiten angepasst werden.
- Übertragungsnetze
IT-Ausstattung, WLAN-Verkabelung, Verkabelung für Medientechnik

KGR 500 Freianlagen:
Bei Maßnahmen in den Freianlagen handelt es sich um die Besucherlenkung und den damit verbundenen Bauarbeiten zur Lieferung und Installation der digitalen Medienpylone.

Zeitplan:
Die baulichen Maßnahmen sollen wie folgt umgesetzt werden:
- Maßnahmen, die Staub entwickeln, werden vorgezogen (Mauerwerksdurchbrüche, Teil Abbrüche Wände etc.)
- Fenstertausch wird einzeln erfolgen um den Hüllenverschluss zu gewährleisten
- Im Anschluss erfolgt die Innenraumsanierung, die nur wenig bis gar keinen Staub entwickeln wird.
- Zeitgleich werden die Arbeiten zur Ausstellungsgestaltung durchgeführt.

Baubeginn für die Abbrucharbeiten/ BaumeisterKW 28 / 2026
Fertigstellung  KW 50 / 2026
Beginn Innenausbau  KW 37 / 2026
Beginn Restaurierung BibliothekKW 19 / 2027

Die Eröffnung der Bibliothek und des neuen Ausstellungsbereichs
"Dritter Ort" ist für Februar 2028 vorgesehen.

*Hinweis: Vorbemerkungen und zusätzliche Vertragsbedingungen*
Aufgabenstellung, Denkmalschutz

Die Aufgabenstellung ergibt sich aus der allgemeinen Baubeschreibung
und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

In Teilbereichen herrschen sehr beengte Platzverhältnisse,
enge Arbeitsräume mit sehr geringer Arbeitshöhe in sehr niedrigen Räumen.

Der Abtransport des Abbruchmaterials kann nur in Handarbeit erfolgen und muss maximal substanzschonend aus dem Gebäude transportiert werden!

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
7:00 - 8:00 Uhr
12:00 - 13:00 Uhr
17:00 - 18:00 Uhr

In der Zeit von 10. - 28.August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.
- Die von Firmen genutzten Flächen sind immer in einem sauberen Zustand zu halten

- Bauwasser/ Baustrom
- Innerhalb des Baugeländes wird ein Wasser- und Baustromanschluss zur Verfügung gestellt.
- Anschlüsse und deren Verbrauch stehen kostenlos zur Verfügung, Zwischenzähler sind nach Angaben des AG zu setzen.
- Anschlüsse für Geräte, Maschinen und sonst. Hilfsmittel, die Energie oder Wasser benötigen, wie z.B. Kabel, Leitungen, Schläuche, Kabeltrommeln, Scheinwerfer etc., sind vom AN bereitzustellen und werden nicht gesondert vergütet

- Fassadengerüst
Ein Fassadengerüst wird durch die Rohbaufirma gestellt und ist für andere Gewerke benutzbar.

- Brandschutz
- Bei feuergefährlichen Arbeiten, besonders Schweiß-, Flex- und Brennarbeiten sowie der Verwendung von entzündlichen Stoffen sind besondere Sicherheitsmaßnahmen, wie das Bereitstellen von Feuerlöschern einzuhalten.
- Der Auftragnehmer hat eine verantwortliche Brandwache durchzuführen.
- Die Lagerung leicht entzündlicher oder explosiver Materialien ist im Bereich der Baustelle verboten.

- Ver- und Entsorgungsleitungen
Der AN hat sich vor Ausführung der Arbeiten über die Lage von Leitungen, Kabeln, Dränen, Kanälen u.ä. beim AG anhand der Bestandspläne und der dazu ergangenen Anweisungen zu unterrichten.

Vor Beginn der Arbeiten hat sich der Auftragnehmer außerdem bei allen zuständigen Stellen über eventuell vorhandene Ver- und Entsorgungsleitungen sowie deren Schutz zu informieren.
Bei allen Arbeiten, mit oder ohne Geräteeinsatz, im Bereich der Leitungstrassen sind grundsätzlich die einschlägigen Vorschriften der BayBO und der Berufsgenossenschaften, der VDE, sowie die Merkblätter und Hinweise des örtlichen Energieversorgers einzuhalten.
Schäden an Ver- und Entsorgungsleitungen sowie daraus entstehende Folgekosten gehen zu Lasten des Auftragnehmers.

Die Unternehmer werden darauf hingewiesen, dass die in die Pläne der Versorger eingezeichneten Trassen Ungenauigkeiten hinsichtlich der exakten Lage aufweisen können. Hierauf weisen die Versorger selbst hin. Bei Arbeiten in unmittelbarer Nähe
(1,5 m) zu Versorgungsleitungen/ Trassen ist mit größter Vorsicht zu arbeiten. Ggf. sind Erkundungsmaßnahmen (z.B. Handschachtungen) vorzunehmen.

- Deaktivierung von Gefahrenmeldeanlagen
In Bereichen, die bereits mit in Betrieb befindlichen Brandmeldeanlagen ausgerüstet sind, hat der AN darauf zu achten, dass vor Beginn von rauch- und staubintensiven Arbeiten die entsprechenden Melder deaktiviert werden müssen.
Dazu ist die zuständige Meldezentrale rechtzeitig über den Beginn, Ort, Art und Dauer der Arbeiten zu informieren.
Nach Beendigung der Arbeiten hat der AN die Meldezentrale wiederum zu informieren.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/ oder Drogen ist ebenfalls untersagt. Der Auftraggeber behält sich vor gegen alkoholisierte oder berauschte Personen ein Baustellenverbot auszusprechen.

- Stoffe und Bauteile
Vom Auftragnehmer dürfen keine gesundheitsgefährdenden Stoffe und Bauteile eingebaut werden.
Die Werte der derzeit gültigen Gefahrenstoffiste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen.

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

*Hinweis: Referenzprodukte / Gleichwertigkeit*
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: '.....................................'

(vom Bieter einzutragen)

Werden vom Bieter keine Eintragungen gemacht, ist das Richtfabrikat für die Ausführung verbindlich. Ansonsten ist die Gleichwertigkeit durch Prüfzeugnisse und Systemdetails zu belegen. Diese müssen vom Bieter dem Angebot beigelegt werden. Fehlende oder mangelhafte Unterlagen führen zum Ausschluss des Angebotes.

*Hinweis: AUSFÜHRUNGSHINWEIS DENKMALSCHUTZ ACHTUNG:*
Alle beschriebenen Arbeiten finden im denkmalgeschützten Bereich statt.
Folglich muss sehr sorgsam gearbeitet werden.

Alle Arbeiten sind in enger Abstimmung mit
Bauüberwachung und Bauherren auszuführen.

Im Besonderen ist bei Schneid- und Bohrarbeiten
auf absolut schadfreien Wassereinsatz zu achten!
Es darf kein Wasser in die Holzbauteile eindringen!

Absaugung muss mit Filter erfolgen,
ist nicht mit Außenluft möglich!

Abbruch muss staubfrei erfolgen!

#### Abschnitt 01.01 Schmutzwasserleitungen mit Zubehör

*Hinweis: Schmutzwasserleitungen mit Zubehör*
In die Einheitspreise einzukalkulieren sind das Anpassen,
Herstellen und Anschließen der Schmutzwasserleitungen an vorhandene bzw. neu herzustellende Sanitärobjekte, einschließlich erforderlicher Formstücke, Übergänge, Befestigungen, Dichtungen, Anschlussarbeiten an den Bestand sowie Verschluss stillgelegter Anschlüsse

*Hinweis: Vorbeschrieb brennbare Abwasserleitung*
Zur Ausführung für die Anbindeleitungen innerhalb der Vorwandinstallationen kommt ein schalloptimiertes Abwasserstecksystem mit geprüften Schallwerten (LAFmax,n) von 20 dB(A) bis 30 dB(A), abhängig der Bauaufgabe, entsprechend der DIN 4109 im diagonal darunterliegendem Raum.

Für Entwässerungsanlagen von Gebäuden nach DIN EN 12056 in Verbindung mit DIN 1986 - 100. Rohre und Formstücke sind innerhalb von Gebäuden und erdverlegt
innerhalb der Gebäudestruktur (Anwendungskennzeichen BD - Building / Drainage) in Anlehnung an DIN EN 1451 - 1 geprüft und zugelassen. (Zulassung Nr. Z-42.1-432)

Rohre DN 30 bis DN 150 mit angeformten Muffen und werkseitig vormontierter Lippendichtung aus EPDM bestehen aus einem schalloptimierten 3-Schicht-Rohr.

Formstücke DN 30 bis DN 150 mit angeformten Muffen und werkseitig vormontierter
Lippendichtung aus EPDM bestehen aus PP, mit angeformten Rippen an der Muffe, mit visueller Einstecktiefenkontrolle, sowie Markierung für einfache Montageausrichtung.

Verlegung nach Herstellerrichtlinien unter Einhaltung der DIN EN 12056 und DIN 1986-100.

Werkstoff: Polypropylen-Copolymer,mineralverstärkt,halogenfrei
Längenausdehnung: 0,08 mm (m * K)
Temperaturbeständig: bis 90°C, kurzzeitig 100°C
Baustoffklasse: DIN 4102-B2, normal entflammbar, nicht brennend abtropfend, Klasse E nach DIN EN 13501-1
Ringsteifigkeit: 4 KN/m²
UV Beständigkeit: Lagerung im Freien bis zu 2 Jahre

Verlegung nach Herstellerrichtlinien unter Einhaltung der DIN EN 12056 und DIN 1986-100.

Das Abwassersystem ist gemäß DIN 4109 gegen Körperschallübertragung vom Baukörper zu trennen.

**01.01.10 schallgedämmtes Abflußrohr DN 100**
wie vor beschrieben liefern und verlegen mit Dichtmaterial, sowie aller Zuschläge für Verlust und Verschnitt, einschl. Kurzlängen
Menge: 5,000 lfdm

**01.01.20 schallgedämmtes Abflußrohr DN 90**
wie vor beschrieben liefern und verlegen mit Dichtmaterial, sowie aller Zuschläge für Verlust und Verschnitt, einschl. Kurzlängen
Menge: 5,000 lfdm

**01.01.30 schallgedämmtes Abflußrohr DN 70**
wie vor beschrieben liefern und verlegen mit Dichtmaterial, sowie aller Zuschläge für Verlust und Verschnitt, einschl. Kurzlängen
Menge: 5,000 lfdm

**01.01.40 schallgedämmtes Abflußrohr DN 50**
wie vor beschrieben liefern und verlegen mit Dichtmaterial, sowie aller Zuschläge für Verlust und Verschnitt, einschl. Kurzlängen
Menge: 10,000 lfdm

**01.01.50 schallgedämmter Abzweig DN 100**
in allen handelsüblichen Ausführungen einschl. allem
notwendigen Zubehör- und Dichtmaterial zu liefern und
montieren
Menge: 2,000 Stck

**01.01.60 schallgedämmter Abzweig DN 90**
in allen handelsüblichen Ausführungen einschl. allem
notwendigen Zubehör- und Dichtmaterial zu liefern und
montieren
Menge: 2,000 Stck

**01.01.70 schallgedämmter Abzweig DN 70**
in allen handelsüblichen Ausführungen einschl. allem
notwendigen Zubehör- und Dichtmaterial zu liefern und
montieren
Menge: 2,000 Stck

**01.01.80 schallgedämmter Abzweig DN 50**
in allen handelsüblichen Ausführungen einschl. allem
notwendigen Zubehör- und Dichtmaterial zu liefern und
montieren
Menge: 4,000 Stck

**01.01.90 schallgedämmter Doppel-Abzweig DN 100**
in allen handelsüblichen Ausführungen einschl. allem
notwendigen Zubehör- und Dichtmaterial zu liefern und
montieren
Menge: 2,000 Stck

**01.01.100 schallgedämmter Doppel-Abzweig DN 90**
in allen handelsüblichen Ausführungen einschl. allem
notwendigen Zubehör- und Dichtmaterial zu liefern und
montieren
Menge: 2,000 Stck

**01.01.110 schallgedämmter Bogen DN 100**
in allen Handelsausführungen einschl. allem notwendigen Zubehör- und Dichtmaterial zu liefern und montieren
Menge: 2,000 Stck

**01.01.120 schallgedämmter Bogen DN 90**
in allen handelsüblichen Ausführungen einschl. allem
notwendigen Zubehör- und Dichtmaterial zu liefern und
montieren
Menge: 2,000 Stck

**01.01.130 schallgedämmter Bogen DN 70**
in allen handelsüblichen Ausführungen einschl. allem
notwendigen Zubehör- und Dichtmaterial zu liefern und
montieren
Menge: 4,000 Stck

**01.01.140 schallgedämmter Bogen DN 50**
in allen Handelsausführungen, auch Geräteanschlußbögen mit
Dichteinsatz, einschl. allem notwendigen Zubehör- und
Dichtmaterial zu liefern und montieren
Menge: 10,000 Stck

**01.01.150 schallgedämmte Reduzierung DN 100**
in allen handelsüblichen Ausführungen einschl. allem
notwendigen Zubehör- und Dichtmaterial zu liefern und
montieren
Menge: 2,000 Stck

**01.01.160 schallgedämmte Reduzierung DN 90**
in allen handelsüblichen Ausführungen einschl. allem
notwendigen Zubehör- und Dichtmaterial zu liefern und
montieren
Menge: 2,000 Stck

**01.01.170 schallgedämmte Reduzierung DN 70**
in allen handelsüblichen Ausführungen einschl. allem
notwendigen Zubehör- und Dichtmaterial zu liefern und
montieren
Menge: 2,000 Stck

**01.01.180 schallgedämmte Reduzierung DN 50**
in allen handelsüblichen Ausführungen einschl. allem
notwendigen Zubehör- und Dichtmaterial zu liefern und
montieren
Menge: 5,000 Stck

**01.01.190 HT Verschlussdeckel**
in allen handelsüblichen Ausführungen einschl. allem
notwendigen Zubehör- und Dichtmaterial zu liefern und
montieren
Menge: 5,000 Stck

*Hinweis: Rohraufhängung*

**01.01.200 Rohraufhängung DN 100**
Rohraufhängung wie vor beschrieben, jedoch für Rohr
DN 100 zu liefern und montieren
Menge: 4,000 Stck

**01.01.210 Rohraufhängung DN 90**
Rohraufhängung wie vor beschrieben, jedoch für Rohr
DN 90 zu liefern und montieren
Menge: 4,000 Stck

**01.01.220 Rohraufhängung DN 70**
Rohraufhängung wie vor beschrieben, jedoch für Rohr
DN 70 zu liefern und montieren
Menge: 4,000 Stck

**01.01.230 Rohraufhängung DN 50**
Rohraufhängung wie vor beschrieben, jedoch für Rohr
DN 50 zu liefern und montieren
Menge: 15,000 Stck

#### Abschnitt 01.02 Dämmung Schmutzwasser mit Zubehör

*Hinweis: Dämmschlauch 5 mm*
zur Körperschalldämmung bestehend aus geschlossenzelligem Polyethylenschlauch, Polsterlage aus fest miteinander vernadelten Fasern, Dämmstärke ca. 5 mm Normalentflammbar B2 nach DIN 4102 einschl. allem notwendigen Zubehör- und Befestigungsmaterial zu liefern und unter Einhaltung der Herstellervorschrift verlegen, Formteile, Stöße und freie Stellen werden mit PE-Schaumstoff-Wickelband gegen Körperschallübertragung doppelt und zusätzlich mit Isolierband diffusionsdicht umwickelt und befestigt; die Kosten für das Wickelband und das Isolierband sind auf den Preis pro laufenden Meter Isolierung mit einzuklalkulieren

Montagehöhe  bis ca. 5,00 m  über Gelände oder FFB

Anwendung:
Als Dämmung aller Abwasserleitungen in den Vorsatzschalen und Schächten

**01.02.10 Dämmschlauch DN 100**
wie vor beschrieben zu liefern und verlegen
Menge: 5,000 lfdm

**01.02.20 Dämmschlauch DN 90**
wie vor beschrieben zu liefern und verlegen
Menge: 5,000 lfdm

**01.02.30 Dämmschlauch DN 70**
wie vor beschrieben zu liefern und verlegen
Menge: 5,000 lfdm

**01.02.40 Dämmschlauch DN 50**
wie vor beschrieben zu liefern und verlegen
Menge: 10,000 lfdm

#### Abschnitt 01.03 Rohrleitungen Sanitär

*Hinweis: Rohrleitungen Sanitär*
Einschließlich Herstellen der Anschlüsse an neue Sanitärobjekte, Umverlegen und Anpassen an die Bestandssituation, Einbindung in vorhandene Trinkwasserleitungen, Verschluss nicht weiter benötigter Anschlussstellen sowie betriebsfertiger Anschluss

*Hinweis: Edelstahlrohr-System*
für Haupt-, Verteil- und Steigleitungen als Trinkwasserleitung. Leitungen aus nichtrostendem Stahl mit Systemprüf- zeichen DVGW nach DVGW-W 541, Betriebsdruck PN 16 für Pressfittings aus nichtrostendem Stahl, Außen- und Innen- öberfläche metallisch blank, frei von Anlauffarben und korrosionsfördernden und hygienisch bedenklichen Stoffen, für Trinkwasserinstallation nach DIN 1988 geeignet, dünnwandige Rohre aus hochlegiertem, austentischem, nichtrostendem Cr-Ni-Mo-Stahl mit der WerksNr. 1.4401 nach DIN 17455 zu liefern und nach den Vorschriften des Herstellers einschl. Verschnitt zu verlegen.

Verlegung:
Die Verarbeitung und Verlegung ist nach DIN 1988, den herstellerspezifischen Vorschriften sowie der Einhaltung einschlägiger DIN-Normen durchzuführen. Dichtheitsprüfung und Spülen nach DIN 1988 oder ZVSHK-Merkblatt.

Installationshöhe bis 5,00 Meter

**01.03.10 Edelstahlrohr 22x1,2**
Edelstahlrohr wie vor beschrieben zu liefern und montieren
22 x 1,2 mm
Menge: 10,000 lfdm

**01.03.20 Edelstahlrohr 18x1,0**
Edelstahlrohr wie vor beschrieben zu liefern und montieren
18 x 1 mm
Menge: 12,000 lfdm

**01.03.30 Edelstahlrohr 15x1,0**
Edelstahlrohr wie vor beschrieben zu liefern und montieren
15 x 1 mm
Menge: 15,000 lfdm

**01.03.40 Edelstahlbogen D 22 mm**
Bogen 45/90 Grad, als Zulage, für Rohrleitung aus nichtrostendem Stahl, als Pressfitting mit Prüfzeichen, aus nichtrostendem Stahl, Durchmesser  22 mm
Menge: 10,000 Stck

**01.03.50 Edelstahlbogen D 18 mm**
Bogen 45/90 Grad, als Zulage, für Rohrleitung aus nichtrostendem Stahl, als Pressfitting mit Prüfzeichen, aus nichtrostendem Stahl, Durchmesser  18 mm
Menge: 10,000 Stck

**01.03.60 Edelstahlbogen D 15 mm**
Bogen 45/90 Grad, als Zulage, für Rohrleitung aus nichtrostendem Stahl, als Pressfitting mit Prüfzeichen, aus nichtrostendem Stahl, Durchmesser  15 mm
Menge: 10,000 Stck

**01.03.70 Edelstahlmuffe D 22 mm**
Muffe, als Zulage, für Rohrleitung aus nichtrostendem Stahl, als Pressfitting mit Prüfzeichen, aus nichtrostendem Stahl, Durchmesser  22 mm
Menge: 4,000 Stck

**01.03.80 Edelstahlmuffe D 18 mm**
Muffe, als Zulage, für Rohrleitung aus nichtrostendem Stahl, als Pressfitting mit Prüfzeichen, aus nichtrostendem Stahl, Durchmesser  18 mm
Menge: 4,000 Stck

**01.03.90 Edelstahlmuffe D 15 mm**
Muffe, als Zulage, für Rohrleitung aus nichtrostendem Stahl, als Pressfitting mit Prüfzeichen, aus nichtrostendem Stahl, Durchmesser  15 mm
Menge: 4,000 Stck

**01.03.100 Edelstahlreduzierung D 22 mm**
Reduzierstück, als Zulage, für Rohrleitung aus nichtrostendem Stahl, als Pressfitting mit Prüfzeichen, aus nichtrostendem Stahl, Durchmesser  22 mm
Menge: 4,000 Stck

**01.03.110 Edelstahlreduzierung D 18 mm**
Reduzierstück, als Zulage, für Rohrleitung aus nichtrostendem Stahl, als Pressfitting mit Prüfzeichen, aus nichtrostendem Stahl, Durchmesser  18 mm
Menge: 4,000 Stck

**01.03.120 Edelstahlreduzierung D 15 mm**
Reduzierstück, als Zulage, für Rohrleitung aus nichtrostendem Stahl, als Pressfitting mit Prüfzeichen, aus nichtrostendem Stahl, Durchmesser  15 mm
Menge: 4,000 Stck

**01.03.130 Edelstahl T-Stück D 22 mm**
T-Stück, gleichweit oder reduziert, als Zulage, für Rohrleitung aus nichtrostendem Stahl, als Pressfitting mit Prüfzeichen, aus nichtrostendem Stahl, Durchmesser  22 mm
Menge: 5,000 Stck

**01.03.140 Edelstahl T-Stück D 18 mm**
T-Stück, gleichweit oder reduziert, als Zulage, für Rohrleitung aus nichtrostendem Stahl, als Pressfitting mit Prüfzeichen, aus nichtrostendem Stahl, Durchmesser 18 mm
Menge: 5,000 Stck

**01.03.150 Edelstahl T-Stück D 15 mm**
T-Stück, gleichweit oder reduziert, als Zulage, für Rohrleitung aus nichtrostendem Stahl, als Pressfitting mit Prüfzeichen, aus nichtrostendem Stahl, Durchmesser 15 mm
Menge: 5,000 Stck

**01.03.160 Edelstahl Übergangsstück D 22 x 1 Zoll, Innen- od. Aussengewinde**
Übergangsstück mit Innen- oder Aussengewinde in den handelsüblichen Größen, als Zulage, für Rohrleitung aus nichtrostendem Stahl, als Pressfitting mit Prüfzeichen, aus nichtrostendem Stahl, Durchmesser 22 mm
Menge: 10,000 Stck

**01.03.170 Edelstahl Übergangsstück D 22 x 3/4 Zoll, Innen- od. Aussengewinde**
Übergangsstück mit Innen- oder Aussengewinde in den handelsüblichen Größen, als Zulage, für Rohrleitung aus nichtrostendem Stahl, als Pressfitting mit Prüfzeichen, aus nichtrostendem Stahl, Durchmesser 22 mm
Menge: 10,000 Stck

**01.03.180 Edelstahl Übergangsstück D 22 x 1/2 Zoll, Innen- od. Aussengewinde**
Übergangsstück mit Innen- oder Aussengewinde in den handelsüblichen Größen, als Zulage, für Rohrleitung aus nichtrostendem Stahl, als Pressfitting mit Prüfzeichen, aus nichtrostendem Stahl, Durchmesser 22 mm
Menge: 10,000 Stck

**01.03.190 Edelstahl Übergangsstück D 18 x 3/4 Zoll, Innen- od. Aussengewinde**
Übergangsstück mit Innen- oder Aussengewinde in den handelsüblichen Größen, als Zulage, für Rohrleitung aus nichtrostendem Stahl, als Pressfitting mit Prüfzeichen, aus nichtrostendem Stahl, Durchmesser 18 mm
Menge: 15,000 Stck

**01.03.200 Edelstahl Übergangsstück D 18 x 1/2 Zoll, Innen- od. Aussengewinde**
Übergangsstück mit Innen- oder Aussengewinde in den handelsüblichen Größen, als Zulage, für Rohrleitung aus nichtrostendem Stahl, als Pressfitting mit Prüfzeichen, aus nichtrostendem Stahl, Durchmesser 18 mm
Menge: 15,000 Stck

**01.03.210 Edelstahl Übergangsstück D 15 x 1/2 Zoll, Innen- od. Aussengewinde**
Übergangsstück mit Innen- oder Aussengewinde in den handelsüblichen Größen, als Zulage, für Rohrleitung aus nichtrostendem Stahl, als Pressfitting mit Prüfzeichen, aus nichtrostendem Stahl, Durchmesser 15 mm
Menge: 20,000 Stck

**01.03.220 Edelstahl Wandscheibe D 15 mm x 1/2 Zoll**
Wandscheibe 90 Grad mit Einsteckende, als Zulage, für
Rohrleitung aus nichtrostendem Stahl, mit Innengewinde 1/2 Zoll als Pressfitting mit Prüfzeichen, aus nichtrostendem Stahl, Durchmesser 15 mm
Menge: 6,000 Stck

**01.03.230 Edelstahl Wandscheibe D 18 mm x 1/2 Zoll**
Wandscheibe 90 Grad mit Einsteckende, als Zulage, für
Rohrleitung aus nichtrostendem Stahl, mit Innengewinde 1/2 Zoll als Pressfitting mit Prüfzeichen, aus nichtrostendem Stahl, Durchmesser 18 mm
Menge: 6,000 Stck

**01.03.240 Edelstahl Wandscheibe D 22 mm x 1/2 Zoll**
Wandscheibe 90 Grad mit Einsteckende, als Zulage, für
Rohrleitung aus nichtrostendem Stahl, mit Innengewinde 1/2 Zoll als Pressfitting mit Prüfzeichen, aus nichtrostendem Stahl, Durchmesser 22 mm
Menge: 6,000 Stck

**01.03.250 Edelstahl Doppel-Wandscheibe D 15 mm x 1/2 Zoll x 15 mm**
Doppel- Wandscheibe 90 Grad mit Einsteckende, als Zulage, für Rohrleitung aus nichtrostendem Stahl, mit Innengewinde 1/2" als Pressfitting mit Prüfzeichen, aus nichtrostendem Stahl, Durchmesser 15 mm
Doppel-Wandscheibe D 15 mm x 1/2 Zoll x 15 mm
Menge: 6,000 Stck

**01.03.260 Edelstahl Doppel-Wandscheibe D 18 mm x 1/2 Zoll x 18 mm**
Doppel- Wandscheibe 90 Grad mit Einsteckende, als Zulage, für Rohrleitung aus nichtrostendem Stahl, mit Innengewinde 1/2" als Pressfitting mit Prüfzeichen, aus nichtrostendem Stahl, Durchmesser 18 mm
Doppel-Wandscheibe D 18 mm x 1/2 Zoll x 18 mm
Menge: 6,000 Stck

**01.03.270 Edelstahl Doppel-Wandscheibe D 22 mm x 1/2 Zoll x 22 mm**
Doppel- Wandscheibe 90 Grad mit Einsteckende, als Zulage, für Rohrleitung aus nichtrostendem Stahl, mit Innengewinde 1/2" als Pressfitting mit Prüfzeichen, aus nichtrostendem Stahl, Durchmesser 18 mm
Doppel-Wandscheibe D 22 mm x 1/2 Zoll x 22 mm
Menge: 6,000 Stck

**01.03.280 Hahnverlängerung 1/2" x 12,5 mm**
Hahnverlängerung, DVGW zugelassen,
R1/2“ x Rp1/2“ x 12,5mm
aus Rotguss, mit konischem Außengewinde nach DIN EN 10226 und zylindrischem Innengewinde, mit Innenvielkant zu liefern und montieren
Menge: 10,000 Stck

**01.03.290 Hahnverlängerung 1/2" x 17,5 mm**
Hahnverlängerung, DVGW zugelassen,
R1/2“ x Rp1/2“ x 17,5mm
aus Rotguss, mit konischem Außengewinde nach DIN EN 10226 und zylindrischem Innengewinde, mit Innenvielkant zu liefern und montieren
Menge: 10,000 Stck

**01.03.300 Hahnverlängerung 1/2" x 20,0 mm**
Hahnverlängerung, DVGW zugelassen,
R1/2“ x Rp1/2“ x 20,0 mm
aus Rotguss, mit konischem Außengewinde nach DIN EN 10226 und zylindrischem Innengewinde, mit Innenvielkant zu liefern und montieren
Menge: 10,000 Stck

**01.03.310 Hahnverlängerung 1/2" x 25,0 mm**
Hahnverlängerung, DVGW zugelassen,
R1/2“ x Rp1/2“ x 25,0 mm
aus Rotguss, mit konischem Außengewinde nach DIN EN 10226 und zylindrischem Innengewinde, mit Innenvielkant zu liefern und montieren
Menge: 10,000 Stck

**01.03.320 Hahnverlängerung 1/2" x 30,0 mm**
Hahnverlängerung, DVGW zugelassen,
R1/2“ x Rp1/2“ x 30,0 mm
aus Rotguss, mit konischem Außengewinde nach DIN EN 10226 und zylindrischem Innengewinde, mit Innenvielkant zu liefern und montieren
Menge: 10,000 Stck

**01.03.330 Rohraufhängung 15 mm**
Rohraufhängung für Wasserleitungen aus Edelstahl D= 15 mm, mit Rohrschelle, mit schalldämmenden Einlagen,
Anforderungen entsprechend DIN 4109, Temperaturbereich -40 bis +110 Grad C, Befestigung mit Gewindestab,
Länge ca. 20cm,  und Zubehör, mit bauaufsichtlich zugelassenen Dübeln an massiver Wand/Decke
zu liefern und montieren
Menge: 10,000 Stck

**01.03.340 Rohraufhängung 18 mm**
Rohraufhängung für Wasserleitungen aus Edelstahl D= 18 mm, mit Rohrschelle, mit schalldämmenden Einlagen,
Anforderungen entsprechend DIN 4109, Temperaturbereich -40 bis +110 Grad C, Befestigung mit Gewindestab,
Länge ca. 20cm,  und Zubehör, mit bauaufsichtlich zugelassenen Dübeln an massiver Wand/Decke
zu liefern und montieren
Menge: 10,000 Stck

**01.03.350 Rohraufhängung 22 mm**
Rohraufhängung  für Wasserleitungen aus Edelstahl D= 22 mm, mit Rohrschelle, mit schalldämmenden Einlagen,
Anforderungen entsprechend DIN 4109, Temperaturbereich -40 bis +110 Grad C, Befestigung mit Gewindestab,
Länge ca. 20cm,  und Zubehör, mit bauaufsichtlich zugelassenen Dübeln an massiver Wand/Decke
zu liefern und montieren
Menge: 10,000 Stck

*Hinweis: Bodenablauf*

**01.03.360 Grundkörper Bodenablauf**
*** Bedarfsposition ohne GB
Grundkörper Bodenablauf senkr. DA 110 m. PDF + GV
Der Grundkörper dient in Kombination mit einem
Aufsatzstück der Punktentwässerung und ist mit einem
herausnehmbaren Geruchsverschluss sowie einer
Bauzeitschutzabdeckung ausgestattet.
Der recyclingfähige Verbundwerkstoff Ecoguss erfüllt höchste
Schallschutzanforderungen, ist beständig gegenüber aggressiven Medien, temperaturbeständig und besitzt eine dauerhaft korrosionsfreie Oberfläche. Er ist kurzfristig beflammbar von 100 bis zu 400 Grad
Der Pressdichtungsflansch mit Bolzen und Schrauben aus
Edelstahl dient dem Einklemmen oder Aufschweißen von Bitumen- und Polymerbitumenbahnen sowie Kunststoff- und Elastomer- Dichtungsbahnen. Für wasserdichte Abdichtungen dürfen nur vom Hersteller geprüfte Dichtungsbahnen verwendet werden. Der Auslaufstutzen ist für den Anschluss an SML-Rohre geeignet. Mit Anschlussmöglichkeit für Potentialausgleich.
Ausführung
Geruchsverschluss:  inklusive
System:  125
Stutzen Ausführung:  senkrecht
Abdichtung am Grundkörper:  Pressdichtungsflansch
(geeignet zur Ausbildung von wasserdichten Abdichtungen)
Sperrwasserhöhe:  50 mm
Allgemeine Merkmale
Norm:  EN 1253-1
Nennweite (DN):  100
Außendurchmesser (DA):  110 mm
Abmessungen
Höhenverstellbarkeit:  mm
Gewicht netto:  2,28 kg
Gewicht brutto:  2,57 kg
Durchmesser:  273 mm
Höhe:  217 mm
Verpackungsmaß Breite:  280 mm
Verpackungsmaß Höhe:  260 mm
Verpackungsmaß Länge:  280 mm
Behälter/Grundkörper
Auslauf Anzahl:  1
Material Grundkörper:  Ecoguss
Stutzen Ausführung:  senkrecht

einschl. Form- und Verbindungsmaterial, Dicht- und Befestigungsmaterial zu liefern und montieren.
Menge: 1,000 Stck

**01.03.370 Kessel Ecoguss Grundkörper DN 100**
*** Bedarfsposition ohne GB
Der Grundkörper Ecoguss dient in Kombination mit einem
Aufsatzstück der Punktentwässerung und ist mit
einem herausnehmbaren
Geruchsverschluss sowie einer
Bauzeitschutzabdeckung
ausgestattet. Der recyclingfähige
Verbundwerkstoff Ecoguss erfüllt
höchste Schallschutzanforderungen,
ist beständig gegenüber aggressiven
Medien, temperaturbeständig und
besitzt eine dauerhaft
korrosionsfreie Oberfläche. Er ist
kurzfristig beflammbar von 100 bis
zu 400 Grad Celsius.
Der Auslaufstutzen ist für den
Anschluss an SML-Rohre geeignet.
Mit Anschlussmöglichkeit für
Potentialausgleich.

Ausführung
System:  125
Abdichtung am Grundkörper:  Anschlussrand
Sperrwasserhöhe:  50 mm

Allgemeine Merkmale
Norm:  EN 1253-1
Nennweite -DN-:  100
Außendurchmesser -DA-:  110 mm
Zulassung:
Z-19.53-2414,Z-19.53-2414V,Z-19.17-1719,Z-19.17-1719V
Geruchsverschluss:  inklusive

Abmessungen
Gewicht netto:  1,2 kg
Gewicht brutto:  1,23 kg
Durchmesser:  135 mm
Höhe:  201 mm
Verpackungsmaß Länge:  200 mm
Verpackungsmaß Breite:  200 mm
Verpackungsmaß Höhe:  175 mm
Behälter/Grundkörper
Auslauf Anzahl:  1
Material Grundkörper:  Ecoguss
resistant
Stutzen Ausführung:
senkrecht
Menge: 1,000 Stck

**01.03.380 Dünnbettaufsatzstück aus ABS Rost Kessel 120x120 V4A L15 48204**
*** Bedarfsposition ohne GB
Das Aufsatzstück Variofix ist zur Kombination mit Objekt- und
Badabläufen geeignet und ist höhen und seitenverstellbar zur Anpassung
an den Bodenbelag.Ausführung
System:  125
Dichtung:  Lippendichtung
Abdichtung am Aufsatzstück:  zu
verklebende beiliegende
Dichtmanschette -bd- nach DIN 18534 Wassereinwirkungsklasse nach
DIN18534-1 -bis einschließlich-: W3-I
Allgemeine Merkmale
Nachhaltig: durch Einsatz von
Rezyklat-Material
Abmessungen
Höhenverstellbarkeit:  10 - 23 mm
Gewicht netto:  1,5 kg
Gewicht brutto:  1,77 kg
Durchmesser:  312 mm
Art der Höhenverstellbarkeit: teleskopisches Aufsatzstück
Höhe:  120 mm
Verpackungsmaß Länge:  390 mm
Verpackungsmaß Breite:  190 mm
Verpackungsmaß Höhe:  310 mm
Abdeckungsmerkmale
Abdeckungsart:  Designrost
Abdeckung Material: Edelstahl1.4404 -V4A-
Abdeckung Farbe:  silber
Bodenbelaghöhe min.:  10 mm
Rahmen Material: Edelstahl 1.4404-V4A-
Verriegelung:  Lock & Lift
Belastungsklasse:  L 15 -EN 1253-1-
Rost Design: Kessel
Rutschhemmklasse: R9 nach DIN 51130, C nach DIN 51097
Rahmen Breite:  132 mm
Rahmen Länge:  132 mm
Bodenbelaghöhe max.:  24 mm
Aufsatzstück: dreidimensional verstellbar
Form Aufsatzstück:  eckig
Aufsatzstück Material:  ABS
Menge: 1,000 Stck

**01.03.390 Fire-Kit 100 für Bodenabläufe DN 100**
*** Bedarfsposition ohne GB
Fire-Kit 100 für Bodenabläufe DN 100
Brandschutzeinsatz Fire-Kit 100 für Feuerwiderstandsklasse F120, F90, F60 und F 30 nach DIN 4102-11.
Nachrüstbar für alle senkrechten Bodenabläufe System 100/125:
Practicus aus PP DN 100
Ecoguss DN 100
Ferrofix aus Edelstahl DN 100
Ausführung
System:  125
Allgemeine Merkmale
Zulassung:  Z-19.17-1719
Abmessungen
Gewicht netto:  0,16 kg
Gewicht brutto:  0,16 kg
Durchmesser:  79 mm
Höhe:  45 mm
Verpackungsmaß Breite:  200 mm
Verpackungsmaß Höhe:  175 mm
Verpackungsmaß Länge:  200 mm
Abwasserinhalt
Feuerwiderstandsklasse nach DIN 4102:  F 120

einschl. Form- und Verbindungsmaterial, Dicht- und Befestigungsmaterial zu liefern und montieren.
Menge: 1,000 Stck

**01.03.400 Brandschutzeinsatz Kessel Fire-Kit DN 100**
*** Bedarfsposition ohne GB
Brandschutzeinsatz Fire-Kit 100 für Feuerwiderstandsklasse F120, F90, F60 und F 30 nach DIN 4102-11.
Nachrüstbar für alle senkrechten
Bodenabläufe System 100/125:
Practicus aus PP DN 100 Ecoguss DN 100 Ferrofix aus Edelstahl DN 100
Ausführung
System: 125
Allgemeine Merkmale
Material:  Kunststoff
Zulassung: Z-19.53-2414,Z-19.53-2414V,Z-19.17-1719,Z-19.17-1719V
Abmessungen
Gewicht netto:  0,16 kg
Gewicht brutto:  0,16 kg
Durchmesser:  79 mm
Höhe:  45 mm
Verpackungsmaß Länge: 200 mm
Verpackungsmaß Breite:  200 mm
Verpackungsmaß Höhe:  175 mm
Abwasserinhalt
Feuerwiderstandsklasse nach DIN4102: F120
Menge: 1,000 Stck

#### Abschnitt 01.04 Dämmung Rohrleitungen Sanitär mit Zubehör

*Hinweis: Wärmedämmschlauch*
aus geschlossenzelligem Polyethylenschaum, zylindrisch
extrudiert. Wärmeleitfähigkeit 0,040 W/mK, schwerentflammbar B 1 nach DIN 4102, einschl. allem notwendigen Zubehör- und Befestigungsmaterial zu liefern und unter Einhaltung der Herstellervorschrift verlegen, Formteile, Stöße und freie Stellen werden mit PE-Schaumstoff-Wickelband gegen Körperschallübertragen doppelt umwickelt und mit Isolierband befestigt; die Kosten für das Wickelband und des Isolierbandes sind auf den Preis pro laufenden Meter Isolierung mit einzuklalkulieren.

*Hinweis: Dämmschichtdicke 13 mm 100% nach GEG*
Dämmschichtdicke 13mm 100% nach GEG

**01.04.10 Dämmschlauch 13x22 mm**
Dämmschlauch mit Dämmschichtdicke 13 mm wie vor beschrieben für Kalt-, Warm- oder Zirkulationswasserleitungen neben warmgehenden Leitungen für Rohr 22x1 zu liefern und fachgerecht anbringen
Menge: 30,000 lfdm

**01.04.20 Dämmschlauch 13x18 mm**
Dämmschlauch mit Dämmschichtdicke 13 mm wie vor beschrieben für Kalt-, Warm- oder Zirkulationswasserleitungen neben warmgehenden Leitungen für Rohr 18x1 zu liefern und fachgerecht anbringen
Menge: 20,000 lfdm

**01.04.30 Dämmschlauch 13x15 mm**
Dämmschlauch mit Dämmschichtdicke 13 mm wie vor beschrieben für Kalt-, Warm- oder Zirkulationswasserleitungen neben warmgehenden Leitungen für Rohr 15x1 zu liefern und fachgerecht anbringen
Menge: 20,000 lfdm

*Hinweis: Dämmschichtdicke 4mm*

**01.04.40 Dämmschlauch 4x22 mm**
Dämmschlauch mit Dämmschichtdicke 4 mm wie vor beschrieben für Kalt-, Warm- oder Zirkulationswasserleitungen neben warmgehenden Leitungen für Rohr 22x1 zu liefern und fachgerecht anbringen
Menge: 10,000 lfdm

**01.04.50 Dämmschlauch 4x18 mm**
Dämmschlauch mit Dämmschichtdicke 4 mm wie vor beschrieben für Kalt-, Warm- oder Zirkulationswasserleitungen neben warmgehenden Leitungen für Rohr 18x1 zu liefern und fachgerecht anbringen
Menge: 10,000 lfdm

**01.04.60 Dämmschlauch 4x15 mm**
Dämmschlauch mit Dämmschichtdicke 4 mm wie vor beschrieben für Kalt-, Warm- oder Zirkulationswasserleitungen neben warmgehenden Leitungen für Rohr 15x1 zu liefern und fachgerecht anbringen
Menge: 10,000 lfdm

#### Abschnitt 01.05 Einrichtungsgegenstände mit Zubehör

*Hinweis: Vorbemerkungen zum Titel*
Das barrierefreie WC ist entsprechend den geltenden technischen Regeln, Normen und Vorschriften auszuführen.
Die Ausführung hat gemäß DIN 18040-1 Barrierefreies.
Die Trinkwasserinstallation ist nach den einschlägigen Normen DIN EN 806 sowie DIN 1988 auszuführen.
Die Abwasserinstallation ist nach den einschlägigen Normen DIN EN 12056 sowie DIN 1986-100 auszuführen.
Alle Einrichtungsgegenstände, Anschlüsse, Befestigungen und Nebenarbeiten sind so auszuführen, dass die Anforderungen an die barrierefreie Nutzbarkeit, Bedienbarkeit, Bewegungsflächen und Erreichbarkeit dauerhaft eingehalten werden. Die Leistung ist komplett betriebsfertig zu erbringen.

Installationshöhe bis 5,00 Meter

*Hinweis: WC-Anlagen-Barrierefrei*

**01.05.10 WC-Modul barrierefrei, mit Hygienespülung**
WC-Modul BH 115 cm mit Unterputz- Spülkasten 12 cm. Für barrierefreie WC. Für Ständerwand- oder Vorwandmontage.
Für wandhängende WC mit 180 oder 230 mm Befestigungsmaß. Geeignet zur Vernetzung mit  Wassermanagement-System. Integriertes Spülventil mit Ablauf über Spülrohr für zeitgesteuerte Stagnationsspülung.
Selbsttragender, pulverbeschichteter Profil-Stahlrahmen mit
höhenverstellbaren Füßen und Traversen. Wassersparend durch Zweimengen-Spülung und verzögertem Füllvorgang (spart ca. 0,5 l/Spülung). Auslösung der Spülung
elektronisch oder mechanisch.

Lieferumfang
- WC-Modul
- WC-Unterputz-Spülkasten 12 cm, Betätigung von vorne
- Eckventil mit Regulierfunktion G 1/2 AG, Geräuschklasse I
- Anschlusskabel 5000 mm
- Spülrohr d: 45 mm, mit Baustopfen
- Höhenverstellbare Sonderfüße 0 - 15 cm, selbsttragend
- WC-Anschlussgarnitur (Zulauf d: 45mm, Ablauf d: 90/110mm)
- PE-Übergangsstück d: 90 / 110 mm
- PE-Wand-WC-Ablaufbogen DN 90/90 mm
- Leerrohr 5000 mm
- Befestigungsmaterial für WC-Montage
- Befestigungsmaterial für Montagefüße
- Wandhalterungs-Set

Technische Daten
- Werkstoff: Eckventil Messing konform TrinkwV, Rahmen Stahl
- Zweimengenspülung: Sparspülmenge 3 l,
Hauptspülmenge 4/5/6/7 l einstellbar
- Belastbarkeit: max. 400 kg
- Oberfläche:  Rahmen pulverbeschichtet
- Abmessungen: B 42 cm x H 115 cm
- Anschluss Abwasser: d: 90 / 110 mm
- Anschluss Spülrohr: d: 45 mm
- Anschluss Wasser: DN 15 R 1/2 AG (hinten)
- Abgang Abwasser: d: 90 / 110 mm

inkl. allen notwendigen Wandwinkel für Vorwand-Montage
für die Befestigung der Elemente am Mauerwerk oder vor
der Ständerwand stufenlose Tiefenverstellung von 130-230 mm
Verkleidungsauflage für Einzel oder Schienenmontage,
Eckventil und Armaturenanschluss zu liefern, in Abstimmung mit dem Trockenbauer montieren und mit Rohrnetz verbinden.

inkl. notwendigem Befestigungs-, Dicht- und Anschlussmaterialien zu liefern und montieren.
Menge: 1,000 Stck

**01.05.20 Wandhalterungsset**
Wandhalterungsset 120-170 zur
Befestigung von WC-Modulen
Zur Befestigung der Module bei Aufputzmontage.
Werkzeuglose Tiefeneinstellung mit 3 mm Gewinderasterung.
Lieferumfang:

- 2 Wandhalterungen
- 2 Gewinderastbolzen zur Tiefeneinstellung
- Befestigungsmaterial technische Daten

- Werkstoff:  Kunststoff
- Tiefeneinstellbereich:  120 - 170 mm

inkl. notwendigem Befestigungs-, Dicht- und Anschlussmaterialien zu
liefern und montieren.
Menge: 1,000 Stck

**01.05.30 Unterputzabzweigdose für Spülkasten mit Hygienespülung**
Unterputz-Abzweigkasten zur Montage
Bus-Extender oder Bluetooth Module.

Lieferumfang
- Unterputz-Abzweigkasten
- Deckel, 4-fach verriegelt
- Dichtung zur Abdichtung auf Fliese oder Wand

Technische Daten
- Schutzart:  IP55

inkl. notwendigem Befestigungs-, Dicht- und Anschlussmaterialien zu liefern und montieren.
Menge: 1,000 Stck

**01.05.40 Umbausatz für Fernauslösung**
Umbausatz Elektronischer Umbausatz
Für WC-Betätigungsplatte. In Kombination mit einem WC-
Modul mit Unterputz-Spülkasten 12 cm.
Lieferumfang
- Hebemotor mit Halterung
Hinweis

inkl. notwendigem Befestigungs-, Dicht- und Anschlussmaterialien zu liefern und montieren.
Menge: 1,000 Stck

**01.05.50 WC-Betätigungsplatte Einmengenspülung, chrom**
WC-BetPl.Einmengenspülung,
KKGG:: -- vandalengeschütz,chrom
WC-Betätigungsplatte Einmengenspülung. Behindertengerecht. Vandalengeschützte ZinkdruckgussAusführung. Auslösung über Betätigungsplatte von vorne. Auslösung über Betätigungstaste am Stützgriff
oder über externen Schalter möglich.
Lieferumfang
- Frontplatte
- Elektronikmodul für Hebemotor
- Unterputznetzteil 12 VDC, 100 – 240 VAC, 50 - 60 Hz
- Installationswerkzeug
- Anschlusskabel
Technische Daten
- Werkstoff: Frontplatte Zinkdruckguss
- Oberfläche: Frontplatte chrom
- Abmessungen Frontplatte: B 240 mm x H 162 mm x T 15 mm

inkl. notwendigem Befestigungs-, Dicht- und Anschlussmaterialien zu liefern und montieren.
Menge: 1,000 Stck

**01.05.60 Tiefspül-WC, wandhängend, 700 mm Ausladung**
Tiefspül-WC, 6 l, wandhängend, 700mm Ausladung
inkl. verlängertes Spülrohr
CE, EN 997 - CL1 - 6A - 6C, EN 33, DIN 18040
für Wandeinbauspülkasten
Farbe:  weiß(alpin)
Material:  Sanitärporzellan
Gewicht:  23,8 kg
Besonders für die Nutzung durch Rollstuhlfahrer geeignet
Bodenfreiheit 100mm bei Montagehöhe von 450mm Oberkante Keramik
Montagehinweis :
Die Montagehöhe des WC sollte bei 450mm liegen,
um eine Sitzhöhe einschließlich Sitz nach DIN 18040 zu erreichen.
Abmessungen:
Breite:  350 mm
Tiefe :  700 mm
inkl. WC-Sitz mit Absenkautomatik aus hochwertigem Kunststoff und Deckel mit Scharnieren aus Edelstahl, sowie Schallschutzset und notwendige Befestigungs-, Dicht- und Anschlussmaterialien zu liefern, montieren und mit Leitungsnetz verbinden
Menge: 1,000 Stck

**01.05.70 Trockenbau-Element für Stütz- und Haltegriffe**
Trockenbau-Element für Stütz- und Haltegriffe, 112 cm, barrierefrei Verwendungszwecke
- Für Trockenbau
- Für barrierefreies Bauen geeignet Technische Eigenschaften
- Höhenverstellbar: Ja
- B / Breite (cm): 36,5 cm
- H / Höhe (cm): 112 cm
- T / Tiefe (cm): 4 cm
Inklusive
- Befestigungsmaterial
- Bausatz Vorwandmontage

mit Wandwinkel für Vorwandmontage für die Befestigung
der Elemente, mit schallgedämmten Wandscheiben und Gewindebolzen zu liefern und montiere.
Menge: 1,000 Stck

**01.05.80 Stützklappgriff**
Die Edelstahlvariante integriert sich aufgrund der reduzierten Formgebung vollständig in den Raum.
Vorteile:
Das Material ist besonders robust und pflegeleicht. Die stabile Konstruktion bietet sowohl Schutz vor Vandalismus und Missbrauch als auch eine sichere Anwendung.
Besonders im öffentlichen Bereich ist es wichtig, allen Menschen unabhängig von ihren körperlichen Voraussetzungen Zugang zum öffentlichen Leben ohne
Barrieren zu ermöglichen.
- zwei parallele, übereinander angeordnete, durch einen
Verbindungsbogen zusammengefügte Stangen
- dient zum Festhalten und Abstützen
- belastbar bis 100 kg
- Wandplatte aus Polyamid mit integriertem Stahlkern
- kann nach oben und gebremst nach unten geklappt werden
- Montage an der Wand mit
Befestigungsmaterial
- Dichtband zur Abdichtung der Befestigungspunkte ist im Lieferumfang enthalten
- verdeckte Befestigung
- Ausladung 700 mm, 259 mm hoch und 78 mm breit, Stangendurchmesser 33 mm, Rohrstärke 2 mm
- aus hochwertigem Edelstahl, Oberfläche matt geschliffen
- WC-Papierhalter sowie WC-Spülauslösung und Bodenstützen
 nachrüstbar
- wird gemäß CE- und UKCA-Verordnung  2017/745 über Medizinprodukte produziert
- erfüllt die Anforderungen nach ÖNORM
B1600/1601 und SIA 500
inkl. korrosionsfreiem Befestigungsmaterial zu liefern und montieren, der RAL-Farbton ist vor der Bestellung mit der Bauleitung abzustimmen
Menge: 2,000 Stck

**01.05.90 Rückenstütze**
Die klassische Variante ermöglicht eine funktionale
Raumgestaltung im Rundrohrdesign.  Die Edelstahlvariante integriert sich aufgrund der reduzierten Formgebung
vollständig in den Raum.
Vorteile:
Das Material ist besonders robust und pflegeleicht. Die stabile Konstruktion bietet sowohl Schutz vor Vandalismus und Missbrauch als auch eine sichere Anwendung.
Besonders im öffentlichen Bereich ist es wichtig, allen Menschen unabhängig von ihren körperlichen Voraussetzungen Zugang zum öffentlichen Leben ohne
Barrieren zu ermöglichen.
- gepolsterte Lehne mit beidseitig angebrachten, rechtwinklig gebogenen Befestigungsstangen
- dient zum Abstützen des Rückens auf dem WC
- Montage an Stützklappgriffen der Rückenklappe
- Achsmaß von 670 bis 730 mm bauseits verstellbar
- 220 mm hoch und 150 mm tief, Rückenstütze 350 mm breit,
Stangendurchmesser 33 mm, Rohrstärke 2 mm
- Rückenpolster aus schwarzem PUR
- aus hochwertigem Edelstahl, Oberfläche matt geschliffen
- erfüllt die Anforderungen nach DIN 18040 und ÖNORM B1600/1601

inkl. korrosionsfreiem Befestigungsmaterial zu liefern und montieren, der RAL-Farbton ist vor der Bestellung mit der Bauleitung abzustimmen
Menge: 1,000 Stck

**01.05.100 WC-Aufsatzpapierrollenhalter**
- rechtwinklig angeordneter Aufsatzrollenhalter
- dient zur Nachrüstung am Stangensystem
Durchmesser 33 mm sowie an den Stützklappgriffen
- leichte Montage
- mit integrierter harter, flexibler Rollenbremse
- 35 mm breit, 131 mm hoch, 136 mm tief
- aus hochwertigem Polyamid nach RAL-Farbtabelle

inkl. korrosionsfreiem Befestigungsmaterial zu liefern und montieren, der RAL-Farbton ist vor der Bestellung mit der Bauleitung abzustimmen
Menge: 1,000 Stck

**01.05.110 WC-Spülauslösung-Funk**
Aufrüstsatz WC-Spülauslösung
- zum Aufrüsten an den Stützklappgriffe
- zur einfachen Montage
- 50 mm breit, 68 mm hoch, 105 mm lang
- aus hochwertigem Polyamid nach RAL-Farbtabelle
- Sendefrequenz 868,4 MHz

inkl. korrosionsfreiem Befestigungsmaterial zu liefern und montieren, der RAL-Farbton ist vor der Bestellung mit der Bauleitung abzustimmen
Menge: 1,000 Stck

**01.05.120 WC-Toilettenbürstengarnitur**
- kegelförmig zulaufender Behälter mit großerEinführöffnung
- Bürste wird beim Einstecken in den Behälter geführt,
automatisch zentriert und steht selbständig aufrecht
- Auswechseln des Bürstenkopfes durch Bajonettverschluss
- mit Innenreservoir im Behälter zur Aufnahme von Desinfektionsmitteln
- Behälter ist abnehmbar
- zur Wandmontage
- 458 mm hoch, 130 mm breit und 140 mm tief
- aus hochglänzendem Polyamid in der Farbe weiß

Die Toilettenbürstengarnitur wird verdeckt angebracht inkl.
korrosionsfreiem Befestigungsmaterial zu liefern und
montieren, der RAL-Farbton ist vor der Bestellung mit der Bauleitung abzustimmen
Menge: 1,000 Stck

**01.05.130 WT-Modul barrierefrei, UP-Siphon,**
WT-Modul barrierefrei, UP-Siphon, d=40 KGG:: --
Waschtisch-Modul BH 115 cm. Für Ständerwand- oder Vorwandmontage. Für
wandhängende, barrierefreie Waschtische. Selbsttragender,
pulverbeschichteter Profil-Stahlrahmen mit höhenverstellbaren
Füßen und Traversen.
Lieferumfang
- Waschtisch-Modul
- Traverse mit schallentkoppelten Eckventil-Anschlüssen 160 /
320 mm und Baustopfen, höhenverstellbar
- Traverse für Waschtisch-Befestigung 40 - 375 mm,
höhenverstellbar
- Anschlussbogen aus verchromtem Messing mit runder
Abdeckrosette
- Unterputz-Siphon mit herausnehmbarem Geruchsverschlusseinsatz zur optimalen Reinigung des Siphons 11/4 x DN 50
nach DIN 19541
- Verzinkte, höhenverstellbare Montagefüße 0 - 20 cm mit
Rutschhemmung
- Befestigungsmaterial für Waschtischmontage Befestigungsbolzen M 12 x 110 mm, Schutzschlauch, Muttern,Unterlegscheiben, Abdeckkappen
- Befestigungsmaterial für Montagefüße
Technische Daten
- Werkstoff:  Rahmen Stahl
- Oberfläche:  Rahmen pulverbeschichtet
- Abmessungen:  B 50 cm x H 115 cm
- Anschluss Abwasser:  d: 50 mm
- Anschluss Wasser:  2x DN 15 G 1/2 AG (unten)
- Abgang Abwasser:  d: 50 / 40 mm (durch Abl  ängen)
- Abgang Wasser:  2x DN 15 G 1/2 IG

inkl. notwendigem Befestigungs-, Dicht- und Anschlussmaterialien zu
liefern und montieren.
Menge: 1,000 Stck

**01.05.140 WT-Armatur, Elektron. Thermostat, ohne Stromv., mid, chrom**
Elektrische Waschtischarmatur Ausladung: 112 mm Strahlart: Normalstrahl
schwenkbarer Strahlformer maximale Durchflussmenge bei 3 bar: 5 l/min
Temperatur voreinstellbar mit isolierter Wasserführung -
Wasserwege ohne Kontakt zu Nickel und Blei
Rückflussverhinderer Infrarot Näherungselektronik
automatische Umgebungsanpassung der Infrarotsensorik
Batteriezustandsanzeige vorhanden Batteriebetrieb 6 V Lithium-Batterie,
Typ CR-P2 Laufzeit einstellbar
Laufzeit: 10 s, 20 s, 30 s Hygienespülung aktivierbar
Frequenz Hygienespülung: 24 h, 48 h, 72h
Spülzeit Hygienespülung: 10 s, 20 s, 30s
Dauerspülung aktivierbar Reinigungsfunktion: manueller
Wasserstop zur Beckenreinigung Anschlussart: G 3/8 Anschlussschläuche
Schmutzfangsiebe in den Anschlussschläuchen Frequenz Hygienespülung und Spülzeit
Hygienespülung sind voneinander abhängig 24 h - 10 s, 48 h - 20 s, 72h - 30 s

inkl. notwendigem Befestigungs-, Dicht- und Anschlussmaterialien zu
liefern und montieren.
Menge: 1,000 Stck

**01.05.150 Klein-Durchlauferhitzer 3,5 kW**
E-Kleindurchlauferhitzer 3,5 kW 230 V, hydraulisch gesteuert,
druckfeste Bauart, Untertischgerät, mit effektivem Blankdraht-Heizsystem IES(R), auswechselbare Heizpatrone,
abnehmbare Blende für den Zugang zur Haubenschraube, optisch integrierter Wandhalter für einfache Aufsteckinstallation, Strahlregler, T-Stück 3/8 Zoll, Duckschlauch 3/8Zoll x 50cm
zur einfachen Installation mit üblicher Sanitärarmatur im Lieferumfang enthalte, steckerfertig, IP 25, 135 x 186 x 87 mm . Elektrischer Anschluss:1AC/N/PE, Nennspannung (V):230, steckerfertig
Menge: 1,000 Stck

**01.05.160 Waschtisch 60x54cm, unterfahrbar**
Waschtisch, unterfahrbar, mit Hahnloch, mit Überlauf
EN 14688 - CL25, EN 31, DIN 18040
Farbe:  wei  ß(alpin)
Material:  Keralith
Gewicht:  15,6 kg
Mit sanftem Innenbecken
Besonders für die Nutzung durch Rollstuhlfahrer geeignet
Abmessungen:
Breite:  600 mm
Tiefe:  545 mm
Höhe:  150 mm
Beckentiefe:  100 mm
Abstand Mitte Ablauf zur Wand:  200 mm
Tiefe Hahnlochbank:  125 mm
Abstand Mitte Hahnloch zur Wand:  65 mm
Einschl. Schallschutzset und notwendige Befestigungs-, Dicht- und Anschlussmaterialien zu liefern, montieren und mit Leitungsnetz verbinden
Menge: 1,000 Stck

**01.05.170 Ablaufgarnitur mit Sieb für Waschtische**
Schaftventil 1 1/4" x D= 63 mm Messing verchromt, Schaftlänge 75 mm 19 Ablauflöcher, mit Überlaufschlitzen

inkl. notwendigem Befestigungs-, Dicht- und Anschlussmaterialien zu liefern und montieren.
Menge: 1,000 Stck

**01.05.180 UP-Geruchsverschluss für Waschbecken, Abgang horizontal**
Verwendungszwecke
- Zum verdeckten Einbau
Eigenschaften
- Güteüberwacht nach EN 274-3
Technische Eigenschaften
- Farbe:  wei  ß-alpin
- Werkstoff:  Kunststoff
- Nettogewicht:  0,716 kg
- Sperrwasserhöhe:  50 mm
- Außendurchmesser:  50-56 mm
- Rohrgewinde:  1 1/4 "
Lieferumfang
- Anschlussbogen  D 32 mm
- Abdeckplatte
- Wandeinbaukasten
- UP-Geruchsverschluss
- Dichtungen
- Bauschutz
- Befestigungsmaterial

einschl. allem notwendigen Zubehör- und Befestigungsmaterial zu liefern, montieren und mit Abwassernetz verbinden
Menge: 1,000 Stck

**01.05.190 Eckventile, DN 15, DIN 4109**
verchromt, (PA-zul.) mit Längenausgleich und Schubrosetten, einschl. notwendiger Hahnverlängerungen liefern und montieren
Menge: 2,000 Stck

**01.05.200 Kristallspiegel**
Kristallspiegel
rechteckiger Spiegel mit geschliffenen Kanten
- wird mit vier flachen Spiegelhaltern an der Wand
befestigt
- Rückseite verkupfert und mit Zweischichtlack geschützt.
Breite  600 mm
Höhe:  1000 mm
Dicke:  6 mm
inkl. Spiegelhaltern
Spiegelhalter breite:  30 mm
Spiegelhalter höhe:  60 mm
Spiegelhalter tiefe  18 mm
Spiegel aus Kristallglas, Spiegelhalter aus
hochwertigem, mattem Polyamid
erfüllt die Anforderungen nach DIN 18040, ÖNORM
B1600/1601 und SIA 500

inkl. korrosionsfreiem Befestigungsmaterial zu liefern und montieren, der RAL-Farbton ist vor der Bestellung mit der Bauleitung abzustimmen
Menge: 1,000 Stck

**01.05.210 Hygieneabfallbehälter Kombi**
Das reduzierte Design von Serie ermöglicht eine klare Rauminszenierung.Bis ins kleinste Detail zeigt sich bei
dieser Serie, dass gutes Design und intelligente Funktionen eine Einheit bilden.
So ist der Funktionsbereich der Produkte aus hochwertigem Polyamid farbig abgesetzt. Durch die Verwendung
von Polyamid sind die Bedienelemente angenehm zu greifen. Aufgrund der Farbgebung heben sie sich kontrastreich ab und
sind so leicht erkennbar. Universal Design berücksichtigt die Anforderungen aller Nutzer. Basierend auf dieser Philosophie wurde Serie entwickelt. Die Serie umfasst sowohl klassische
Sanitär-Accessoires und Produkte, die leicht unterstützend wirken, als auch Artikel mit komplexen, barrierefreien
Funktionen für den Einsatz im normierten öffentlichen Bereich.
Eine Auswahl an Spenderprodukten ist auch als berührungslose Variante erhältlich.
Hygienekombination:
- kubischer Grundkörper mit eingerücktem Wandsockel
- dient als Behälter für Hygieneabfälle, Fassungsvermögenca. 6 l
- unsichtbare, integrierteBeutelhalterung
- mit integrierter Aufnahme für handelsübliche Hygienebeutel aus
Kunststoff (max. Packungsgröße L 130 xB 90 x H 20 mm)
- Deckel mit Hebelasche 160 mm breit, 300 mm hoch und 140 mm tief.
- zur Wandmontage
- Behälter und Deckel aus hochwertigem Edelstahl mit matt geschliffener/signalweiße Oberfläche
- Einwurföffnung aus hochwertigem Polyamid in den
- inklusive korrosionsfreiemBefestigungsmaterial
korrosionsfreiem Befestigungsmaterial zu liefern und montieren, der RAL-Farbton ist vor der Bestellung mit der Bauleitung abzustimmen
Menge: 1,000 Stck

**01.05.220 Reservepapierhalter**
Die Edelstahlvariante integriert sich aufgrund der reduzierten Formgebung vollständig in den Raum. Aus matt
geschliffenem Edelstahl gefertigt.
Vorteile:
Das Material ist besonders robust und pflegeleicht. Die stabile Konstruktion bietet sowohl Schutz vor Vandalismus
und Missbrauch als auch eine sichere Anwendung.
Besonders im öffentlichen Bereich ist es wichtig, allen Menschen unabhängig von ihren körperlichen Voraussetzungen
Zugang zum öffentlichen Leben ohne Barrieren zu ermöglichen.
Reservepapierhalter
- zylindrischer Reservepapierhalter mit Befestigungsrosette
- diebstahlgeschützt durch verdeckte Verschraubung
- 120 mm lang, Durchmesser 33 mm, Rosette 70 mm Durchmesser
- aus hochwertigem Edelstahl, Oberfläche matt geschliffen

inkl. notwendigem Befestigungs-, Dicht- und Anschlussmaterialien zu liefern und montieren.
Menge: 1,000 Stck

**01.05.230 Papierhalter**
Das reduzierte Design ermöglicht eine klare Rauminszenierung. Bis ins kleinste Detail zeigt sich bei
dieser Serie, dass gutes Design und intelligente Funktionen eine Einheit bilden.
So ist der Funktionsbereich der Produkte aus hochwertigem Polyamid farbig abgesetzt. Durch die Verwendung
von Polyamid sind die Bedienelemente angenehm zu greifen. Aufgrund der Farbgebung heben sie sich kontrastreich ab und
sind so leicht erkennbar. Universal Design berücksichtigt die Anforderungen aller Nutzer.
Die Serie umfasst sowohl klassische Sanitär-Accessoires und Produkte, die leicht unterstützend wirken, als auch
Artikel mit komplexen, barrierefreien Funktionen für den Einsatz im normierten öffentlichen Bereich.
Eine Auswahl an Spenderprodukten ist auch als berührungslose Variante erhältlich.
WC-Papierhalter
- rechtwinklig gebogener, U-förmiger Halter mit eingerücktem Wandsockel
- dient zur Aufnahme einer WC-Papierrolle
- feststehende Wandmontage
- 120 mm breit und 90 mm tief
- aus hochwertigem Edelstahlband in 4 mm Stärke, Oberfläche matt geschliffen
- inklusive korrosionsfreiem  Befestigungsmaterial
angebotenes Fabrikat:

inkl. notwendigem Befestigungs-, Dicht- und Anschlussmaterialien zu liefern und montieren.
Menge: 1,000 Stck

**01.05.240 Seifenspender**
Das reduzierte Design ermöglicht eine klare Rauminszenierung. Bis ins kleinste Detail zeigt sich bei
dieser Serie, dass gutes Design und intelligente Funktionen eine Einheit bilden. So ist der Funktionsbereich der
Produkte aus hochwertigem Polyamid farbig abgesetzt. Durch die Verwendung von Polyamid sind die Bedienelemente
angenehm zu greifen. Aufgrund der Farbgebung
heben sie sich kontrastreich ab und sind so leicht erkennbar. Universal Design berücksichtigt die Anforderungen
aller Nutzer.  Die Serie umfasst sowohl klassische
Sanitär-Accessoires und Produkte, die leicht unterstützend wirken, als auch Artikel mit komplexen, barrierefreien
Funktionen für den Einsatz im normierten öffentlichen Bereich.
Eine Auswahl an Spenderprodukten ist auch als berührungslose Variante erhältlich.
Seifenspender kubischer Grundkörper mit eingerücktem Wandsockel:
- dient zur Aufnahme handelsüblicher Flüssigseife
- mit Innenbehälter zur freien Befüllung, Füllmenge 600 ml
- Innenbehälter zur Reinigung herausnehmbar
- seitliche Füllstandsanzeige
- Schutz gegen Missbrauch durch Verriegelung
- 95 mm breit, 275 mm hoch und 95 mm tief, Wandsockel
10 mm tief
- zur Wandmontage
- aus hochwertigem Edelstahl, Oberfläche matt geschliffen
- Hebel und Funktionsabschluss aus hochwertigem Polyamid
- Geeignet für Flüssigseife mit einer Viskosität von 1.500 bis 4.000 mPa-s
- in Farbe Signalweiß

inkl. notwendigem Befestigungs-, Dicht- und Anschlussmaterialien zu liefern und montieren.
Menge: 1,000 Stck

**01.05.250 Papierhandtuchspender**
Das reduzierte Design ermöglicht eine klare Rauminszenierung. Bis ins kleinste Detail zeigt sich bei
dieser Serie, dass gutes Design und intelligente Funktionen eine Einheit bilden. So ist der Funktionsbereich der
Produkte aus hochwertigem Polyamid farbig abgesetzt. Durch die Verwendung von Polyamid sind die Bedienelemente
angenehm zu greifen. Aufgrund der Farbgebung
heben sie sich kontrastreich ab und sind so leicht erkennbar. Universal Design berücksichtigt die Anforderungen
aller Nutzer. Die Serie umfasst sowohl klassische
Sanitär-Accessoires und Produkte, die leicht unterstützend wirken, als auch Artikel mit komplexen, barrierefreien
Funktionen für den Einsatz im normierten öffentlichen Bereich.
Eine Auswahl an Spenderprodukten ist auch als berührungslose Variante erhältlich.
Papierhandtuchspender
- kubischer Grundkörper mit eingerücktem Wandsockel
- dient zur Aufnahme von handelsüblichen Papierhandtüchern
verschiedener Falzungen in der Breite 240 - 250 mm und gefalteter Länge / Tiefe von 90 - 100 mm
- Füllmenge ca. 300 - 450 Papierhandtücher
- seitliche Füllstandsanzeige
- Schutz gegen Missbrauch durch Verriegelung
- 301 mm breit, 360 mm hoch und 120 mm tief, Wandsockel  15 mm tief
- zur Wandmontage
- aus hochwertigem Edelstahl, Oberfläche matt geschliffen
- Entnahmeöffnung aus hochwertigem Polyamid
- in Farbe  Signalweiß
angebotenes Fabrikat:

inkl. notwendigem Befestigungs-, Dicht- und Anschlussmaterialien zu liefern und montieren.
Menge: 1,000 Stck

**01.05.260 Papierabfallbehälter**
Das reduzierte Design ermöglicht eine klare Rauminszenierung. Bis ins kleinste Detail zeigt sich bei
dieser Serie, dass gutes Design und intelligente Funktionen eine Einheit bilden. So ist der Funktionsbereich der
Produkte aus hochwertigem Polyamid farbig abgesetzt. Durch die Verwendung von Polyamid sind die Bedienelemente
angenehm zu greifen. Aufgrund der Farbgebung heben sie sich kontrastreich ab und sind so leicht erkennbar. Universal Design berücksichtigt die Anforderungen aller Nutzer. Basierend auf dieser Philosophie. Die Serie umfasst sowohl klassische
Sanitär-Accessoires und Produkte, die leicht unterstützend wirken, als auch Artikel mit komplexen, barrierefreien
Funktionen für den Einsatz im normierten öffentlichen Bereich.
- kubischer Grundkörper mit eingerücktem Wandsockel
- dient als Abfallbehälter für benutzte Papierhandtücher
- Fassungsvermögen ca. 25 l
- unsichtbare, integrierte Beutelhalterung
- 300 mm breit, 510 mm hoch und 170 mm tief, Wandsockel  15 mm tief
- zur Wandmontage
- aus hochwertigem Edelstahl, Oberfläche matt geschliffen
- in Farbe Signalweiß

inkl. notwendigem Befestigungs-, Dicht- und Anschlussmaterialien zu liefern und montieren.
Menge: 1,000 Stck

**01.05.270 Einzelhaken**
Die Sanitär-Accessoir aus matt geschliffenem Edelstahl als auch als hochwertig verchromte Ausführung erhältlich.
Das System umfasst formal aufeinander abgestimmte Sanitär Accessoires sowie Beschläge und ermöglicht so eine durchgängige Gestaltung von der Tür bis in den Sanitärraum.
- zylindrischer Haken
- aus hochwertigem Edelstahl, verchromt
- 35 mm lang, Durchmesser 15 mm
- zur Wandmontage, verdeckte Befestigung
- inkl. korrosionsfreie Befestigungsmaterial

inkl. notwendigem Befestigungs-, Dicht- und Anschlussmaterialien zu liefern und montieren.
Menge: 3,000 Stck

*Hinweis: Urinalanlage*

**01.05.280 Urinal-Modul verdeckter Zulauf**
Urinal wandhängend
Sanitärkeramik 300x245x700mm, Position
Zulauf Hinten, Verdrängung, Spülrand
rimless Farbe: WeißHochglanz, Ausführung: ohne,
Wondergliss:  Nein

inkl. notwendigem Befestigungs-, Dicht- und Anschlussmaterialien zu
liefern und montieren.
Menge: 1,000 Stck

**01.05.290 Wandhalterungsset**
Wandhalterungsset 120-170 zur
Befestigung von von oben genannten Produkt
Zur Befestigung der Module bei Aufputzmontage.
Werkzeuglose Tiefeneinstellung mit 3 mm Gewinderasterung.
Lieferumfang
- 2 Wandhalterungen
- 2 Gewinderastbolzen zur Tiefeneinstellung
- Befestigungsmaterial
Technische Daten
- Werkstoff:  Kunststoff
- Tiefeneinstellbereich:  120 - 170 mm

inkl. notwendigem Befestigungs-, Dicht- und Anschlussmaterialien zu
liefern und montieren.
Menge: 1,000 Stck

**01.05.300 Urinalsteuerung ohne Spannungsversorgung, Weiß**
Urinalsteuerung mit elektronischer Spülauslösung, Batteriebetrieb
Abdeckplatte, Square Verwendungszwecke
- Zur automatischen Spülauslösung von Urinalen
Eigenschaften
- Mit Control App kompatibel
- Mit Connect kompatibel
- Wassersparender Hybridmoduseinstellbar
- Dynamische Spülzeitanpassung
- Ventilschließfunktion bei leerer
Batterie
- Funktionen mit Service-Handyeinstellbar und abfragbar Farbe / Oberfläche
- Farbe:  weiß-alpin
Technische Eigenschaften
- Batterietyp:  Alkali (1,5 V AA)
- Lebensdauer mitgelieferte Batterie: 2 Jahre
- Schutzart:  IP45
- Betriebsspannung (V DC): 3 V DC
- Fließdruck (kPa) - min. bis max.:100-800 kPa
- Prüfdruck Wasser (kPa) - max.: 1600kPa
- Prüfdruck Luft / Inertgas (kPa) -max.: 300 kPa
- Wassertemperatur (GrC) - max.: 30 GrC
- Durchfluss bei 1 bar ohneDurchflussbegrenzer (l/s): 0,3 l/s
- Durchfluss bei 100 kPa mitDurchflussbegrenzer (l/s): 0,18 l/s
- Mindestfließdruck fürBerechnungsdurchfluss (kPa): 100 kPa
- Relative Luftfeuchte (%) - min. bismax.: max. 100 %
- Berechnungsdurchfluss (l/s): 0,23 l/s
- Intervallspülung Einstellbereich (h):1-168 h
- Intervallspülung Werkseinstellung (h):24 h
- Intervallspülzeit Einstellbereich (s):3-180 s
- Intervallspülzeit Werkseinstellung(s): 5 s
- Verweilzeit Einstellbereich (s) - min.bis max.: 3-15 s
- Verweilzeit Werkseinstellung (s): 7 s
- Spülzeit Einstellbereich (s): 1-15 s
- Spülzeit Werkseinstellung (s): 7 s
- Tastenform:  eckig
- Erfassungsbereich (mm) - min. bismax.: 50-1200 mm
- Zinkdruckguss
- Leistungsaufnahme (W): max. 0,5 WZusätzlicher Lieferumfang
- Abdeckplatte mit IR-Fenster
- Infrarotsteuerung, vormontiert auf Befestigungsrahmen
- Magnetventil
- Batteriefach
- 2 Alkali-Mangan-Batterien Typ AA 1,5 V
- Befestigungsmaterial

inkl. notwendigem Befestigungs-, Dicht- und Anschlussmaterialien zu
liefern und montieren.
Menge: 1,000 Stck

**01.05.310 Urinal Befestigung-Element**
Element für Urinal, 112-130 cm, universell, für Sprühkopf
Verwendungszwecke
- Für Metall- und Holzständerwände
- Systemwände Eigenschaften
- Mit Auszugsblech für seitlicheBefestigung über dem Element an Metall-
oder Holzprofilen oder Systemständern
- Alternative Befestigungsposition für Wandanker
- Elementhöhe auf Urinal anpassbar, 112-130 cm
- Urinalbefestigungen M8, breiten- und höhenverstellbar
- Befestigung für Anschlussbogen höhenverstellbar und schallgedämmt
Technische Eigenschaften
- Fließdruck (kPa) - min. bis max.: 100-800 kPa
- Prüfdruck Wasser (kPa) - max.: 1600 kPa
- Prüfdruck Luft / Inertgas (kPa) -max.: 300 kPa
- Wassertemperatur (GrC) - max.: 30 GrC
- Durchfluss bei 1 bar ohne
Durchflussbegrenzer (l/s): 0,3 l/s
- Durchfluss bei 100 kPa mit
Durchflussbegrenzer (l/s): 0,18 l/s
- Werkstoff:  Stahl
- Höhenverstellbar:  Nein
- B / Breite (cm):  50 cm
- H / Höhe (cm):  112-130 cm
- T / Tiefe (cm):  7,5 cm
Zusätzlicher Lieferumfang
- Anschlusswinkel R 1/2"
- Bauschutz mit Deckel
- Anschlussbogen aus PE-HD, d 63 / 50 mm
- Dichtung d 57 / 50 mm
- Urinalgeruchsverschluss d 50 mm, mit Dichtung auf Urinal
- Befestigungs- und Schutzmaterial
Menge: 1,000 Stck

**01.05.320 Röhrengeruchsverschluss-Messing verchromt**
Röhrengeruchverschluss-Messing verchromt Ausstattung Verstellrohr 150 mm, Ablaufbogen 250 mm güteüberwacht nach DIN EN 274 G

einschl. Wandrosette, allem notwendigen Zubehör-, Dicht- und Befestigungsmaterial zu liefern und montieren
Menge: 1,000 Stck

**01.05.330 Eckventile, DN 15, DIN 4109**
verchromt, (PA-zul.) mit Längenausgleich und Schubrosetten, einschl. notwendiger Hahnverlängerungen liefern und montieren

inkl. notwendigem Befestigungs-, Dicht- und Anschlussmaterialien zu liefern und montieren.
Menge: 2,000 Stck

**01.05.340 Probenahmeventil für Eckventile**
Probenahmeventil mit RV für Eckventil am Waschtisch, zur Probenahme von Trinkwasser, Bestimmung mikrobiologischer Parameter nach TrinkwV, zum einfachen Nachrüsten am Ausgang des Eckventils, passend für Eckventile mit abgehender Anschlussleitung 10 mm in Richtung Entnahmearmatur, abflammbarer und drehbarer Edelstahl-Auslaufbogen, Ventil komplett verchromt, PTFE-Sitzdichtung, Eingang 10 x 1,25 Rohr, Ausgang G 3/8 AG mit zugfester Messing-Konus-Quetschverschraubung mit Längenausgleich, mit integriertem ausgangsseitigem Rückflussverhinderer Typ EB nach DIN EN 1717, absperrbar mit Innensechskantschlüssel SW 5, aus Messing, Oberfläche verchromt, totraumfrei, inkl. Innensechskantschlüssel, DVGW-Zulassung, Kunststoffteile mit KTW- und W 270-Zulassung, nach UBA-Bewertungsgrundlage, DIN 50930-6, Druckstufe PN 10, max. Betriebstemperatur 90 °C

einschl. Form- und Verbindungsmaterial, Dicht- und Befestigungsmaterial zu liefern und montieren.
Menge: 1,000 Stck

*Hinweis: WC-Abluftventilator*

**01.05.350 WC-Abluftventilator für barrierefreies WC, komplett**
Liefern und montieren eines Abluftventilators für ein barrierefreies WC einschließlich Gehäuse, Zubehör, Anschluss und erforderlicher Anpassung bzw. teilweiser Umverlegung der vorhandenen Abluftleitung, komplett betriebsfertig montiert.

Fabrikat nach Abstimmung mit den Planer

Einschl. Form- und Verbindungsmaterial Inkl. liefern und montieren
Menge: 1,000 psch

*Hinweis: Sonstiges*

**01.05.360 Verfüllen, Glätten von Fugen**
Verfüllen und Glätten von Fugen zwischen sanitären
Einrichtungsgegenständen und Wand- oder Bodenbelägen mit dauerelastischer Fugenmasse (Silikon)
Die Farbe des Silikons muss vorher mit der Bauleitung abgestimmt werden.
Menge: 20,000 lfdm

**01.05.370 Dichtmanschette Trockenbau**
Dichtmanschette,
zum dauerhaften Abdichten von Rohrdurchführungen und Armaturen,
Wassereinwirkungsklasse W0-I bis W3-I an Wänden und Böden nach DIN 18534,
beidseitig vliesbeschichtet mit Dehnzone,
geeignet für Trockenbaukonstruktionen,
silikonverträglich,
Temperaturbeständigkeit -20°C bis +70°C,
zu liefern und montieren.
Menge: 3,000 St

#### Abschnitt 01.06 Heizung mit Zubehör

*Hinweis: Heizkörpermontage/Heizkörpertausch*
Liefern und montieren bzw. austauschen von Heizkörpern einschließlich aller erforderlichen Anschlussarbeiten an die vorhandenen Bestandsleitungen, sowie
verschluss stillgelegter Leitungsabschnitte, Entlüftung und betriebsfertiger Inbetriebnahme.
Die Ausführung hat fachgerecht nach den allgemein anerkannten Regeln der Technik sowie den einschlägigen Normen und Vorschriften zu erfolgen, insbesondere gemäß VOB/C DIN 18380 für Heizanlagen und zentrale Wassererwärmungsanlagen. Für Montage, Inbetriebnahme, Prüfung und Abnahme sind die einschlägigen Anforderungen an Warmwasser-Heizungsanlagen zu beachten.
Im Leistungsumfang enthalten sind sämtliche erforderlichen Nebenarbeiten, Anschluss- und Übergangsstücke, Befestigungen, Dichtmaterialien, Anpassarbeiten an den Bestandsleitungen, Abdichten, Entlüften sowie das betriebsfertige Anschließen der Heizkörper.
Sofern erforderlich, ist das Füll- und Ergänzungswasser nach den Anforderungen der VDI 2035 zu berücksichtigen, um Steinbildung und wasserseitige Korrosion zu vermeiden.

**01.06.10 Leitungsverlegung zu Heizkörper**
Liefern und montieren von Heizungsleitungen zur Anbindung von Heizkörpern an vorhandene Bestandsleitungen, einschließlich aller erforderlichen Form- und Verbindungsstücke, Übergänge, Befestigungen, Dicht- und Montagehilfsmittel sowie sämtlicher Nebenarbeiten.
Einschließlich Anschluss an den Bestand, Anpassarbeiten, Entlüftung und betriebsfertiger Herstellung.
Leitungsverlegung von ca. 5 m je Anbindung
Menge: 5,000 Stck

**01.06.20 Leitungen Fitting Zubehör**
Heizungsleitung inkl. Fittings und Zubehör, pauschal
Liefern und montieren einer Heizungsleitung in Kleinmenge einschließlich sämtlicher erforderlicher Pressfittings, Übergangsstücke, Bögen, Muffen, Befestigungsmaterialien, Dichtmittel und Zubehörteile sowie aller für die vollständige und betriebsfertige Montage erforderlichen Nebenleistungen. Abrechnung als Pauschale.
Menge: 1,000 psch

**01.06.30 Heizkörperventile und Thermostatköpfe**
Heizkörperventile und Thermostatköpfe, komplett
Liefern und montieren von Heizkörperventilen einschließlich Vor- und Rücklaufverschraubungen sowie Thermostatköpfen, einschließlich aller erforderlichen Anschlussstücke, Übergänge, Verschraubungen, Dichtmaterialien, Befestigungen und sonstigen Zubehörteile sowie aller Nebenarbeiten für eine vollständige, funktionsfähige und betriebsbereite Ausführung. Abrechnung pauschal.
Menge: 1,000 psch

**01.06.40 Wärmedämmung für Heizkörperleitung**
aus geschlossenzelligem Polyethylenschaum, zylindrisch
extrudiert. Wärmeleitfähigkeit 0,040 W/mK, schwerentflammbar B 1 nach DIN 4102, einschl. allem notwendigen Zubehör- und Befestigungsmaterial zu liefern und unter Einhaltung der Herstellervorschrift verlegen, Formteile, Stöße und freie Stellen werden mit PE-Schaumstoff-Wickelband gegen Körperschallübertragen doppelt umwickelt und mit Isolierband befestigt; die Kosten für das Wickelband und des Isolierbandes sind auf den Preis pro laufenden Meter Isolierung mit einzuklalkulieren.
Menge: 1,000 psch

**01.06.50 Röhrenheizkörper 1036W**
Ausführung als Ventilheizkörper, Heizkörper als Mehrsäuler in Elementbauweise aus Stahl, Kopfstück aus Stahlblech, Rundrohre Durchm. 25 mm, Einzelelemente mit Baulänge 46 mm, ab 2200 mm Bauhöhe mit werkseitig eingeschweißter Stabilisierungsstrebe, mit komplett schweißabbrandlosen Verbindungstechnologien, gefertigt im Herstellverfahren LaZer made. Grundiert und lackiert mit Pulverlackierung nach DIN 55900 im Farbton RAL 9016. Wärmeleistung nach DIN EN 442, mit CE-Kennzeichnung. Heizkörper entspricht den Richtlinien der Gesetzlichen Unfall-Versicherer (GUV), ausgezeichnet für die Erfüllung hoher hygienischer Anforderungen, geeignet für die Installation in Gesundheitseinrichtungen. Ventilkörper mit stirnseitig integriertem voreiinstellbarem Ventileinsatz AV9 (Oventrop), An- schlussgewinde für Thermosat M 30 x 1,5 mm. Anschlüsse 2 x 1/2" Innengewinde nach unten mit 50 mm Abstand. Vorlauf im ersten, Rücklauf im zweiten Element. Heizkörper anschlussfertig verpackt. Betriebsüberdruck max. 10 bar Betriebstemperatur max. 110 Grd.
Produktdaten
Heizleistung 1036W
BH:1100
BL:736
BT:136
Menge: 3,000 Stck

**01.06.60 Röhrenheizkörper 1445W**
Ausführung als Ventilheizkörper, Heizkörper als Mehrsäuler in Elementbauweise aus Stahl, Kopfstück aus Stahlblech, Rundrohre Durchm. 25 mm, Einzelelemente mit Baulänge 46 mm, ab 2200 mm Bauhöhe mit werkseitig eingeschweißter Stabilisierungsstrebe, mit komplett schweißabbrandlosen Verbindungstechnologien, gefertigt im Herstellverfahren LaZer made. Grundiert und lackiert mit Pulverlackierung nach DIN 55900 im Farbton RAL 9016. Wärmeleistung nach DIN EN 442, mit CE-Kennzeichnung. Heizkörper entspricht den Richtlinien der Gesetzlichen Unfall-Versicherer (GUV), ausgezeichnet für die Erfüllung hoher hygienischer Anforderungen, geeignet für die Installation in Gesundheitseinrichtungen. Ventilkörper mit stirnseitig integriertem voreiinstellbarem Ventileinsatz AV9 (Oventrop), An- schlussgewinde für Thermosat M 30 x 1,5 mm. Anschlüsse 2 x 1/2" Innengewinde nach unten mit 50 mm Abstand. Vorlauf im ersten, Rücklauf im zweiten Element. Heizkörper anschlussfertig verpackt. Betriebsüberdruck max. 10 bar Betriebstemperatur max. 110 Grd.
Produktdaten
Heizleistung 1445W
BH:600
BL:1518
BT:173
Menge: 3,000 Stck

**01.06.70 Röhrenheizkörper 1926W**
Ausführung als Ventilheizkörper, Heizkörper als Mehrsäuler in Elementbauweise aus Stahl, Kopfstück aus Stahlblech, Rundrohre Durchm. 25 mm, Einzelelemente mit Baulänge 46 mm, ab 2200 mm Bauhöhe mit werkseitig eingeschweißter Stabilisierungsstrebe, mit komplett schweißabbrandlosen Verbindungstechnologien, gefertigt im Herstellverfahren LaZer made. Grundiert und lackiert mit Pulverlackierung nach DIN 55900 im Farbton RAL 9016. Wärmeleistung nach DIN EN 442, mit CE-Kennzeichnung. Heizkörper entspricht den Richtlinien der Gesetzlichen Unfall-Versicherer (GUV), ausgezeichnet für die Erfüllung hoher hygienischer Anforderungen, geeignet für die Installation in Gesundheitseinrichtungen. Ventilkörper mit stirnseitig integriertem voreiinstellbarem Ventileinsatz AV9 (Oventrop), An- schlussgewinde für Thermosat M 30 x 1,5 mm. Anschlüsse 2 x 1/2" Innengewinde nach unten mit 50 mm Abstand. Vorlauf im ersten, Rücklauf im zweiten Element. Heizkörper anschlussfertig verpackt. Betriebsüberdruck max. 10 bar Betriebstemperatur max. 110 Grd.
Produktdaten
Heizleistung 1926W
BH:1000
BL:920
BT:210
Menge: 1,000 Stck

**01.06.80 Röhrenheizkörper 359W**
Ausführung als Ventilheizkörper, Heizkörper als Mehrsäuler in Elementbauweise aus Stahl, Kopfstück aus Stahlblech, Rundrohre Durchm. 25 mm, Einzelelemente mit Baulänge 46 mm, ab 2200 mm Bauhöhe mit werkseitig eingeschweißter Stabilisierungsstrebe, mit komplett schweißabbrandlosen Verbindungstechnologien, gefertigt im Herstellverfahren LaZer made. Grundiert und lackiert mit Pulverlackierung nach DIN 55900 im Farbton RAL 9016. Wärmeleistung nach DIN EN 442, mit CE-Kennzeichnung. Heizkörper entspricht den Richtlinien der Gesetzlichen Unfall-Versicherer (GUV), ausgezeichnet für die Erfüllung hoher hygienischer Anforderungen, geeignet für die Installation in Gesundheitseinrichtungen. Ventilkörper mit stirnseitig integriertem voreiinstellbarem Ventileinsatz AV9 (Oventrop), An- schlussgewinde für Thermosat M 30 x 1,5 mm. Anschlüsse 2 x 1/2" Innengewinde nach unten mit 50 mm Abstand. Vorlauf im ersten, Rücklauf im zweiten Element. Heizkörper anschlussfertig verpackt. Betriebsüberdruck max. 10 bar Betriebstemperatur max. 110 Grd.
Produktdaten
Heizleistung 359W
BH:350
BL:828
BT:100
Menge: 1,000 Stck

### Titel 02 Allgemeinkosten

#### Abschnitt 02.01 Baustelleneinrichtung

*Hinweis: Baustelleneinrichtung*

**02.01.10 Baustellenlogistik**
Zu- und Abführung von Maschinen und Personal,
Durchführung aller notwendigen Transporte
zwischen Übergabe- und Einbaustelle
sowie Montage-/Demontageplatz und Verwendungsstelle
einschließlich aller Transportmittel und Personal.

Alle zur Leistungserbringung erforderlichen Be- und
Entladearbeiten sind einzurechnen und werden nicht gesondert
vergütet.
Menge: 1,000 psch

**02.01.20 Baustelle einrichten**
Geräte, Werkzeuge und sonstige Betriebsmittel, die zur
vertragsgemäßen Durchführung der Bauleistungen
erforderlich sind, auf die Baustelle bringen,
bereitstellen und soweit der Geräteeinsatz nicht
gesondert vergütet wird, betriebsfertig aufstellen
einschließlich der dafür notwendigen Arbeiten, die
erforderlichen festen Anlagen herstellen.
Baubüros, Unterkünfte, Werkstätten, Lagerschuppen und
dgl. , soweit erforderlich, antransportieren, aufbauen
und einrichten.

Soweit nicht für bestimmte Leistungen für das
Einrichten der Baustelle gesonderte Positionen
enthalten sind, gilt die Pauschale für alle Leistungen
dieser Ausschreibung.
Vom AN ist vor Baubeginn ein Baustelleneinrichtungsplan
aufzustellen und mit dem AG abzustimmen.

Installationshöhe bis 5,00 Meter
Menge: 1,000 psch

**02.01.30 Baustelleneinrichtung vorhalten**
Vorhalten, Unterhalten und Betreiben der Anlagen und
Einrichtungen, einschließlich Mieten, Pacht, Gebühren
und dergleichen, die für die Baustelle notwendig sind
und nicht mit den Einheitspreisen anderer
Teilleistungen vergütet werden.

Vorhalten für die vertraglich vereinbarte Gesamtbauzeit
und die Ausführung der ausgeschriebenen Leistungen.
Abrechnung der Pauschale erfolgt anteilig gemäß
Baufortschritt.
Menge: 1,000 Mt

**02.01.40 Baustelleneinrichtung umsetzen**
Baustelleneinrichtung abbauen, umtransportieren
und an einem anderen Ort aufstellen. Inklusive aller
Nebenleistungen, Transportkosten und Genehmigungskosten.
Menge: 1,000 psch

**02.01.50 Baustelle räumen**
Baustelle von allen Geräten, Anlagen, Einrichtungen und
dergleichen räumen.
Benutzte Flächen und Wege entsprechend dem
ursprünglichen Zustand unter Wahrung der
landschaftspflegerischen Belange ordnungsgemäß
herrichten.
Verunreinigungen beseitigen.
Soweit nicht für bestimmte Bauleistungen das Räumen der
Baustelle als gesonderter Ansatz enthalten ist, umfasst
die Pauschale die Vergütung der Baustellenräumung für
alle Bauleistungen dieser Ausschreibung.
Menge: 1,000 psch

#### Abschnitt 02.03 Insgemeinkosten

*Hinweis: Heizung*

**02.03.10 Dichtigkeitsprüfung**
der Heizungsleitungen als Wasserdruckprobe, Prüfdruck
mit 1,3-fachem Betriebsdruck, vor Fertigstellung der
Anlage einschl. der hierfür erforderlichen Verschlüsse
und Anschlüsse sowie deren Beseitigung nach der
Druckprobe und Erstellen eines Prüfprotokolls.

Die Leitungen sind mit aufbereitetem Wasser nach VDI-Richtlinie 2035 Blatt 1 zu befüllen und müssen entlüften werden.
Menge: 1,000 psch

*Hinweis: Lüftung/Kälte*

**02.03.20 Inbetriebnahme der WC Lüfter**
wie oben beschrieben

Die Inbetriebnahme ist durch die Fachfirma in Verbindung mit dem Hersteller durchzuführen.
Menge: 1,000 psch

*Hinweis: Sanitär*

**02.03.30 Dichtigkeitsprüfung Schmutzwasserleitungen**
sämtlicher Schmutzwasserleitungen als Druckluft-Druckprobe, Prüfmethode: Sichtverfahren. Prüfdruck mit 0,5 bar., einschl. der hierfür erforderlichen Verschlüsse sowie deren Beseitigung nach Fertigstellung der Druckproben und Anfertigen eines Prüfprotokolls, einschl. sämtl. Hilfsmittel für Rohrleitungen bis DN 300.
Menge: 1,000 psch

**02.03.40 Dichtigkeitsprüfung Trinkwasserleitungen**
für sämtlicher Trinkwasserleitungen auch in mehrehren Abschnitten, je nach Anforderungen und Fertigstellung von Bauteilen und Teilbereichen, als Druckprobe mit Druckluft, Prüfdruck mit 1,5-fachem Betriebsdruck, einschl. der hierfür erforderlichen Verschlüsse und Anschlüsse sowie deren Beseitigung nach der Druckprobe. einschl. Anfertigen eines Prüfprotokolls für jeden Abschnitt seperat.

Dichtheitsprüfung mit Druckluft
- bei längeren Stillstandzeiten (Stagnation) von
der Dichtheitsprüfung bis zur Inbetriebnahme
- bei durchschnittlichen Umgebungstemperaturen
> 25°C, um mögliches Bakterienwachstum
auszuschließen
- bei Rohrleitungen die von der Dichtheitsprüfung
bis zur Inbetriebnahme, wegen einer
Frostperiode, nicht vollständig gefüllt
bleiben können
- wenn der bestimmungsgemäße Betrieb nach 72 Std
der Dichtheitsprüfung nicht erfolgen kann.
Menge: 1,000 Stck

**02.03.50 Probeentnahmeeinrichtungen**
zur Messung der Trinkwassergüte nach geltender Trinkwasserverordnung inkl. Absperrung, Auslaufrohr abfackelbar, Dicht- und Übergangsmaterialien zu liefern und montieren. Die Standorte sind gemäß Trinkwasserverordnung am Zirkulationsanfang, Kaltwasserhauseingang und Warmwasserhauptabgang zu wählen
Menge: 1,000 Stck

**02.03.60 Trinkwasserproben**
Trinkwasserproben an mehreren Zapfstellen nach Trinkwasserverordnung 2001 nach Fertigstellung der Baumaßnahmen

Arbeitsblatt W 501 DIN EN ISO 19458 entnehmen und auf Legionellen und Mikrobiologische Parameter untersuchen lassen. Die Untersuchungen muss ein Zertifiziertes Labor ausführen.

1. Festlegung der Entnahmestellen durch geprüften und
  zertifizierten Probewasser Entnehmer in Abstimmung
  mit dem Planungsbüro.

2. Die Entnahmen und die Ergebnisse sind zu dokumentieren und den Bestandsunterlagen (3fach)beizufügen.

3. Vergütet wird per Entnahmestelle einschließlich Entnahme/Labor/Fracht und Nebenkosten

Untersuchung je Zapfstelle  Legionellen
  Mikrobiologie (Koloniezahlen)
  Coliforme Keime
Menge: 1,000 Stck

*Hinweis: Allgemein*

**02.03.70 Erstellen von Bestandsunterlagen**
14 Tage vor Abnahme sind folgende Unterlagen der Bauleitung vorzulegen:
• Bestandsunterlagen sowie Brandschutzdokumentation 2-fach gem. VOB Teil C, DIN 18379, DIN 18380, DIN 18381 und VDI 3801 in 3-facher Ausührung, bestehend aus Schwarzpausen, farbig angelegt, in Stehordnern abgeheftet und 1-fach auf Datenträger (CD-ROM) als DXF, DWG, PLT und PDF-File.
• Grundrisse
• Details
• Prüfprotokolle
• Abnahmeprotokolle
• schematische Darstellung der heizungs-, lüftungs-, sanitär- und kältetechnischen Anlage als CAD-Zeichnung
• Funktionsbeschreibung der Anlagen
• Protokolle über alle im Rahmen der Einregulierungsarbeiten durchgeführten Messungen (Soll/Ist-Vergleich)
• Bedienungs- und Wartungsanleitungen, Wartungspläne, Prüf-bzw. Inspektionsarbeiten, Garantie/ Gewährleistungsliste der Einbauteile
• Ersatzteillisten mit allen Angaben zur möglichen Bestellung der Teile und Materialien komplett erstellen
• Adressdaten der ausführenden Firma H/L/S einschließlich der Zulieferfirmen
• Bestätigung über elektrische Anlagen und Betriebsmittel nach 5 Abs. 4 UVV
• Erstellung einer kurzen und verständlichen Bedienungsanleitung für alle Gewerke dieser Ausschreibung
• Unternehmererklärung zur EnEV
• Inbetriebnahmeprotokolle, Funktionsprüfung, Einweisungsbestätigung
•Dokumentation aller Durchführungen Rohrleitungen sowie Kabel und Leitungen durch Brandabschnitte. Dokumentation bestehend aus Bildmaterial JPG-Format. Bilder auf CD-ROM mit genauer Bezeichnung, Beschreibung der einzelnen Durchführungen mit Angabe, Anzahl und Art Rohrmaterial, Medium und ausgeführte brandschutztechnische Dämmung bzw. Abschottung mit Angabe Fabr./Typ/Zulassungsbescheid mit Nr '........' dauerhafte Beschriftung der Durchführung bzw. Abschottung einschließlich Eintragungen in die Bestandsplanung
• Schaltschema hinter Glas, Größe: A0 von der Anlage.
Menge: 1,000 psch

**02.03.80 Teilnahme Bauleiter an Jour-Fix**
während der Baumaßnahme.
Menge: 1,000 psch

**02.03.90 Reinigen der Baustelle**
Reinigung der Baustelle
Laufende Reinigung des eigenen Arbeitsbereichs während der Ausführung der Arbeiten sowie besenreine Endreinigung nach Abschluss der Leistungen. Anfallender Schutt, Verpackungsreste und sonstige durch die Arbeiten verursachte Verunreinigungen sind regelmäßig zu beseitigen und ordnungsgemäß zu entsorgen.

Hinweis Denkmalschutz
Bei sämtlichen Arbeiten ist zu berücksichtigen, dass es sich um ein Gebäude unter Denkmalschutz handelt. Die Ausführung hat mit besonderer Sorgfalt und unter größtmöglicher Schonung der vorhandenen Bausubstanz zu erfolgen. Beschädigungen an vorhandenen Bauteilen und Oberflächen sind zu vermeiden; erforderliche Schutzmaßnahmen sind in die Einheitspreise einzukalkulieren.
Menge: 1,000 psch

**02.03.100 Anschluss an Bestandsleitungen herstellen**
Anschluss an Bestandsleitungen herstellen DN 12 - DN 100

einschl. der erforderlichen Form- und Verbindungsstücke, Befestigungs- und Dichtungsmaterial, Trennstück sowie Kleinteile.

Nachweisführung der eingesetzten Trinkwasser-Werkstoffe  nach den anerkannten Regeln der Technik
Menge: 1,000 Stck

#### Abschnitt 02.04 Demontage

*Hinweis: AUSFÜHRUNGSHINWEIS DENKMALSCHUTZ ACHTUNG:*
Alle beschriebenen Arbeiten finden im denkmalgeschützten Bereich statt.
Folglich muss sehr sorgsam gearbeitet werden.

Alle Arbeiten sind in enger Abstimmung mit
Bauüberwachung und Bauherren auszuführen.

Im Besonderen ist bei Schneid- und Bohrarbeiten
auf absolut schadfreien Wassereinsatz zu achten!
Es darf kein Wasser in die Holzbauteile eindringen!

Absaugung muss mit Filter erfolgen,
ist nicht mit Außenluft möglich!

Abbruch muss staubfrei erfolgen!

*Hinweis: Demontage und Entsorgung der Heizkörper*
Demontage und Entsorgung der vorhandenen Heizkörper

Die zu demontierenden Komponenten befinden sich im OG.

Hub- und Hebearbeiten bzw. Gerüste, Leitern, Hebebühnen etc. sind in die Einzelpreise mit einzukalkulieren und werden somit nicht separat vergütet.

**02.04.10 Demontage Heizkörper**
Demontage der bestehenden statischen Heizflächen,
aus Stahl,
umfassend Heizkörper, Konvektoren und Radiatoren,
Ausführung innerhalb des Bauwerks,
alle Geschosse,
einschl. der Demontage von Befestigungen, Thermostatventilen, Rücklaufverschraubungen und Thermostatköpfen,
aufgenommene Stoffe fachgerecht sammeln, auf- und abladen sowie entsorgen,
einschl. aller anfallender Gebühren.

Maße
Länge:  0,80 m
Breite/Tiefe:  0,20 m
Höhe:  1,80 m

Demontage einschließlich Entsorgung
Menge: 2,000 Stck

**02.04.20 Demontage Heizkörper**
Demontage der bestehenden statischen Heizflächen,
aus Stahl,
umfassend Heizkörper, Konvektoren und Radiatoren,
Ausführung innerhalb des Bauwerks,
alle Geschosse,
einschl. der Demontage von Befestigungen, Thermostatventilen, Rücklaufverschraubungen und Thermostatköpfen,
aufgenommene Stoffe fachgerecht sammeln, auf- und abladen sowie entsorgen,
einschl. aller anfallender Gebühren.

Maße
Länge:  0,60 m
Breite/Tiefe:  0,16 m
Höhe:  2,00 m

Demontage einschließlich Entsorgung
Menge: 1,000 Stck

**02.04.30 Demontage Heizkörper**
Demontage der bestehenden statischen Heizflächen,
aus Stahl,
umfassend Heizkörper, Konvektoren und Radiatoren,
Ausführung innerhalb des Bauwerks,
alle Geschosse,
einschl. der Demontage von Befestigungen, Thermostatventilen, Rücklaufverschraubungen und Thermostatköpfen,
aufgenommene Stoffe fachgerecht sammeln, auf- und abladen sowie entsorgen,
einschl. aller anfallender Gebühren.

Maße
Länge:  1,20 m
Breite/Tiefe:  0,20 m
Höhe:  0,50 m

Demontage einschließlich Entsorgung
Menge: 4,000 Stck

**02.04.40 Rückbau bestehender Heizkörperanschlussleitungen nach Abstimmung mit der Fachplanung**
Die erforderliche Rückbautiefe kann erst nach Entfernen des Estrichs festgestellt werden; Rückbau je nach vorgefundener Situation in der Wand oder bis in den Bodenaufbau / auf Rohdeckenebene.
Menge: 1,000 psch

*Hinweis: Demontage WC Trennwände*
Die zu demontierenden Komponenten befinden sich im OG.

Hub- und Hebearbeiten bzw. Gerüste, Leitern, Hebebühnen etc. sind in die Einzelpreise mit einzukalkulieren und werden somit nicht separat vergütet.

**02.04.50 Demontage Trennwände**
Fachgerechte Demontage vorhandener WC-Trennwandanlagen einschließlich Türen, Beschläge, Befestigungen und sonstigem Zubehör, kompletter Ausbau mit Abtransport und ordnungsgemäßer Entsorgung der anfallenden Materialien sowie besenreiner Übergabe des Arbeitsbereichs.
Maße
Länge:  8,0 m
Breite/Tiefe:  0,10 m
Höhe:  2,0 m

Demontage einschließlich Entsorgung
Menge: 1,000 psch

*Hinweis: Demontage Sanitäranlage*
Demontage der vorhandenen Sanitärinstallation,
Inklusive Entsorgung.

Die zu demontierenden Komponenten befinden sich im EG und 1.OG.

Hub- und Hebearbeiten bzw. Gerüste, Leitern, Hebebühnen etc. sind in die Einzelpreise mit einzukalkulieren und werden somit nicht separat vergütet.

**02.04.60 Demontieren von Armaturen DN 15**
Demontieren von Armaturen DN 15
Wasserhähne, Eckventile ...
einschl. Wärmedämmung.
Die Wärmedämmung ist gesondert zu entfernen und zu entsorgen, von  DN 15

Einschließlich fachgerecht entsorgen, Auf- und
Abladen, sowie allen anfallenden Gebühren.
Menge: 6,000 Stck

**02.04.70 Demontieren von Armaturen DN 20 - DN 40**
Demontieren von Armaturen DN 20 - DN 40
Wasserhähne, Druckspüler, '....'

einschl. Wärmedämmung.
Die Wärmedämmung ist gesondert zu entfernen und zu entsorgen, von  DN 20 - DN40

Einschließlich fachgerecht entsorgen, Auf- und
Abladen, sowie allen anfallenden Gebühren.
Menge: 6,000 Stck

**02.04.80 Demontieren von Rohrleitungen DN 10 - DN 40**
Demontieren von Rohrleitungen DN 10 - DN 40
einschl. der Befestigungs-, Form- und
Verbindungsstücke, Rohre aus Stahl, Kupfer, mit Wärmedämmung.
Die Wärmedämmung ( kann KMF enthalten) ist gesondert zu entfernen und zu entsorgen, von DN 10 - DN 40.

Einschließlich fachgerecht entsorgen, Auf- und
Abladen, sowie allen anfallenden Gebühren.
Menge: 10,000 lfdm

**02.04.90 Demontieren von Rohrleitungen DN 50 - DN 100**
Demontieren von Rohrleitungen DN 50 - DN 100
einschl. der Befestigungs-, Form- und
Verbindungsstücke, Rohre aus Stahl,  Kunststoff oder Gußeisen mit Wärmedämmung.
Die Wärmedämmung ( kann KMF enthalten) ist gesondert zu entfernen und zu entsorgen, von DN 50 - DN 100.

Einschließlich fachgerecht entsorgen, Auf- und
Abladen, sowie allen anfallenden Gebühren.
Menge: 5,000 lfdm

**02.04.100 Demontage WC**
kompl. WC-Anlage
Einschl. WC-Deckel, Drückerplatte, Montageelement,
Papierhalter, usw.
einschl. der Befestigungs-, Form- und Verbindungsstücke, Gewindeanschluss an den vorhandenen Rohrleitungen, Abdeckungen etc.
Einschließlich fachgerecht entsorgen, Auf- und Abladen, sowie allen anfallenden Gebühren.
Menge: 4,000 Stck

**02.04.110 Demontage Waschbecken**
kompl. Waschtisch-Anlage
einschl. Armatur, Siphon, Ablage, Spiegel, Handtuchhalter, Eckventile, Untertischspeicher, Montageelement usw.
Einschl. der Befestigungs-, Form- und Verbindungsstücke, Gewindeanschluss an den vorhandenen Rohrleitungen, Abdeckungen etc.
Einschließlich fachgerecht entsorgen, Auf- und Abladen, sowie allen anfallenden Gebühren.

Maße
Breite:  von 0,55 bis 0,65 m
Menge: 3,000 Stck

**02.04.120 Demontage Ausgußbecken**
kompl. Ausgußbecken-Anlage
einschl. Armatur, Siphon, Ablage, Spiegel, Handtuchhalter, Eckventile, Unter-/Übertischspeicher usw.
Einschl. der Befestigungs-, Form- und Verbindungsstücke, Gewindeanschluss an den vorhandenen Rohrleitungen, Abdeckungen etc.
Einschließlich fachgerecht entsorgen, Auf- und Abladen, sowie allen anfallenden Gebühren.

Maße
Breite:  0,80 m
Tiefe:  0,50 m
Menge: 1,000 Stck

**02.04.130 Demontage Spiegel**
Demontage Spiegel, Befestigungsmaterial Form und Verbindungsstücke einschließlich Entsorgung.

Maße
Länge:  0,60 m
Breite:  0,60 m
Menge: 3,000 Stck

**02.04.140 Demontage Bodenablauf**
Demontage Bodenablauf inklusive frei Stemmen und den Grundleitungsanschluß provisorisch verschließen.

Demontage einschließlich Zubehör und Entsorgung
Menge: 1,000 Stck

*Hinweis: Demontage Lüftung*

**02.04.150 Demontage Lüftungsgerät inkl. Leitungen**
Fachgerechte Demontage, Ausbau und Entsorgung einer bestehenden kleinen Lüftungsanlage, bestehend aus Lüftungsgerät einschließlich aller zugehörigen Befestigungen, Anschlussstücke, flexiblen Verbindungen sowie sonstigem demontagebedingtem Zubehör.
Abmessungen des Gerätes ca. 3,0 x 1,5 x 0,4 m. Einschließlich Abklemmen, Ausbau, Abtransport, ordnungsgemäßer Entsorgung aller anfallenden Materialien sowie besenreiner Übergabe des Arbeitsbereichs.
Menge: 1,000 psch

**02.04.160 Demontage WC Abluftventilator**
Demontage und fachgerechter Rückbau von ca. 3 Stück vorhandenen WC-Abluftventilatoren einschließlich sichtbarer Anschlussleitungen, Befestigungen und sonstigem Zubehör im Zuge der Sanierungsmaßnahme.
Einschließlich Ausbau, Abtransport und ordnungsgemäßer Entsorgung aller anfallenden Materialien sowie sauberer Übergabe des Arbeitsbereichs.
Die tatsächliche Anzahl der auszubauenden Geräte richtet sich nach der vorgefundenen Bestandssituation.
Menge: 3,000 Stck

*Hinweis: Erstellung von Wandschlitze, Bohrungen und Durchbrüchen*
Erforderliche Nebenarbeiten für die Leitungsführung, wie das Herstellen kleinerer Wandöffnungen, Wandschlitze, Bohrungen und Durchbrüche in technisch notwendigem Umfang, sind auf das erforderliche Mindestmaß zu beschränken und mit den angrenzenden Ausbaugewerken abzustimmen. Beschädigungen sind zu vermeiden, entstehender Bauschutt ist laufend zu beseitigen.

**02.04.170 Erstellung von Wandschlitze, Bohrungen und Durchbrüchen**
wie oben beschrieben inkl. Nebenleistungen
Menge: 10,000 lfdm

#### Abschnitt 02.05 Stundenlohnarbeiten

*Hinweis: Für evtl. anfallende Änderungsarbeiten im Zuge des Bauablaufs, Demontage- und*
Für evtl. anfallende Änderungsarbeiten im Zuge des Bauablaufs, Demontage- und Stemmarbeiten werden vorsorglich Stunden-Abrechnungssätze eingesetzt.
Regiearbeiten werden nur vergütet, wenn eine Beauftragung durch den Bauherrn oder durch die Bauleitung erfolgt. Diese sind sich vor Beginn der jeweiligen Arbeiten schriftlich genehmigen zu lassen. Spätere eingereichte Regiezettel ohne schriftliche Beauftragung werden nicht vergütet.

**02.05.10 A-Monteur-Stunden**
Menge: 30,000 Std.

**02.05.20 B-Monteur-Stunden**
Menge: 30,000 Std.

**02.05.30 C-Monteur-Stunden**
Menge: 20,000 Std.

**02.05.40 Helfer**
Menge: 20,000 Std.

**02.05.50 Lehrling-Stunden**
Menge: 30,000 Std.
